# Erweiterungsbau
Angebotsaufforderung (GAEB DA XML 3.3, DA83)
Projekt: 06522
Währung: EUR
Bieterkommentare zugelassen: ja
Vergabeart: Offenes Verfahren
Auftraggeber: BBR Dienstsitz Berlin, Bundesamt für Bauwesen und Raumordnung, Straße des 17. Juni 112, 10623 Berlin, D, Telefon 030-18 401 0; Vergabenummer: 131-1-26
Erstellt mit: GXML Toolbox V3.3 R20230829, iTWO_64 V25.0.650, 21.01.2026

## Baubeschreibung
Gegenstand der Ausschreibung sind Trockenbauarbeiten im Inneren des Gebäudes. Diese beinhalten Konstruktionen für Trockenbauwände und Trockenbaudecken. Weiterhin sind Türen als Revisionstüren herzustellen.

## 0.1 - Übergeordnete Informationen zur Baustelle
0.1.1  Projektbeschreibung und -umfang

Als Erweiterung eines Bestandsgebäudes ist ein sechsgeschossiges Bürogebäude nebst Untergeschoss für rund 400 Büroräume und einer erhöhten Landeplattform für Hubschrauber geplant. Daran anschließend werden in zwei unterkellerten eingeschossigen Bauteilen weitere Serviceeinrichtungen für die gesamte Liegenschaft, wie eine Kindertagesstätte, eine Kantine und ein Veranstaltungsbereiche Platz finden.

Auf einem angrenzenden Grundstück wird zudem ein Post- und Logistikbereich gebaut, der über einen Tunnel mit dem Erweiterungsbau verbunden wird. Über eine neue südliche Fußgängerbrücke wird das Bestandsgebäude und der Erweiterungsbau miteinander verbunden.

0.1.2  Besondere betriebliche Bedingungen

Bei der Baumaßnahme gelten erhöhte sicherheitstechnische und geheimschutzrechtliche Vorgaben, die in den WBVB geregelt werden.

0.1.3  Projektdaten und Lage der Baustelle

Projektdaten:
Bruttogeschossflächen (BGF)
Bürogebäude (BT 1): 71.875 m²
Post- und Logistikzentrum (BT 2): 3.763 m²
Südbrücke (BT 3): 1.594 m²

Lage:
Westlich des Bauvorhabens schließen sich Wohnbebauungen an. Im Süden wird das Grundstück durch öffentliche Parkanlagen sowie der Spree umschlossen. Die Joachim-Karnatz-Allee wird seitens der Anwohner als Parkraum genutzt. An der Ostseite grenzt an den Fußgängerweg Magnus-Hirschfeld-Ufer die Spree.

0.1.4  Verkehrsverhältnisse

Die Baustelle ist über die in den Baulogistikplänen dargestellten Zufahrten zu erreichen.

Es wird auf das Baulogistikhandbuch und die Baustelleneinrichtungspläne in Anlage 06-1 verwiesen. Die auf dem Baufeld aufgestellten Verkehrsschilder sind in Anlehnung an die StVO gültig und zu befolgen. Die Regeln der StVO gelten sinngemäß.

0.1.5  Freizuhaltende Flächen

Sämtliche für den Verkehr freizuhaltende Flächen sind auf den Baulogistikplänen dargestellt.

Es wird auf das Baulogistikhandbuch in Anlage 06-1 verwiesen.

0.1.6  Transporteinrichtungen und Transportwege

Materialien, Maschinen und Geräte sind dem Arbeitsfortschritt entsprechend sofort an den jeweiligen Verwendungsort auf der Baustelle zu bringen.
Jeder Transport (Anlieferung und Abholung) ist durch den AN mit Hilfe eines Online-Avisierungssystems anzumelden, siehe Anlage 06-1 Baulogistikhandbuch. Gleiches gilt für die Nutzung der Bauaufzüge.

0.1.7  Medienanschlüsse

Es werden Anschlüsse für Bautrink- und -abwasser sowie Baustrom zur Verfügung gestellt. Die genaue Lage der Anschlusspunkte kann den Baustelleneinrichtungsplänen in Anlage 06-1 (Anlage 1 BE-Pläne) entnommen werden.

Die Herstellung der Anschlüsse an den Übergabepunkten sowie jegliche Leitungsführung auf der Baustelle für eine weitere für den AN erforderlich Verteilung erfolgt durch den AN und wird als Nebenleistung nicht gesondert vergütet.

Kosten für Bauwasser und Baustrom werden durch den  AG getragen.

Es wird auf das Baulogistikhandbuch in Anlage 06-1 verwiesen.

0.1.8  Zur Benutzung überlassene Flächen und Räume

Es wird auf das Baulogistikhandbuch in Anlage 06-1 verwiesen.

0.1.9  entfällt

0.1.10  entfällt

0.1.11  Nachhaltigkeit und ökologische Anforderungen

Sämtliche vom AN verwendeten Bauprodukte/
Materialien sind vor der Ausführung durch den AG freizugeben.
Die Verfahrensweise ist in der WBVB, Punkt 11.8, geregelt.

Nachfolgende allgemeine BNB-Anforderungen gelten für die Ausführung der Leistungen dieser Ausschreibung. Die besonderen Anforderungen sind den jeweilien LV-Titeln zu entnehmen.

Für alle vorgesehenen Holzprodukte gilt: Es darf nur nach FSC, PEFC zertifiziertes Holz verbaut werden. Der Anteil an zertifiziertem Holz ist durch entsprechende Lieferscheine sowie das dazugehörige CoC Zertifikat nachzuweisen!

Für alle Produkte gilt:
Deklaration enhaltenener SVHC > 0,1 %

Für Grundierungen, Beschichtungen, Spachtel auf vorwiegend mineralischen Oberflächen gilt:
Materialien lösemittelfrei und weichmacherfrei gem. Definition VdL-RL01.

Für alle punkt- und linienförmige Verklebungen und Abdichtungen im Innenbereich (mit Ausnahme sicherheitsrelevanter, bauaufsichtlich erforderlicher Anforderungen wie z.B. Glasbau, Fassade und Bereichen mit Brandschutzanforderungen) gilt:

- keine amin- oder oximvernetzten Silikone
- zusätzlich zu beachten:
  RAL-UZ 123 oder EMICODE EC1 / EC 1plus
- Chlorparaffine <0,1%
- für PU-Klebstoffe gilt zusätzlich TCEP <0,1 %

0.1.12  Besondere Vorgaben zur Entsorgung

Die Abfallentsorgung für die im Baulogistikhandbuch benannten Abfallfraktionen erfolgt, wenn im LV nicht anders beschrieben, durch den Logistikdienstleister (LDL). Dazu werden an Abfallsammelstellen außerhalb des Gebäudes Behälter (Mulden) bereit gestellt. Jeder AN ist verpflichtet, seinen Abfall sortenrein in diese Behälter einzufüllen. Die Abfallentsorgung für die im Baulogistikhandbuch benannten Abfallfraktionen erfolgt kostenlos.
Die ordnungsgemäße Entsorgung von im Baulogistikhandbuch nicht aufgeführten Abfallarten ist Sache des AN.

Das genaue Procedere zur Abfallentsorgung ist dem Baulogistikhandbuch in Anlage 06-1 zu entnehmen.

0.1.13  Schutzgebiete im Bereich der Baustelle

Es ist insbesondere in der Nähe des Ufers sicherzustellen, dass keinerlei Fest- oder Flüssigstoffe in die Spree gelangen oder eingeleitet werden. Es ist dafür Sorge zu tragen, dass Verpackungs- und Restmaterial stets so gesichert wird, dass es nicht in die Spree gelangen kann.

0.1.14  Schutz von Bäumen und Pflanzen

Die verbleibenden Bäume und Pflanzflächen werden bauseitig umzäunt bzw. geschützt. Die Lage der Schutzzonen für Bäume und Vegetation ist den beiliegenden Baulogistikplänen zu entnehmen. Bei den Bauarbeiten ist zwingend auf Unversehrtheit der Bäume und deren Schutzeinrichtungen zu achten.

0.1.15  Regelung des öffentlichen Verkehrs

Es wird auf das Baulogistikhandbuch in Anlage 06-1 verwiesen.

0.1.16  Vorhandene Anlagen für Abwasser- und Versorgungsleitungen

Es wird auf Punkt 0.1.7 Medienanschlüsse und das Baulogistikhandbuch in Anlage 06-1 verwiesen.

0.1.17  entfällt

0.1.18  entfällt

0.1.19  entfällt

0.1.20  entfällt

0.1.21  entfällt

0.1.22  Vom AG veranlasste Vorarbeiten

Rohbauarbeiten als Stahlbeton-Konstruktion sowie Mauerwerkswände.

0.1.23  Arbeiten anderer Unternehmer auf der Baustelle

Grundsätzlich ist davon auszugehen, dass die Arbeiten auf dem Baufeld parallel zu denen Dritter erfolgen. Die Schnittstellen sind in der Anlage des Detailterminplanes sowie Bauphasenplänen der Baulogistik dargestellt.

## 0.2 - Allgemeine Angaben zur Ausführung
0.2.1  Arbeitsabschnitte, - unterbrechungen und -beschränkungen

Der Bauablauf richtet sich grundsätzlich nach den in der Anlage 06-2 beigefügten Termin- und Ablaufplanungen.

0.2.2  Besondere Erschwernisse

Es ist davon auszugehen dass zeitgleich und parallel auch andere Unternehmer auf der Baustelle und im jeweiligen Arbeitsbereich ihre Leistungen ausführen. Weiterhin wird darauf hingewiesen, dass Erschwernisse hinsichtlich der begrenzten Transportwege und Zuwegungen (z.B. Transporte über Treppenhäuser usw.) gem. BE-Plänen zu berücksichtigen sind. Dies gilt auch insbesondere für nachlaufende Leistungen des AN.

0.2.3  Sicherheits- und Gesundheitsschutz

Es wird auf Punkt 11.2.2 und 11.9.5 der WBVB verwiesen.

Sämtliche Anweisungen des Koordinators für Sicherheits- und Gesundheitsschutz (SiGeKo) sind zu beachten und umzusetzen. Es wird auf den SiGePlan in der Anlage 06-3 für alle detaillierten Vorgaben verwiesen.

Für die Leistungen dieser Vergabeeinheiten gelten nach Vorgabe des SiGeKo folgende Anforderungen im Besonderen:

1. Absturzsicherungen:
Höhen von Absturzsicherungen müssen gemäß den Anforderungen der ASR A2.1 "Schutz vor Absturz und herabfallenden Gegenständen, Betreten von Gefahrenbereichen (Technische Regel für Arbeitsstätten,  Ausgabe: November 2012)" bemessen werden.
Absturzsicherungen müssen kraftschlüssig ausgeführt werden und so beschaffen sein, dass diese erforderlichenfalls durch Dritte zerstörungsfrei aus- und eingehängt werden können.

Abdeckungen von Boden- bzw. Deckenöffnungen sind unverschieblich und durchtrittsicher herzustellen. In Verkehrswegen mit elektrischem Hubwagenbetrieb müssen die Abdeckungen entsprechend überfahrbar und (für den Materialtransport) belastbar ausgeführt sein.

Sämtliche Absturzsicherungen sind während der Bauzeit vorzuhalten und regelmäßig zu kontrollieren. Fehlerhafte Vorrichtungen sind unverzüglich instand zu setzen.

2. Reinigungsarbeiten (Schutzmaßnahmen gegen Staub)
Es sind grundsätzlich staubarme Verfahren anzuwenden. Nicht trocken kehren, nicht mit Druckluft abblasen. Die TRGS 559 "Mineralischer Staub" ist zu beachten.

0.2.4  Leistungen zur Unfallverhütung

Es wird auf Punkt 0.2.3 und den SiGePlan in der Anlage 06-3 für alle detaillierten Vorgaben verwiesen.

0.2.5  entfällt

0.2.6  Baustelleneinrichtung

Die Baumaßnahme verfügt über einen übergeordneten Baulogistiker, über den neben dem Containermanagement unter anderem auch die Zugangskontrolle, das Flächenmanagement und die Entsorgungslogistik (für die Fassaden-, Ausbau- und TGA-Gewerke) bedient wird.

Die Baustelleneinrichtungsflächen des Auftragsnehmers sind mit der Objektüberwachung und dem Baulogistiker abzustimmen.

Die eigene Baustelleneinrichtung des AN ist unmittelbar nach Abschluss einzelner Leistungen auf das unbedingt notwendige Maß zu reduzieren.

Die Liegenschaft ist komplett eingezäunt; das Baufeld ist mit einem Bauzaun umschlossen. Für weitere Informationen wird auf das Baulogistikhandbuch (Anlage 06-1) verwiesen.

0.2.7  Auf- und Abbau von Gerüsten

Es wird auf den SiGePlan in der Anlage 06-3 für alle detaillierten Vorgaben verwiesen.

Ebenso wird auf die Baustellenordnung, Abschnitt C 6 verwiesen.

0.2.8  Mitbenutzung fremder Gerüste
Die Mitbenutzung sowie die Überlassung eigener Gerüste für die Nutzung durch andere Unternehmen ist nicht vorgesehen. Es wird auf die Baustellenordnung,  Abschnitt C 6 verwiesen.

0.2.9  entfällt

0.2.10  Verwendung von wiederaufbereiteten Stoffen

Es wird auf die BNB Anforderungen gemäß Punkt 0.1.11  Nachhaltigkeit und ökologische Anforderungen und die WBVB, Punkt 11.8, verwiesen.

0.2.11  entfällt

0.2.12  Besondere Anforderungen an Art, Güte und Umweltverträglichkeit der Stoffe und Bauteile

Es wird auf die BNB Anforderungen gemäß Punkt 0.1.11  Nachhaltigkeit und ökologische Anforderungen und die WBVB, Punkt 11.8, verwiesen.

0.2.13  Eignungs- und Gütenachweise

Grundsätzlich gelten die Anforderungen der VOB/A § 7a/7a EU, insbesonder hinsichtlich der Gleichwertigkeit.
Für die erforderlichen Nachweise sind die Dokumentationsrichtlinie des Bundes einzuhalten.
Desweiteren wird auf die BNB Anforderungen gemäß Punkt 0.1.11 Nachhaltigkeit und ökologische Anforderungen verwiesen.
Weiterhin sind für Eignungs- und Gütenachweise die Anforderungen gemäß WBVB Ziffer 12.2.2 zu berücksichtigen.

0.2.14  entfällt

0.2.15  entfällt

0.2.16  entfällt

0.2.17  Übergeordnete Baustellenlogistik des AG

Die Schnittstellen der übergeordneten Baustellenlogistik ist im beiliegenden Logistikhandbuch in Anlage 06-1 dargestellt.

0.2.18  entfällt

0.2.19  entfällt

0.2.20  Benutzung von Teilen der Leistung vor Abnahme

Die vom AN errichteten Konstruktionen werden von anderen Unternehmern in Teilbereichen benutzt, um ihre Konstruktionen darin zu integrieren. Dazu gehören diverse Installationen der Technik-Gewerke (Heizung/Lüftung/Elektro/Sanitär). Durch entsprechende Schutzmaßnahmen und enge Abstimmungen mit den betroffenen Gewerken sind die Konstruktionen des AN gegen Beschädigungen wirksam zu schützen.

0.2.21  entfällt

0.2.22  Abrechnung

Die Abrechnung wird in den WBVB geregelt.

## 131-1-26 Los 1 - Trockenbauarbeiten DIN 18340- KKE 3009 Wände, Decken
Datum: 21.01.2026

### Bereich 1 Baustelleneinrichtung

#### Abschnitt 1.1 Baustelleneinrichtung des AN

*Hinweis: Ausführungshinweis Baustelleneinrichtung - bis OZ 1.1.30*
Durch den AN können vom AG Tagesunterkunfts-/Bürocontainer bzw. Magazincontainer zu den Konditionen der Anlage 6 des Baulogistikhandbuchs (Containermietgebühren) innerhalb der Baustelle in Containergebäuden kostenpflichtig genutzt werden.

BE-Flächen bzw. Materiallagerflächen werden nach Verfügbarkeit durch den AN Baulogistik zugewiesen. Ein Anspruch des AN auf die Bereitstellung von Flächen zur Materiallagerung und zur Aufstellung eigener Tagesunterkunfts-/Bürocontainer besteht nicht.

Die Vorgaben des Baulogistikhandbuchs in Anlage 06-1 sind zu beachten.

**1.1.10 Baustelleneinrichtung einrichten**
*** Pauschalposition
Einrichten der Baustelle für sämtliche in der Leistungsbeschreibung aufgeführten Leistungen.
Die Baustelleneinrichtung beinhaltet das Einrichten der Baustelle für die eigene Leistungsausführung  für sämtliche aufgeführten Leistungen mit allen erforderlichen Großgeräten, Krananlagen, Geräten, Montagehilfen und Hebezeugen, sonst. Betriebsmitteln, Fahrtrassen, Absperrungen, etc.

Eigene Änderungen, Modifikationen und erforderliche Ergänzungen auf Grund der eigenen Großgerätewahl und eventuelle Massenanpassungen sind in die Angebotspreise einzurechnen, einschließlich aller eventuell erforderlichen Sicherungsmaßnahmen, Absturzsicherungen im Bereich des Gebäudes für die eigene Ausführung sofern erforderlich, Geländerkonstruktionen nach UVV, etc.
Menge: 1,000 psch

**1.1.20 Baustelleneinrichtung vorhalten**
Baustelleneinrichtung für sämtliche Leistungen wie in der Pos. 1.1.10 beschrieben, vor- und unterhalten, einschließlich sämtlicher Aufwändungen für das Bauablauf bedingte Umsetzten.
Menge: 20,000 Mon

**1.1.30 Baustelleneinrichtung räumen**
*** Pauschalposition
Baustelleneinrichtung räumen.
Menge: 1,000 psch

### Bereich 2 entfällt

### Bereich 3 Technische Bearbeitung

#### Abschnitt 3.1 Technische Bearbeitung Ausbauarbeiten I Los 1

*Hinweis: Hinweis zur Technischen Bearbeitung Titel 3.1*
Die Planungsleistungen des AN sind entsprechend WBVB, dort insbesondere Ziffer 12.1 bis 12.3 geregelt und dementsprechen auszuführen.

**3.1.10 Werk-, Montageplanung, Nachweise**
*** Pauschalposition
Technische Bearbeitung des AN mit Werk- und Montageplanung einschl. aller Elementpläne und Details, aller erforderlichen statischen und bauphysikalischen Nachweise und Zulassungen, aller Nachweise für Befestigungen an Rohbau und Fassade, Dimensionierung aller Konstruktionen.

Für die Leistungen hat der AN Werk- und Montageplanungen nach den Vorgaben des AG zu erstellen.

Es gelten die Anforderungen gemäß WBVB.
Prüfzeugnisse, Herstellerdatenblätter und Zulassungen für die vom AN zum Einbau oder zeitweise Überlassung vorgesehenen Stoffe und Bauteile zum Nachweis Ihrer Eignung und Güte sind dem AG vom AN rechtzeitig zu übergeben.
Menge: 1,000 psch

**3.1.20 Detailterminplan**
*** Pauschalposition
Aufstellen und Fortschreiben einer Ausführungsplanung als Detailterminplanung gemäß Punkt 11.6 WBVB (Weitere Besondere Vertragsbedingungen).

Darstellung als verknüpfter Balkenplan mit Angabe aller wesentlichen Aktivitäten, Meilensteine für sämtliche Leistungen, einschl. der Werk- und Montageplanung, im Rahmen dieser Vergabeeinheit.

Aus dem Detailterminplan muss eindeutig die Darstellung des kritischen Weges und der Schnittstellen, Darstellung der wesentlichen Planungsleistungen AN in Abhängigkeit des Baufortschritts, einschließlich der Integration der Vorgänge der Werkstatt- und Montageplanung des AN und Darstellung der wesentlichen Abhängigkeiten zum Baufortschritt, hervorgehen.
Der notwendige Material- und Zeitaufwand ist in den einzelnen Vorgängen in entsprechenden Spalten des Detailterminplanes darzustellen. Der vorgesehene Personal- und Geräteeinsatz ist in einer Gesamtübersicht in Abhängigkeit des Detailterminplanes des Auftragnehmers separat darzustellen.
Der Ausführungsterminplan als Detailablaufplan ist monatlich fortzuschreiben, bei Fortschreibung bereits erbrachter Leistungen ist ein (SOLL-/ IST-Vergleich) anzugeben.

Die Gliederung des Terminplanes ist entsprechend dem den Verdingungsunterlagen beiliegenden Detail-Terminplan zum Baubalauf Ausbau I, Los 2 aufzubauen.
Es sind mindestens 500 Vorgänge verknüpft mit dem dafür notwendigen Geräte- und Arbeitskräfteeinsatz darzustellen.

Der Detailterminplan ist wie folgt zu gliedern:

a.) Bauwerksebenen (Geschosse)
  getrennt nach Baufeldern
  (EAN, EAS, PG und EPG)
b.) Wände/Vorsatzschalen
c.) Trockenbaudecken
d.) Bodenkonstruktionen in Naßbauweise
e.) Bodenkonstruktionen in Trockenweise

Alle Vorgänge sind in allen Ebenen und Bauabschnitten getrennt mit den notwendigen Abhängigkeiten, Ressourcen und Kapazitäten (Anzahl der gewerblichen AK, Bauleitungs- und Abrechnungspersonal, Maschinen und Geräte) darzustellen.
Menge: 1,000 psch

**3.1.30 Dokumentation, Bestandsunterlagen - KG 300**
*** Pauschalposition
Dokumentation unter Zugrundelegung der

1.) Allgemeinen, - Kennzeichnungs-, Strukturierungs- und CAD-
Vorgaben  (Anlage 1 zur Leistungsbeschreibung)  und

2.) des gewerkespezifischen Anhangs. (Anlage 2 zur
Leistungsbeschreibung)

Inhalt und Umfang der Dokumentationsunterlagen ist dem "Gewerkespezifischen Anhang" zu entnehmen.
Die Anforderungen an die vom AN zu erstellende
Dokumentation zu Art und Umfang der Kennzeichnung, zur Anwendung des AKS sowie zu CAD- Vorgaben werden nach
Auftragserteilung entsprechend der Kapitel 1, 2 und 3 und
den zugehörigen Anhängen/  Formatvorlagen in Kapitel 6  der
Dokumentationsrichtlinie des BBR konkretisiert.
Die vollständige Dokumentationsrichtlinie (DRL) steht im
Internet auf der Homepage des BBR unter www.bbr.bund.de
https://social.bscw.bund.de/pub/bscw.cgi/5562033 zur
Einsichtnahme und als Download zur Verfügung.
Umfang und Format: alle Unterlagen sind gemäß WBVB Teil
B,C wie die Planung digital zu übergeben, soweit dies
rechtlich zulässig ist.

AKS und Bauteilkatalogbezeichnungen der Planer sind zu
übernehmen, fortzuschreiben und zu ergänzen.
Zusätzlich zu den Austauschformaten in der DRL sind die
bereinigten nativen Formate zu übergeben
Der Dokumentationsschein ist zu verwenden.

Die Dokumentation ist parallel zur Ausführung der Bauleistung zu erstellen und fortzuschreiben.
Alle Fristen sind den WBVB zu entnehmen
Hinweis: Diese Position beinhaltet auch Grund- und
Nebenleistungen nach der VOB/ Teil C, die bei der Bildung des
EP entsprechend zu berücksichtigen sind.
Menge: 1,000 psch

**3.1.40 Projektkommunikations- und Managementsystem (PKMS)**
*** Pauschalposition
Sämtliche Aufwendungen des AN zur Anwendung des Projektkommunikations- und Managementsystem (PKMS)
sind für die gesamte Bauzeit in diese Position einzurechnen.
Menge: 1,000 psch

#### Abschnitt 3.2 Musterräume

*Hinweis: Hinweise zur Erstellung der Musterräume Titel 3.2*
Im Bereich des 2. und 5. OG sind drei Räume vorgesehen, um seitens des Bauherren exemplarische Messungen zu Luft- und Trittschall durch einen separaten sachverständigen Fachplaner durchzuführen.

Die Herstellung der Konstruktionen erfolgt unabhängig, zeitlich parallel oder zeitlich versetzt von den eigentlichen Hauptleistungen und erfolgt nicht durchgehend in einem Zuge.

Innerhalb der Räume werden im Zuge der Ausführung oder zu einem späteren Zeitpunkt auch Leistungen anderer Unternehmer (z.B.AN Ausbau I - Los 2 für Hohlböden, Türen, Bodenbeläge usw.) integriert.

Die Räumlichkeiten spiegeln die Hauptanforderungen mit den vorgesehenen Konstruktionen von Boden, Wänden, Decken mit unterschiedlichen Anforderungen (z.B. abhörsichere Räume an angrenzende "normale" Bürobereiche).

Folgende Randbedingungen und Maßnahmen zum Ablauf der Erstellung und späteren Messungen gelten hierbei und sind zu berücksichtigen:

Die unterschiedlichen Bauteile werden aufgrund des Bauablaufs  zeitlich gestaffelt untersucht.
Zuerst sind die Wände zwischen zwei Büros (Standard und abhörgeschützt) messtechnisch zu überprüfen.
Folgende Randbedingungen müssen hier gewerkeunabhängig vorliegen:

Die raumumfassenden Trennwände beider Büroräume müssen ausgeführt sein (also z.B. von Raum 1 und 2) inkl. der Wände zu den Schächten und zum Flur. Der durch einen andreren Unternehmer herzustellende Hohlboden muss in den Büroräumen und im Flurbereich vor den Büroräumen ausgeführt sein. Die Gipskartonunterdecke vor der Türnische muss ausgeführt sein. Die Lüftungskanäle in den Schächten müssen ausgeführt sein und und die Leitungen bis durch die Flurtrennwand geführt sein.

Zu einem späteren Zeitpunkt werden dann die Flurtrennwände mit Türen (Standard, Büro abhörgeschützt, Besprechungsraum abhörgeschützt) messtechnisch untersucht. Für diese Messung muss dann die Bodenschiene unter der Tür vorhanden sein. Die Türen zu den Schächten (sowohl zum Büro als auch zum Flur) müssen vorhanden sein. Damit es nicht zu Nebenwegübertragungen kommt müssen auch die zwei benachbarten Büros mit Umfassungswänden und Türen (bzw. provisorisch mit Gipskartonplatten verschlossene Türöffnungen) vorhanden sein. Das Lüftungsgitter in der Flurwand muss vorhanden sein. Bei der Messung der Türen zum Raum 3 muss die Unterdecke im gesamten Stichflur ausgeführt sein.

**3.2.10 Erstellen Musterraum 1 im 5.OG**
*** Pauschalposition
Erstellung Musterraum 1

Ausführung gemäß Plan
"251028_BKE_PG_SFA_Musterzone Ausbau I"

Zeitversetztes Errichten aller im Rahmen dieser VE zum Ausbau I - Los 1 vorzusehenden Konstruktionen von Wänden und Decken innerhalb des vorgesehenen Raumes mit allen Bestandteilen gemäß Plan.

Hinweise zur Abrechnung:

Die Abrechnung der vorzusehenden Konstruktionen erfolgt über die Leistungspositionen, die innerhalb dieses Leistungsverzeichnisses aufgeführt sind.

Innerhalb dieser Position sind daher nur die zusätzlichen Aufwendungen und Erschwernisse aller Art zu berücksichtigen, die sich aus der unkontinuierlichen, zeitversetzten Ausführung in diesem besonderen Bereich ergeben, einschl. mehrfacher Transporte, mehrfacher Unterbrechungen und mehrfachem Einrichten und Umrüsten des Baubereiches ergeben.
Menge: 1,000 psch

**3.2.20 Erstellen Musterraum 2 im 5.OG**
*** Pauschalposition
Erstellung Musterraum 2

Ausführung gemäß Plan
"251028_BKE_PG_SFA_Musterzone Ausbau I"

Zeitversetztes Errichten aller im Rahmen dieser VE zum Ausbau I - Los 1 vorzusehenden Konstruktionen von Wänden und Decken innerhalb des vorgesehenen Raumes mit allen Bestandteilen gemäß Plan.

Hinweise zur Abrechnung:

Die Abrechnung der vorzusehenden Konstruktionen erfolgt über die Leistungspositionen, die innerhalb dieses Leistungsverzeichnisses aufgeführt sind.

Innerhalb dieser Position sind daher nur die zusätzlichen Aufwendungen und Erschwernisse aller Art zu berücksichtigen, die sich aus der unkontinuierlichen, zeitversetzten Ausführung in diesem besonderen Bereich ergeben, einschl. mehrfacher Transporte, mehrfacher Unterbrechungen und mehrfachem Einrichten und Umrüsten des Baubereiches ergeben.
Menge: 1,000 psch

**3.2.30 Erstellen Musterraum 3 im 2.OG**
*** Pauschalposition
Erstellung Musterraum 3

Ausführung gemäß Plan
"251028_BKE_PG_SFA_Musterzone Ausbau I"

Zeitversetztes Errichten aller im Rahmen dieser VE zum Ausbau I - Los 1 vorzusehenden Konstruktionen von Wänden und Decken innerhalb des vorgesehenen Raumes mit allen Bestandteilen gemäß Plan.

Hinweise zur Abrechnung:

Die Abrechnung der vorzusehenden Konstruktionen erfolgt über die Leistungspositionen, die innerhalb dieses Leistungsverzeichnisses aufgeführt sind.

Innerhalb dieser Position sind daher nur die zusätzlichen Aufwendungen und Erschwernisse aller Art zu berücksichtigen, die sich aus der unkontinuierlichen, zeitversetzten Ausführung in diesem besonderen Bereich ergeben, einschl. mehrfacher Transporte, mehrfacher Unterbrechungen und mehrfachem Einrichten und Umrüsten des Baubereiches ergeben.
Menge: 1,000 psch

### Bereich 4 Trockenbau Wände (ATV DIN 18340)

*Hinweis: Ausführungshinweis zu BNB-Anforderungen Trockenbau Wände*
Es gelten folgende Anforderungen:

Für Beschichtungen (auch Spachtelmassen, Q-Spachtel,
staubbindende Beschichtungen und Grundierungen sowie
Betonschutzbeschichtungen) auf überwiegend mineralischen
Oberflächen gilt:
- lösemittelfrei und weichmacherfrei gemäß Definition VdL-RL01

Für punkt- und linienförmige Verklebungen und Abdichtungen im
Innenbereich inkl. TGA (nicht betrachtet werden Bereiche mit
sicherheitsrelevanten, bauaufsichtlichen Anforderungen wie z.B.
Glasbau, Fassade und Bereiche mit Brandschutzanforderungen) gilt:
- keine amin- oder oximvernetzenden Silikone
- zusätzlich gilt: RAL-UZ 123 oder EMICODE EC1/ EC1PLUS
- Chlorparaffine < 0,1 %
- für PU-Klebstoffe gilt zusätzlich: TCEP < 0,1 %

Für Korrosionsschutzbeschichtungen auf tragenden Metallbauteilen
(Wandstärke > 3mm) wie z.B. Atriumkonstruktion, Brücken etc. (max. Korrosivitätskategorie C3 Hoch) gilt:
- Beschichtungssystem mit VOC-Gehalt < 30 g/m² (Gesamtsystem)

Für Aluminium- und Edelstahlbleche und -profile (eloxierte
Aluminiumoberflächen und passivierte Edelstahloberflächen für
Oberflächenbekleidungen (wie z.B. Fassade, Dach, Fenster, Türen,
Tore, Sonnenschutzsysteme, etc.) gilt:
- Chrom-VI-oxidfreie Passivierungsmittel

Für Wandbeläge, Fassadenelemente, Lichtkuppeln, Fensterprofile, Rinnen, Rohre, Kanäle und Kabel aus PVC sowie PVC-Folien zur Abdichtung an Dach und Außenwänden UG etc. gilt:
- keine Cadmium- und Bleistabilisatoren
- für Weich-PVC gilt: reproduktionstoxische Phthalat-Weichmacher < 0,1 %

Für mineralische und nicht mineralische Innendämmungen gilt:
- RAL-UZ 132

Für Spachtelungen, Beschichtungen, Verklebungen bzw.
Abdichtungen im Innen- und Außenraum mit
Brandschutzanforderungen gilt:
- Chlorparaffine, PBB, PBDE, TCEP < 0,1 %

Für flammhemmend ausgerüstete Gewebe und Vliese wie
Glasfasergewebe und Malervlies gilt:
- Chlorparaffine, PBDE, TCEP < 0,1 %

*Hinweis: Hinweise zur Ausführung der Leistungen in LV-Titel 4.1 bis 4.3*
Bei der Kalkulation der nachfolgend beschriebenen Leistungen ist zu beachten, dass die Wandkonstruktionen und Vorsatzschalen in Abhängigkeit von der Ausführung der TGA-Installationen in mehreren Taktungen zu montieren sind.

Sämtliche Dämmungen sind grundsätzlich als nicht glimmend
vorzusehen. Die entsprechenden Nachweise sind vor
Ausführung vorzulegen.

Mineralfaser-Dämmungen grundsätzlich mit Brandverhalten DIN EN 13501 - A1, mit Schmelzpunkt größer 1000 Grad C, DIN 4102-17.

Bei der Erstellung der vorgesehenen Wandkonstruktionen sind grundsätzlich durchgängig Systeme, Komponenten und aufeinander abgestimmte Konstruktionsbestandteile und Materialien eines Herstellers, bzw. solche, die durch den Hersteller empfohlen werden bzw. entsprechend Zulassung vorzusehen sind, zu verwenden. Es gelten die herstellerspezifischen Anforderungen, die sich aus den Zulassungen und Herstellerrichtlinien ergeben.

Die Trockebnbauwände und Vorsatzschalen werden i.d.R. auf Rohböden bzw. Rohdecken des Gebäudes erstellt. In einzelnen Bereichen sind einige Wandkonstruktionen auf bauseitigen Hohlböden des "AN Ausbau I - Los 2 - Hohlböden" aufzustellen und zu befestigen.
Der Anschluss von Wandkonstruktionen an Decken ist i.d.R. als gleitender Deckenanschluss vorzusehen. Ausnahmen sind Bereiche mit Wandanschlüssen an freitragende Decken.
Vor Ausführung der Arbeiten hat der Auftragnehmer die Maß-
und Ebenheitsgenauigkeit des Rohbodens eigenverantwortlich
durch Nivellement festzustellen und die Ergebnisse in einem
Maßprotokoll festzuhalten. Bei Abweichungen, die größer sind
als die zulässigen Toleranzen nach DIN 18202, Teil 5, Tabelle 3,
Zeile 5, ist die Objektüberwachung des AG zu informieren
und die weitere Vorgehensweise abzustimmen. Die betroffenen
Bereiche sind vom AN in den Ausführungsplänen zu
dokumentieren.

Sonstige vorhandene Mängel und fachliche Fehler der Vorarbeiten sind dem AG vor Beginn der Arbeiten schriftlich
anzuzeigen. Diese Prüfung hat mit einem zeitlichen Vorlauf von mindestens 4 Wochen vor Ausführungsbeginn zu erfolgen, sodass dem AG bzw. der OÜ ausreichend Zeit zur Reaktion verbleibt.

#### Abschnitt 4.1 Wände

**4.1.10 Trennwand H bis 3,5 m WD 150 mm Rw 42 dB F90-A UK Stahlblechprofil verz Einfachständerwerk Mineralwolle MW D 80mm Gipspl. Feuerschutzpl.DFH2IR 2lagig D 12,5mm D 12,5mm Q3 2lagig + 2mal Stahl 0,5mm D 12,5mm D 12,5mm Q3**
*** Bezugsbeschreibung
STLB-Bau 2025-04 039
Nichttragende innere Trennwand DIN 4103-1, Einbaubereich 1 DIN 4103-1 (Bereiche mit geringer Menschenansammlung),
Höhe Wand bis '3,5' m,

Dicke Wand '150' mm,

bewertetes Schalldämm-Maß DIN 4109 Rw '42' dB,
Feuerwiderstandsklasse F 90 - A DIN 4102-2,
Unterkonstruktion aus verzinkten Stahlblechprofilen DIN EN 14195 und DIN 18182-1, als Einfachständerwerk, CW/UW 100,
Ständerachsabstand '625' mm,

Dämmschicht aus Mineralwolle MW DIN EN 13162, Dämmschichtdicke 80 mm, Rohdichte 15 kg/m3, in Platten, Anwendungsgebiet DIN 4108-10 WTR, einlagig, dicht stoßen, längenspezifischer Strömungswiderstand größer gleich 5 kPa s/m2, Schmelzpunkt größer 1000 Grad C, DIN 4102-17,
Beplankung beidseitig, aus Gipsplatten DIN 18180 und DIN EN 520, imprägnierte Feuerschutzplatten Typ DFH2IR,
1. Seite 2-lagig, Dicke 1. Seite 1. Lage 12,5 mm, Dicke 1. Seite 2. Lage 12,5 mm,
Spachtelung Qualitätsstufe Q3,
2. Seite 2-lagig und 2-lagig Stahlblech, Dicke je 0,5 mm, Dicke 2. Seite 1. Lage 12,5 mm, Dicke 2. Seite 2. Lage 12,5 mm,
Spachtelung 2. Seite Qualitätsstufe Q3,
befestigen mit Schnellbauschrauben DIN EN 14566 und DIN 18182-2, Befestigungsuntergrund Beton, Ausführung gemäß Zeichnung,
Zeichnungs-Nr 'Detail EBK_DE_200.03, dort Wandtyp IW.001, Gerüste sind einzukalkulieren.'
Menge: 1100,000 m2
Leistungsbereichkatalog: 039
DIN276-1_08: 342
DIN276_18: 342

**4.1.20 IW.001 Höhe über 3,50 m - 5,00 m**
*** wie Position 4.1.10
Ausführung gemäß Leistungsbeschreibung für
Wandtyp IW.001
dargestellt, jedoch:
Höhe über 3,50 m - 5,00 m,
Die hierfür erforderlichen Gerüste sind einzukalkulieren.
Menge: 54,000 m2

**4.1.30 IW.001 gerundete Wandbereiche**
*** wie Position 4.1.10
Ausführung gemäß Leistungsbeschreibung für
Wandtyp IW.001
dargestellt, jedoch:
für gerundete Ausführung.
Menge: 170,000 m2

**4.1.40 Trennwand H bis 3,5 m WD 152 mm Rw 52 dB F30-A UK Stahlblechprofil verz Einfachständerwerk Mineralwolle MW D 80mm Gipspl. Feuerschutzpl.DFH2IR 2lagig + 2mal Stahl 0,5mm D 12,5mm D 12,5mm Q3 2lagig + 2mal Stahl 0,5mm D 12,5mm D 12,5mm Q3**
*** Bezugsbeschreibung
STLB-Bau 2025-04 039
Nichttragende innere Trennwand DIN 4103-1, Einbaubereich 1 DIN 4103-1 (Bereiche mit geringer Menschenansammlung),
Höhe Wand bis '3,5' m,

Dicke Wand '152' mm,

bewertetes Schalldämm-Maß DIN 4109 Rw '52' dB,
Feuerwiderstandsklasse F 30 - A DIN 4102-2, Einbruchhemmung RC 3 DIN EN 1627,
Unterkonstruktion aus verzinkten Stahlblechprofilen DIN EN 14195 und DIN 18182-1, als Einfachständerwerk, CW/UW 100,
Ständerachsabstand '625' mm,

Dämmschicht aus Mineralwolle MW DIN EN 13162, Dämmschichtdicke 80 mm, Rohdichte 15 kg/m3, in Platten, Anwendungsgebiet DIN 4108-10 WTR, einlagig, dicht stoßen, längenspezifischer Strömungswiderstand größer gleich 5 kPa s/m2, Schmelzpunkt größer 1000 Grad C, DIN 4102-17,
Beplankung beidseitig, aus Gipsplatten DIN 18180 und DIN EN 520, imprägnierte Feuerschutzplatten Typ DFH2IR,
1. Seite 2-lagig und 2-lagig Stahlblech, Dicke je 0,5 mm, Dicke 1. Seite 1. Lage 12,5 mm, Dicke 1. Seite 2. Lage 12,5 mm,
Spachtelung Qualitätsstufe Q3,
2. Seite 2-lagig und 2-lagig Stahlblech, Dicke je 0,5 mm, Dicke 2. Seite 1. Lage 12,5 mm, Dicke 2. Seite 2. Lage 12,5 mm,
Spachtelung 2. Seite Qualitätsstufe Q3,
befestigen mit Schnellbauschrauben DIN EN 14566 und DIN 18182-2, Befestigungsuntergrund Beton, Ausführung gemäß Zeichnung,
Zeichnungs-Nr 'Detail EBK_DE_200.03, dort Wandtyp IW.002, Gerüste sind einzukalkulieren.'
Menge: 490,000 m2
Leistungsbereichkatalog: 039
DIN276-1_08: 342
DIN276_18: 342

**4.1.50 IW.002 Höhe über 3,50 m - 5,00 m**
*** wie Position 4.1.40
Ausführung gemäß Leistungsbeschreibung für
Wandtyp IW.002
dargestellt, jedoch:
Höhe über 3,50 m - 5,00 m,
Die hierfür erforderlichen Gerüste sind einzukalkulieren.
Menge: 30,000 m2

**4.1.60 IW.002 gerundete Wandbereiche**
*** wie Position 4.1.40
Ausführung gemäß Leistungsbeschreibung für
Wandtyp IW.002
dargestellt, jedoch:
für gerundete Ausführung.
Menge: 220,000 m2

**4.1.70 Trennwand H bis 3,5 m WD 150 mm Rw 42 dB F30-A UK Stahlblechprofil verz Einfachständerwerk Mineralwolle MW D 80mm Gipspl. Baupl.A 2lagig D 12,5mm D 12,5mm Q3 2lagig D 12,5mm D 12,5mm Q3**
*** Bezugsbeschreibung
STLB-Bau 2025-04 039
Nichttragende innere Trennwand DIN 4103-1, Einbaubereich 1 DIN 4103-1 (Bereiche mit geringer Menschenansammlung),
Höhe Wand bis '3,5' m,

Dicke Wand '150' mm,

bewertetes Schalldämm-Maß DIN 4109 Rw '42' dB,
Feuerwiderstandsklasse F 30 - A DIN 4102-2,
Unterkonstruktion aus verzinkten Stahlblechprofilen DIN EN 14195 und DIN 18182-1, als Einfachständerwerk, CW/UW 100,
Ständerachsabstand '625' mm,

Dämmschicht aus Mineralwolle MW DIN EN 13162, Dämmschichtdicke 80 mm, Rohdichte 15 kg/m3, in Platten, Anwendungsgebiet DIN 4108-10 WTR, einlagig, dicht stoßen, längenspezifischer Strömungswiderstand größer gleich 5 kPa s/m2, Schmelzpunkt größer 1000 Grad C, DIN 4102-17,
Beplankung beidseitig, aus Gipsplatten DIN 18180 und DIN EN 520, Bauplatten Typ A,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.003, Gerüste sind einzukalkulieren.'
Menge: 3660,000 m2
Leistungsbereichkatalog: 039
DIN276-1_08: 342
DIN276_18: 342

**4.1.80 IW.003 Höhe über 3,50 m - 5,00 m**
*** wie Position 4.1.70
Ausführung gemäß Leistungsbeschreibung für
Wandtyp IW.003
dargestellt, jedoch:
Höhe über 3,50 m - 5,00 m,
Die hierfür erforderlichen Gerüste sind einzukalkulieren.
Menge: 2950,000 m2

**4.1.90 Trennwand H bis 3,5 m WD 150 mm Rw 42 dB UK Stahlblechprofil verz Einfachständerwerk Mineralwolle MW D 80mm Gipspl. Baupl.H2 2lagig D 12,5mm D 12,5mm Q3 2lagig D 12,5mm D 12,5mm Q3**
STLB-Bau 2025-04 039
Nichttragende innere Trennwand DIN 4103-1, Einbaubereich 1 DIN 4103-1 (Bereiche mit geringer Menschenansammlung),
Höhe Wand bis '3,5' m,

Dicke Wand '150' mm,

bewertetes Schalldämm-Maß DIN 4109 Rw '42' dB,

Unterkonstruktion aus verzinkten Stahlblechprofilen DIN EN 14195 und DIN 18182-1, als Einfachständerwerk, CW/UW 100,
Ständerachsabstand '625' mm,

Dämmschicht aus Mineralwolle MW DIN EN 13162, Dämmschichtdicke 80 mm, Rohdichte 15 kg/m3, in Platten, Anwendungsgebiet DIN 4108-10 WTR, einlagig, dicht stoßen, längenspezifischer Strömungswiderstand größer gleich 5 kPa s/m2, Schmelzpunkt größer 1000 Grad C, DIN 4102-17,
Beplankung beidseitig, aus Gipsplatten DIN 18180 und DIN EN 520, imprägnierte Bauplatten Typ H2,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.004, Gerüste sind einzukalkulieren.'
Menge: 30,000 m2
Leistungsbereichkatalog: 039
DIN276-1_08: 342
DIN276_18: 342

**4.1.100 Trennwand H bis 3,5 m WD 150 mm Rw 42 dB UK Stahlblechprofil verz Einfachständerwerk Mineralwolle MW D 80mm Gipspl. Baupl.H2 2lagig D 12,5mm D 12,5mm Q3 2lagig D 12,5mm D 12,5mm Q3**
*** Bezugsbeschreibung
Nichttragende innere Trennwand DIN 4103-1, Einbaubereich 1 DIN 4103-1 (Bereiche mit geringer Menschenansammlung),
Höhe Wand bis 3,50 m,
Dicke Wand 150 mm,
bewertetes Schalldämm-Maß DIN 4109 Rw 42 dB,
Unterkonstruktion aus verzinkten Stahlblechprofilen DIN EN 14195 und DIN 18182-1, als Einfachständerwerk, CW/UW 100,
Ständerachsabstand 625 mm,
Dämmschicht aus Mineralwolle MW DIN EN 13162, Dämmschichtdicke 80 mm, Rohdichte 15 kg/m3, in Platten, Anwendungsgebiet DIN 4108-10 WTR, einlagig, dicht stoßen, längenspezifischer Strömungswiderstand größer gleich 5 kPa s/m2, Schmelzpunkt größer 1000 Grad C, DIN 4102-17,

Beplankung beidseitig,

1. Seite:
aus Gipsplatten DIN 18180 und DIN EN 520, imprägnierte Bauplatten Typ H2,
2-lagig, Dicke  1. Lage 12,5 mm, Dicke 2. Lage 12,5 mm,
Spachtelung Qualitätsstufe Q3,

2. Seite:
aus Gipskartonplatte Typ A nach DIN EN 520
2-lagig, Dicke 1. Lage 12,5 mm, Dicke 2. Lage 12,5 mm,
Spachtelung Qualitätsstufe Q3,

befestigen mit Schnellbauschrauben DIN EN 14566 und DIN 18182-2, Befestigungsuntergrund Beton, Ausführung gemäß Zeichnung,
Zeichnungs-Nr Detail EBK_DE_200.03, dort Wandtyp IW.005, Gerüste sind einzukalkulieren.
Menge: 300,000 m2
Leistungsbereichkatalog: 039
DIN276-1_08: 342
DIN276_18: 342

**4.1.110 IW.005 Höhe über 3,50 m - 5,00 m**
*** wie Position 4.1.100
Ausführung gemäß Leistungsbeschreibung für
Wandtyp IW.005
dargestellt, jedoch:
Höhe über 3,50 m - 5,00 m,
Die hierfür erforderlichen Gerüste sind einzukalkulieren.
Menge: 120,000 m2

**4.1.120 Trennwand H bis 3,5 m WD 150 mm Rw 58 dB UK Stahlblechprofil verz Einfachständerwerk Mineralwolle MW D 80mm Gipspl. Feuerschutzpl.DFH2IR 2lagig D 12,5mm D 12,5mm Q3 2lagig D 12,5mm D 12,5mm Q3**
*** Bezugsbeschreibung
Nichttragende innere Trennwand DIN 4103-1, Einbaubereich 1 DIN 4103-1 (Bereiche mit geringer Menschenansammlung),
Höhe Wand bis 3,50 m,
Dicke Wand 150 mm,
bewertetes Schalldämm-Maß DIN 4109 Rw 58 dB,
Unterkonstruktion aus verzinkten Stahlblechprofilen DIN EN 14195 und DIN 18182-1, als Einfachständerwerk, CW/UW 100,
Ständerachsabstand 625 mm,
Dämmschicht aus Mineralwolle MW DIN EN 13162, Dämmschichtdicke 80 mm, Rohdichte 15 kg/m3, in Platten, Anwendungsgebiet DIN 4108-10 WTR, einlagig, dicht stoßen, längenspezifischer Strömungswiderstand größer gleich 5 kPa s/m2, Schmelzpunkt größer 1000 Grad C, DIN 4102-17,

Beplankung beidseitig

1. Seite
2-lagig, Dicke 1. Lage 12,5 mm DFR,
Dicke  2. Lage 12,5 mm DFH2IR,
Spachtelung Qualitätsstufe Q3,

2. Seite
2-lagig, Dicke 1. Lage 12,5 mm DFR,
Dicke  2. Lage 12,5 mm DFH2IR,
Spachtelung 2. Seite Qualitätsstufe Q3,

befestigen mit Schnellbauschrauben DIN EN 14566 und DIN 18182-2, Befestigungsuntergrund Beton, Ausführung gemäß Zeichnung,
Zeichnungs-Nr Detail EBK_DE_200.03, dort Wandtyp IW.006. Gerüste sind einzukalkulieren.
Menge: 35,000 m2
Leistungsbereichkatalog: 039
DIN276-1_08: 342
DIN276_18: 342

**4.1.130 IW.006 Höhe über 3,50 m - 5,00 m**
*** wie Position 4.1.120
Ausführung gemäß Leistungsbeschreibung für
Wandtyp IW.006
dargestellt, jedoch:
Höhe über 3,50 m - 5,00 m,
Die hierfür erforderlichen Gerüste sind einzukalkulieren.
Menge: 22,000 m2

**4.1.140 Trenn-Brandwand H bis 3,5 m WD 166 mm Rw 42 dB UK Stahlblechprofil verz Einfachständerwerk Mineralwolle MW D 80mm Gipspl. Feuerschutzpl.DFR 2lagig D 20mm D 0,5mm D 12,5mm DF Q3 2lagig D 20mm DFR, D 0,5mm, D 12,5mm DF Q3**
*** Bezugsbeschreibung
Nichttragende innere Trennwand DIN 4103-1 in Bauart einer Brandwand F90 BW, Einbaubereich 1 DIN 4103-1 (Bereiche mit geringer Menschenansammlung),
Höhe Wand bis 3,5 m,
Dicke Wand 166 mm,
bewertetes Schalldämm-Maß DIN 4109 Rw 42 dB,
Unterkonstruktion aus verzinkten Stahlblechprofilen DIN EN 14195 und DIN 18182-1, als Einfachständerwerk, CW/UW 100,
Ständerachsabstand 312,5 mm,
Dämmschicht aus Mineralwolle MW DIN EN 13162, Dämmschichtdicke 80 mm, Rohdichte 15 kg/m3, in Platten, Anwendungsgebiet DIN 4108-10 WTR, einlagig, dicht stoßen, längenspezifischer Strömungswiderstand größer gleich 5 kPa s/m2, Schmelzpunkt größer 1000 Grad C, DIN 4102-17,
Beplankung beidseitig, aus Gipsplatten DIN 18180 und DIN EN 520, Feuerschutzplatten, Typ DF und DFR,
1. Seite
2-lagig, Dicke 1. Lage 20 mm DFR,
Innenlage Stahlblech, Dicke 1. Lage 0,5 mm,
2. Lage 12,5 mm DF,
Spachtelung Qualitätsstufe Q3,
2. Seite
2-lagig, Dicke 1. Lage 20 mm DFR,
Innenlage Stahlblech, Dicke 1. Lage 0,5 mm,
2. Lage 12,5 mm DF,
Spachtelung Qualitätsstufe Q3,

befestigen mit Schnellbauschrauben DIN EN 14566 und DIN 18182-2, Befestigungsuntergrund Beton, Ausführung gemäß Zeichnung,
Zeichnungs-Nr Detail EBK_DE_200.03, dort Wandtyp IW.007, Gerüste sind einzukalkulieren.
Menge: 113,000 m2
Leistungsbereichkatalog: 039
DIN276-1_08: 342
DIN276_18: 342

**4.1.150 IW.007 Höhe über 3,50 m - 5,00 m**
*** wie Position 4.1.140
Ausführung gemäß Leistungsbeschreibung für
Wandtyp IW.007
dargestellt, jedoch:
Höhe über 3,50 m - 5,00 m,
Die hierfür erforderlichen Gerüste sind einzukalkulieren.
Menge: 22,000 m2

**4.1.160 Trennwand H bis 3,5 m WD 150 mm UK Stahlblechprofil verz Einfachständerwerk Mineralwolle MW D 80mm Gipspl. Baupl.A 2lagig D 12,5mm D 12,5mm Q3 2lagig D 12,5mm D 12,5mm Q3**
*** Bezugsbeschreibung
Nichttragende innere Trennwand DIN 4103-1, Einbaubereich 1 DIN 4103-1 (Bereiche mit geringer Menschenansammlung),
Höhe Wand bis 3,50 m,
Dicke Wand 150 mm,
Unterkonstruktion aus verzinkten Stahlblechprofilen DIN EN 14195 und DIN 18182-1, als Einfachständerwerk, CW/UW 100,
Ständerachsabstand 625 mm,
Dämmschicht aus Mineralwolle MW DIN EN 13162, Dämmschichtdicke 80 mm, Rohdichte 15 kg/m3, in Platten, Anwendungsgebiet DIN 4108-10 WTR, einlagig, dicht stoßen, längenspezifischer Strömungswiderstand größer gleich 5 kPa s/m2, Schmelzpunkt größer 1000 Grad C, DIN 4102-17,

Beplankung beidseitig:

1. Seite:
aus Gipsplatten DIN 18180 und DIN EN 520, Bauplatten Typ A,
2-lagig Beplankung, Dicke 1. Lage 12,5 mm, Dicke 2. Lage 12,5 mm,
Spachtelung Qualitätsstufe Q3,

2. Seite:
aus zellulosefaserfreie Zementbauplatten nach DIN EN 12467 12,5 mm
2-lagig Beplankung, Dicke 1. Lage 12,5 mm, Dicke 2. Lage 12,5 mm,
Spachtelung Qualitätsstufe Q3,

befestigen mit Schnellbauschrauben DIN EN 14566 und DIN 18182-2, Befestigungsuntergrund Beton, Ausführung gemäß Zeichnung,
Zeichnungs-Nr Detail EBK_DE_200.03, dort Wandtyp IW.008. Gerüste sind einzukalkulieren.
Menge: 10,000 m2
Leistungsbereichkatalog: 039
DIN276-1_08: 342
DIN276_18: 342

**4.1.170 IW.008 Höhe über 3,50 m - 5,00 m**
*** wie Position 4.1.160
Ausführung gemäß Leistungsbeschreibung für
Wandtyp IW.008
dargestellt, jedoch:
Höhe über 3,50 m - 5,00 m,
Die hierfür erforderlichen Gerüste sind einzukalkulieren.
Menge: 3,000 m2

**4.1.180 Trennwand H bis 3,5 m WD 150 mm Rw 47 dB F30-A UK Stahlblechprofil verz Einfachständerwerk Mineralwolle MW D 80mm Gipspl. Baupl.A 2lagig D 12,5mm D 12,5mm Q3 2lagig D 12,5mm D 12,5mm Q3**
*** Bezugsbeschreibung
STLB-Bau 2025-04 039
Nichttragende innere Trennwand DIN 4103-1, Einbaubereich 1 DIN 4103-1 (Bereiche mit geringer Menschenansammlung),
Höhe Wand bis '3,5' m,

Dicke Wand '150' mm,

bewertetes Schalldämm-Maß DIN 4109 Rw '47' dB,
Feuerwiderstandsklasse F 30 - A DIN 4102-2,
Unterkonstruktion aus verzinkten Stahlblechprofilen DIN EN 14195 und DIN 18182-1, als Einfachständerwerk, CW/UW 100,
Ständerachsabstand '625' mm,

Dämmschicht aus Mineralwolle MW DIN EN 13162, Dämmschichtdicke 80 mm, Rohdichte 15 kg/m3, in Platten, Anwendungsgebiet DIN 4108-10 WTR, einlagig, dicht stoßen, längenspezifischer Strömungswiderstand größer gleich 5 kPa s/m2, Schmelzpunkt größer 1000 Grad C, DIN 4102-17,
Beplankung beidseitig, aus Gipsplatten DIN 18180 und DIN EN 520, Bauplatten Typ A,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.022. Gerüste sind einzukalkulieren.'
Menge: 290,000 m2
Leistungsbereichkatalog: 039
DIN276-1_08: 342
DIN276_18: 342

**4.1.190 IW.022 Höhe über 3,50 m - 5,00 m**
*** wie Position 4.1.180
Ausführung gemäß Leistungsbeschreibung für
Wandtyp IW.022
dargestellt, jedoch:
Höhe über 3,50 m - 5,00 m,
Die hierfür erforderlichen Gerüste sind einzukalkulieren.
Menge: 105,000 m2

**4.1.200 Trennwand H bis 3,5 m WD 150 mm F90-A UK Stahlblechprofil verz Einfachständerwerk Mineralwolle MW D 80mm Gipspl. Feuerschutzpl.DF 2lagig D 12,5mm D 12,5mm Q3 2lagig D 12,5mm D 12,5mm Q3**
*** Bezugsbeschreibung
STLB-Bau 2025-04 039
Nichttragende innere Trennwand DIN 4103-1, Einbaubereich 1 DIN 4103-1 (Bereiche mit geringer Menschenansammlung),
Höhe Wand bis '3,5' m,

Dicke Wand '150' mm,
Feuerwiderstandsklasse F 90 - A DIN 4102-2,
Unterkonstruktion aus verzinkten Stahlblechprofilen DIN EN 14195 und DIN 18182-1, als Einfachständerwerk, CW/UW 100,
Ständerachsabstand '625' mm,

Dämmschicht aus Mineralwolle MW DIN EN 13162, Dämmschichtdicke 80 mm, Rohdichte 15 kg/m3, in Platten, Anwendungsgebiet DIN 4108-10 WTR, einlagig, dicht stoßen, längenspezifischer Strömungswiderstand größer gleich 5 kPa s/m2, Schmelzpunkt größer 1000 Grad C, DIN 4102-17,
Beplankung beidseitig, aus Gipsplatten DIN 18180 und DIN EN 520, Feuerschutzplatten Typ DF,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.040. Gerüste sind einzukalkulieren.'
Menge: 61,000 m2
Leistungsbereichkatalog: 039
DIN276-1_08: 342
DIN276_18: 342

**4.1.210 IW.040 Höhe über 3,50 m - 5,00 m**
*** wie Position 4.1.200
Ausführung gemäß Leistungsbeschreibung für
Wandtyp IW.040
dargestellt, jedoch:
Höhe über 3,50 m - 5,00 m,
Die hierfür erforderlichen Gerüste sind einzukalkulieren.
Menge: 22,000 m2

**4.1.220 IW.040 Höhe über 5,00 m - 7,00 m**
*** wie Position 4.1.200
Ausführung gemäß Leistungsbeschreibung für
Wandtyp IW.040
dargestellt, jedoch:
Höhe über 5,00 m - 7,00 m,
Die hierfür erforderlichen Gerüste sind einzukalkulieren.
Menge: 5,000 m2

**4.1.230 Trennwand H bis 3,5 m WD 125 mm Rw 35 dB F30-A UK Stahlblechprofil verz Einfachständerwerk Mineralwolle MW D 40mm Gipspl. Feuerschutzpl.DFH2 2lagig D 12,5mm D 12,5mm Q3 2lagig D 12,5mm D 12,5mm Q3**
STLB-Bau 2025-04 039
Nichttragende innere Trennwand DIN 4103-1, Einbaubereich 1 DIN 4103-1 (Bereiche mit geringer Menschenansammlung),
Höhe Wand bis '3,5' m,

Dicke Wand '125' mm,

bewertetes Schalldämm-Maß DIN 4109 Rw '35' dB,
Feuerwiderstandsklasse F 30 - A DIN 4102-2,
Unterkonstruktion aus verzinkten Stahlblechprofilen DIN EN 14195 und DIN 18182-1, als Einfachständerwerk, CW/UW 75,
Ständerachsabstand '625' mm,

Dämmschicht aus Mineralwolle MW DIN EN 13162, Dämmschichtdicke 40 mm, Rohdichte 15 kg/m3, in Platten, Anwendungsgebiet DIN 4108-10 WTR, einlagig, dicht stoßen, längenspezifischer Strömungswiderstand größer gleich 5 kPa s/m2, Schmelzpunkt größer 1000 Grad C, DIN 4102-17,
Beplankung beidseitig, aus Gipsplatten DIN 18180 und DIN EN 520, imprägnierte Feuerschutzplatten Typ DFH2,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.042. Gerüste sind einzukalkulieren.'
Menge: 30,000 m2
Leistungsbereichkatalog: 039
DIN276-1_08: 342
DIN276_18: 342

**4.1.240 Trennwand H bis 3,5 m WD 125 mm Rw 35 dB F30-A UK Stahlblechprofil verz Einfachständerwerk Mineralwolle MW D 40mm Gipspl. Baupl.A 2lagig D 12,5mm D 12,5mm Q3 2lagig D 12,5mm D 12,5mm Q3**
*** Bezugsbeschreibung
STLB-Bau 2025-04 039
Nichttragende innere Trennwand DIN 4103-1, Einbaubereich 1 DIN 4103-1 (Bereiche mit geringer Menschenansammlung),
Höhe Wand bis '3,5' m,

Dicke Wand '125' mm,

bewertetes Schalldämm-Maß DIN 4109 Rw '35' dB,
Feuerwiderstandsklasse F 30 - A DIN 4102-2,
Unterkonstruktion aus verzinkten Stahlblechprofilen DIN EN 14195 und DIN 18182-1, als Einfachständerwerk, CW/UW 75,
Ständerachsabstand '625' mm,

Dämmschicht aus Mineralwolle MW DIN EN 13162, Dämmschichtdicke 40 mm, Rohdichte 15 kg/m3, in Platten, Anwendungsgebiet DIN 4108-10 WTR, einlagig, dicht stoßen, längenspezifischer Strömungswiderstand größer gleich 5 kPa s/m2, Schmelzpunkt größer 1000 Grad C, DIN 4102-17,
Beplankung beidseitig, aus Gipsplatten DIN 18180 und DIN EN 520, Bauplatten Typ A,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.043. Gerüste sind einzukalkulieren.'
Menge: 250,000 m2
Leistungsbereichkatalog: 039
DIN276-1_08: 342
DIN276_18: 342

**4.1.250 IW.043 Höhe über 3,50 m - 5,00 m**
*** wie Position 4.1.240
Ausführung gemäß Leistungsbeschreibung für
Wandtyp IW.043
dargestellt, jedoch:
Höhe über 3,50 m - 5,00 m,
Die hierfür erforderlichen Gerüste sind einzukalkulieren.
Menge: 50,000 m2

**4.1.260 Trennwand H bis 5 m WD 112,5 mm UK Stahlblechprofil verz Einfachständerwerk Mineralwolle MW D 40mm Gipspl. Baupl.A einlagig D 12,5mm Q3 2lagig D 12,5mm D 12,5mm Q3**
Nichttragende innere Trennwand DIN 4103-1, Einbaubereich 1 DIN 4103-1 (Bereiche mit geringer Menschenansammlung),
Höhe Wand über 3,5 bis 5 m,
Dicke Wand 112,5 mm,
Unterkonstruktion aus verzinkten Stahlblechprofilen DIN EN 14195 und DIN 18182-1, als Einfachständerwerk, CW/UW 75,
Ständerachsabstand 625 mm,
Dämmschicht aus Mineralwolle MW DIN EN 13162, Dämmschichtdicke 40 mm, Rohdichte 15 kg/m3, in Platten, Anwendungsgebiet DIN 4108-10 WTR, einlagig, dicht stoßen, längenspezifischer Strömungswiderstand größer gleich 5 kPa s/m2, Schmelzpunkt größer 1000 Grad C, DIN 4102-17

Beplankung beidseitig,

1. Seite:
aus Gipsplatten DIN 18180 und DIN EN 520, Bauplatten Typ A,
einlagig, Dicke 1. Lage 12,5 mm,
Spachtelung Qualitätsstufe Q3,

2. Seite:
aus Gipskartonplatte Typ H2 12,5 mm
2-lagig, Dicke 1. Lage 12,5 mm, Dicke  2. Lage 12,5 mm,
Spachtelung Qualitätsstufe Q3,

befestigen mit Schnellbauschrauben DIN EN 14566 und DIN 18182-2, Befestigungsuntergrund Beton, Ausführung gemäß Zeichnung,
Zeichnungs-Nr Detail EBK_DE_200.03, dort Wandtyp IW.044, Gerüste sind einzukalkulieren.
Menge: 25,000 m2
Leistungsbereichkatalog: 039
DIN276-1_08: 342
DIN276_18: 342

**4.1.270 Trennwand H bis 5 m WD 125 mm F30-A UK Stahlblechprofil verz Einfachständerwerk Mineralwolle MW D 40mm Gipspl. Baupl.A 2lagig D 12,5mm D 12,5mm Q3 2lagig D 12,5mm D 12,5mm Q3**
Nichttragende innere Trennwand DIN 4103-1, Einbaubereich 1 DIN 4103-1 (Bereiche mit geringer Menschenansammlung),
Höhe Wand über 3,5 bis 5 m,
Dicke Wand 125 mm,
Feuerwiderstandsklasse F 30 - A DIN 4102-2,
Unterkonstruktion aus verzinkten Stahlblechprofilen DIN EN 14195 und DIN 18182-1, als Einfachständerwerk, CW/UW 75,
Ständerachsabstand 625 mm,
Dämmschicht aus Mineralwolle MW DIN EN 13162, Dämmschichtdicke 40 mm, Rohdichte 15 kg/m3, in Platten, Anwendungsgebiet DIN 4108-10 WTR, einlagig, dicht stoßen, längenspezifischer Strömungswiderstand größer gleich 5 kPa s/m2, Schmelzpunkt größer 1000 Grad C, DIN 4102-17

Beplankung beidseitig,

1. Seite:
aus Gipsplatten DIN 18180 und DIN EN 520, Bauplatten Typ A, 2-lagig, Dicke 1. Lage 12,5 mm, Dicke  2. Lage 12,5 mm, Spachtelung Qualitätsstufe Q3,

2. Seite
aus imprägnierten Gipskartonlatte Typ H2
2-lagig, Dicke 1. Lage 12,5 mm, Dicke 2. Lage 12,5 mm,
Spachtelung Qualitätsstufe Q3,

befestigen mit Schnellbauschrauben DIN EN 14566 und DIN 18182-2, Befestigungsuntergrund Beton, Ausführung gemäß Zeichnung,
Zeichnungs-Nr Detail EBK_DE_200.03, dort Wandtyp IW.045. Gerüste sind einzukalkulieren.
Menge: 48,000 m2
Leistungsbereichkatalog: 039
DIN276-1_08: 342
DIN276_18: 342

**4.1.280 Trennwand H bis 3,5 m WD 125 mm F30-A UK Stahlblechprofil verz Einfachständerwerk Mineralwolle MW D 40mm Gipspl. Baupl.A 2lagig D 12,5mm D 12,5mm Q3 2lagig D 12,5mm D 12,5mm Q3**
*** Bezugsbeschreibung
Nichttragende innere Trennwand DIN 4103-1, Einbaubereich 1 DIN 4103-1 (Bereiche mit geringer Menschenansammlung),
Höhe Wand bis 3,5 m,
Dicke Wand 125 mm,
Feuerwiderstandsklasse F 30 - A DIN 4102-2,
Unterkonstruktion aus verzinkten Stahlblechprofilen DIN EN 14195 und DIN 18182-1, als Einfachständerwerk, CW/UW 75,
Ständerachsabstand 625 mm,
Dämmschicht aus Mineralwolle MW DIN EN 13162, Dämmschichtdicke 40 mm, Rohdichte 15 kg/m3, in Platten, Anwendungsgebiet DIN 4108-10 WTR, einlagig, dicht stoßen, längenspezifischer Strömungswiderstand größer gleich 5 kPa s/m2, Schmelzpunkt größer 1000 Grad C, DIN 4102-17,
Beplankung beidseitig, aus

zellulosefaserfreie Zementbauplatten nach DIN EN 12467

1. Seite 2-lagig, Dicke 1. Lage 12,5 mm, Dicke 2. Lage 12,5 mm, Spachtelung Qualitätsstufe Q3,

2. Seite 2-lagig, Dicke 1. Lage 12,5 mm, Dicke 2. Lage 12,5 mm, Spachtelung Qualitätsstufe Q3,

befestigen mit Schnellbauschrauben DIN EN 14566 und DIN 18182-2, Befestigungsuntergrund Beton, Ausführung gemäß Zeichnung,
Zeichnungs-Nr Detail EBK_DE_200.03, dort Wandtyp IW.047. Gerüste sind einzukalkulieren.
Menge: 10,000 m2
Leistungsbereichkatalog: 039
DIN276-1_08: 342
DIN276_18: 342

**4.1.290 IW.047 Höhe über 3,50 m - 5,00 m**
*** wie Position 4.1.280
Ausführung gemäß Leistungsbeschreibung für
Wandtyp IW.047
dargestellt, jedoch:
Höhe über 3,50 m - 5,00 m,
Die hierfür erforderlichen Gerüste sind einzukalkulieren.
Menge: 250,000 m2

**4.1.300 IW.047 im Untergeschoss**
*** wie Position 4.1.280
Ausführung gemäß Leistungsbeschreibung für
Wandtyp IW.047
dargestellt, jedoch:
Montage der Wand im Fußpunkt auf bauseitigem Hohlboden,
Siehe Zeichnung Nummer EBK_DE200_012,
dort Detail IW.U47.
Menge: 13,000 m2

**4.1.310 Trennwand H bis 3,5 m WD 125 mm F30-A UK Stahlblechprofil verz Einfachständerwerk Mineralwolle MW D 40mm Gipspl. Baupl.H2 2lagig D 12,5mm D 12,5mm Q3 2lagig D 12,5mm D 12,5mm Q3**
*** Bezugsbeschreibung
Nichttragende innere Trennwand DIN 4103-1, Einbaubereich 1 DIN 4103-1 (Bereiche mit geringer Menschenansammlung),
Höhe Wand bis 3,5 m,
Dicke Wand 125 mm,
Feuerwiderstandsklasse F 30 - A DIN 4102-2,
Unterkonstruktion aus verzinkten Stahlblechprofilen DIN EN 14195 und DIN 18182-1, als Einfachständerwerk, CW/UW 75,
Ständerachsabstand 625 mm,
Dämmschicht aus Mineralwolle MW DIN EN 13162, Dämmschichtdicke 40 mm, Rohdichte 15 kg/m3, in Platten, Anwendungsgebiet DIN 4108-10 WTR, einlagig, dicht stoßen, längenspezifischer Strömungswiderstand größer gleich 5 kPa s/m2, Schmelzpunkt größer 1000 Grad C, DIN 4102-17,

Beplankung beidseitig,

1. Seite:
aus Gipsplatten DIN 18180 und DIN EN 520, imprägnierte Bauplatten Typ H2,
2-lagig, Dicke 1. Lage 12,5 mm, Dicke 2. Lage 12,5 mm,
Spachtelung Qualitätsstufe Q3,

2. Seite:
aus zellulosefaserfreie Zementbauplatten nach DIN EN
2-lagig, Dicke 1. Lage 12,5 mm, Dicke 2. Lage 12,5 mm,
pachtelung 2. Seite Qualitätsstufe Q3,

befestigen mit Schnellbauschrauben DIN EN 14566 und DIN 18182-2, Befestigungsuntergrund Beton, Ausführung gemäß Zeichnung,
Zeichnungs-Nr Detail EBK_DE_200.03, dort Wandtyp IW.048. Gerüste sind einzukalkulieren.
Menge: 10,000 m2
Leistungsbereichkatalog: 039
DIN276-1_08: 342
DIN276_18: 342

**4.1.320 IW.048 Höhe über 3,50 m - 5,00 m**
*** wie Position 4.1.310
Ausführung gemäß Leistungsbeschreibung für
Wandtyp IW.048
dargestellt, jedoch:
Höhe über 3,50 m - 5,00 m,
Die hierfür erforderlichen Gerüste sind einzukalkulieren.
Menge: 70,000 m2

**4.1.330 IW.048 im Untergeschoss**
*** wie Position 4.1.310
Ausführung gemäß Leistungsbeschreibung für
Wandtyp IW.048
dargestellt, jedoch:
Montage der Wand im Fußpunkt auf bauseitigem Hohlboden,
Siehe Zeichnung Nummer EBK_DE200_012,
dort Detail IW.U48.
Menge: 180,000 m2

**4.1.340 Trennwand H bis 3,5 m WD 138 mm F30-A UK Stahlblechprofil verz Einfachständerwerk Mineralwolle MW D 40mm Gipspl. Baupl.H2 3lagig D 12,5mm D 12,5mm D 12,5mm Q3 2lagig D 12,5mm D 12,5mm Q3**
*** Bezugsbeschreibung
Nichttragende innere Trennwand DIN 4103-1, Einbaubereich 1 DIN 4103-1 (Bereiche mit geringer Menschenansammlung),
Höhe Wand bis 3,5 m,
Dicke Wand 138 mm, Feuerwiderstandsklasse F 30 - A DIN 4102-2,
Unterkonstruktion aus verzinkten Stahlblechprofilen DIN EN 14195 und DIN 18182-1, als Einfachständerwerk, CW/UW 75,
Ständerachsabstand 625 mm,
Dämmschicht aus Mineralwolle MW DIN EN 13162, Dämmschichtdicke 40 mm, Rohdichte 15 kg/m3, in Platten, Anwendungsgebiet DIN 4108-10 WTR, einlagig, dicht stoßen, längenspezifischer Strömungswiderstand größer gleich 5 kPa s/m2, Schmelzpunkt größer 1000 Grad C, DIN 4102-17,
Beplankung beidseitig, aus Gipsplatten DIN 18180 und DIN EN 520, imprägnierte Bauplatten Typ H2 und Typ A
1. Seite 3-lagig Typ A, 1. Lage 12,5 mm, 2. Lage 12,5 mm, Dicke 3. Lage 12,5 mm,
Spachtelung Qualitätsstufe Q3,
2. Seite 2-lagig Typ H2, Dicke1. Lage 12,5 mm, Dicke 2. Lage 12,5 mm,
Spachtelung 2. Seite Qualitätsstufe Q3,
befestigen mit Schnellbauschrauben DIN EN 14566 und DIN 18182-2, Befestigungsuntergrund Beton, Ausführung gemäß Zeichnung,
Zeichnungs-Nr Detail EBK_DE_200.03, dort Wandtyp IW.049. Gerüste sind einzukalkulieren.
Menge: 100,000 m2
Leistungsbereichkatalog: 039
DIN276-1_08: 342
DIN276_18: 342

**4.1.350 IW.049 Höhe über 3,50 m - 5,00 m**
*** wie Position 4.1.340
Ausführung gemäß Leistungsbeschreibung für
Wandtyp IW.049
dargestellt, jedoch:
Höhe über 3,50 m - 5,00 m,
Die hierfür erforderlichen Gerüste sind einzukalkulieren.
Menge: 525,000 m2

**4.1.360 Trennwand H bis 3,5 m WD 125 mm F30-A UK Stahlblechprofil verz Einfachständerwerk Mineralwolle MW D 40mm Gipspl. Baupl.H2 2lagig D 12,5mm D 12,5mm Q3 2lagig D 12,5mm D 12,5mm Q3**
*** Bezugsbeschreibung
STLB-Bau 2025-04 039
Nichttragende innere Trennwand DIN 4103-1, Einbaubereich 1 DIN 4103-1 (Bereiche mit geringer Menschenansammlung),
Höhe Wand bis '3,5' m,

Dicke Wand '125' mm,
Feuerwiderstandsklasse F 30 - A DIN 4102-2,
Unterkonstruktion aus verzinkten Stahlblechprofilen DIN EN 14195 und DIN 18182-1, als Einfachständerwerk, CW/UW 75,
Ständerachsabstand '625' mm,

Dämmschicht aus Mineralwolle MW DIN EN 13162, Dämmschichtdicke 40 mm, Rohdichte 15 kg/m3, in Platten, Anwendungsgebiet DIN 4108-10 WTR, einlagig, dicht stoßen, längenspezifischer Strömungswiderstand größer gleich 5 kPa s/m2, Schmelzpunkt größer 1000 Grad C, DIN 4102-17,
Beplankung beidseitig, aus Gipsplatten DIN 18180 und DIN EN 520, imprägnierte Bauplatten Typ H2,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.050. Gerüste sind einzukalkulieren.'
Menge: 300,000 m2
Leistungsbereichkatalog: 039
DIN276-1_08: 342
DIN276_18: 342

**4.1.370 IW.050 Höhe über 3,50 m - 5,00 m**
*** wie Position 4.1.360
Ausführung gemäß Leistungsbeschreibung für
Wandtyp IW.050
dargestellt, jedoch:
Höhe über 3,50 m - 5,00 m,
Die hierfür erforderlichen Gerüste sind einzukalkulieren.
Menge: 350,000 m2

**4.1.380 IW.050 im Untergeschoss**
*** wie Position 4.1.360
Ausführung gemäß Leistungsbeschreibung für
Wandtyp IW.050
dargestellt, jedoch:
Montage der Wand im Fußpunkt auf bauseitigem ‑Hohlboden,
Siehe Zeichnung Nummer EBK_DE200_012,
dort Detail IW.U50.
Menge: 300,000 m2

**4.1.390 Trennwand H bis 5 m WD 124 mm F30-A UK Stahlblechprofil verz Einfachständerwerk Mineralwolle MW D 40mm Gipspl. Baupl.A 2lagig D 6mm D 6mm Q3 2lagig D 6mm D 6mm Q3**
STLB-Bau 2025-04 039
Nichttragende innere Trennwand DIN 4103-1, Einbaubereich 1 DIN 4103-1 (Bereiche mit geringer Menschenansammlung),
Höhe Wand bis '5' m,

Dicke Wand '124' mm,
Feuerwiderstandsklasse F 30 - A DIN 4102-2,
Unterkonstruktion aus verzinkten Stahlblechprofilen DIN EN 14195 und DIN 18182-1, als Einfachständerwerk, CW/UW 100,
Ständerachsabstand '312,5' mm,

Dämmschicht aus Mineralwolle MW DIN EN 13162, Dämmschichtdicke 40 mm, Rohdichte 15 kg/m3, in Platten, Anwendungsgebiet DIN 4108-10 WTR, einlagig, dicht stoßen, längenspezifischer Strömungswiderstand größer gleich 5 kPa s/m2, Schmelzpunkt größer 1000 Grad C, DIN 4102-17,
Beplankung beidseitig, aus Gipsplatten DIN 18180 und DIN EN 520, Bauplatten Typ A,
1. Seite 2-lagig, Dicke 1. Seite 1. Lage 6 mm, Dicke 1. Seite 2. Lage 6 mm,
Spachtelung Qualitätsstufe Q3,
2. Seite 2-lagig, Dicke 2. Seite 1. Lage 6 mm, Dicke 2. Seite 2. Lage 6 mm,
Spachtelung 2. Seite Qualitätsstufe Q3,
befestigen mit Schnellbauschrauben DIN EN 14566 und DIN 18182-2, Befestigungsuntergrund Beton, Ausführung gemäß Zeichnung und Einzelbeschreibung,
Zeichnungs-Nr 'Detail EBK_DE_200.03, dort Wandtyp IW.051. Gerüste sind einzukalkulieren.'
Menge: 14,000 m2
Leistungsbereichkatalog: 039
DIN276-1_08: 342
DIN276_18: 342

**4.1.400 Trennwand H bis 3,5 m WD 100 mm Rw 58 dB UK Stahlblechprofil verz Einfachständerwerk Mineralwolle MW D 40mm Gipspl. Feuerschutzpl.DFR 2lagig D 12,5mm D 12,5mm Q3 2lagig D 12,5mm D 12,5mm Q3**
STLB-Bau 2025-04 039
Nichttragende innere Trennwand DIN 4103-1, Einbaubereich 1 DIN 4103-1 (Bereiche mit geringer Menschenansammlung),
Höhe Wand bis '3,5' m,

Dicke Wand '100' mm,

bewertetes Schalldämm-Maß DIN 4109 Rw '58' dB,

Unterkonstruktion aus verzinkten Stahlblechprofilen DIN EN 14195 und DIN 18182-1, als Einfachständerwerk, CW/UW 50,
Ständerachsabstand '625' mm,

Dämmschicht aus Mineralwolle MW DIN EN 13162, Dämmschichtdicke 40 mm, Rohdichte 15 kg/m3, in Platten, Anwendungsgebiet DIN 4108-10 WTR, einlagig, dicht stoßen, längenspezifischer Strömungswiderstand größer gleich 5 kPa s/m2, Schmelzpunkt größer 1000 Grad C, DIN 4102-17,
Beplankung beidseitig, aus Gipsplatten DIN 18180 und DIN EN 520, Feuerschutzplatten, Typ DFR,
1. Seite 2-lagig, Dicke 1. Seite 1. Lage 12,5 mm, Dicke 1. Seite 2. Lage 12,5 mm,
Spachtelung Qualitätsstufe Q3,
2. Seite 2-lagig, Dicke 2. Seite 1. Lage 12,5 mm, Dicke 2. Seite 2. Lage 12,5 mm,
Spachtelung 2. Seite Qualitätsstufe Q3,
befestigen mit Schnellbauschrauben DIN EN 14566 und DIN 18182-2, Befestigungsuntergrund Beton, Ausführung gemäß Zeichnung,
Zeichnungs-Nr 'Detail EBK_DE_200.03, dort Wandtyp IW.054. Gerüste sind einzukalkulieren'
Menge: 28,000 m2
Leistungsbereichkatalog: 039
DIN276-1_08: 342
DIN276_18: 342

**4.1.410 Trennwand H bis 3,50 m WD 100 mm Rw 47 dB F30-A UK Stahlblechprofil verz Einfachständerwerk Mineralwolle MW D 40mm Gipspl. Baupl.A 2lagig D 12,5mm D 12,5mm Q3 2lagig D 12,5mm D 12,5mm Q3**
*** Bezugsbeschreibung
Nichttragende innere Trennwand DIN 4103-1, Einbaubereich 1 DIN 4103-1 (Bereiche mit geringer Menschenansammlung),
Höhe Wand bis 3,5 m,
bewertetes Schalldämm-Maß DIN 4109 Rw
'47' dB,
Dicke Wand 100 mm, Feuerwiderstandsklasse F 30 - A DIN 4102-2,
Unterkonstruktion aus verzinkten Stahlblechprofilen DIN EN 14195 und DIN 18182-1, als Einfachständerwerk, CW/UW 50,
Ständerachsabstand 312,5 mm,
Dämmschicht aus Mineralwolle MW DIN EN 13162, Dämmschichtdicke 40 mm, Rohdichte 15 kg/m3, in Platten, Anwendungsgebiet DIN 4108-10 WTR, einlagig, dicht stoßen, längenspezifischer Strömungswiderstand größer gleich 5 kPa s/m2, Schmelzpunkt größer 1000 Grad C, DIN 4102-17,
Beplankung beidseitig,

1. Seite:
aus Gipsplatten DIN 18180 und DIN EN 520, Bauplatten Typ DFH2IR,
2-lagig, Dicke 1. Lage 12,5 mm, Dicke  2. Lage 12,5 mm,
Spachtelung Qualitätsstufe Q3,

2. Seite
aus Gipskartonplatte Typ DFIR
2-lagig, Dicke 1. Lage 12,5 mm, Dicke 2. Lage 12,5 mm,
Spachtelung 2. Seite Qualitätsstufe Q3,

befestigen mit Schnellbauschrauben DIN EN 14566 und DIN 18182-2, Befestigungsuntergrund Beton, Ausführung gemäß Zeichnung,
Zeichnungs-Nr Detail EBK_DE_200.03, dort Wandtyp IW.055 Gerüste sind einzukalkulieren.
Menge: 40,000 m2
Leistungsbereichkatalog: 039
DIN276-1_08: 342
DIN276_18: 342

**4.1.420 IW.055 Höhe über 3,50 m - 5,00 m**
*** wie Position 4.1.410
Ausführung gemäß Leistungsbeschreibung für
Wandtyp IW.055
dargestellt, jedoch:
Höhe über 3,50 m - 5,00 m,
Die hierfür erforderlichen Gerüste sind einzukalkulieren.
Menge: 25,000 m2

**4.1.430 Trennwand H bis 5 m WD 125 mm UK Stahlblechprofil verz Einfachständerwerk Mineralwolle MW D 40mm Gipspl. Baupl.H2 2lagig D 12,5mm und Zemetplatte 2-lagig D 12,5mm Q3**
Nichttragende innere Trennwand DIN 4103-1, Einbaubereich 1 DIN 4103-1 (Bereiche mit geringer Menschenansammlung),
Höhe Wand über 3,5 bis 5,0 m,
Dicke Wand 125 mm,
Unterkonstruktion aus verzinkten Stahlblechprofilen DIN EN 14195 und DIN 18182-1, als Einfachständerwerk, CW/UW 75,
Ständerachsabstand 625 mm,,
mit horizontalen, parallel verlaufenden Traverser aus Stahlblech-Profilen im Abstand von 40 cm in Längsrichtung der Wand,
Dämmschicht aus Mineralwolle MW DIN EN 13162, Dämmschichtdicke 80 mm, Rohdichte 15 kg/m3, in Platten, Anwendungsgebiet DIN 4108-10 WTR, einlagig, dicht stoßen, längenspezifischer Strömungswiderstand größer gleich 5 kPa s/m2, Schmelzpunkt größer 1000 Grad C, DIN 4102-17,

Beplankung beidseitig:

1. Seite:
aus Gipsplatten DIN 18180 und DIN EN 520, Bauplatten Typ H2
2-lagig Beplankung, Dicke 1. Lage 12,5 mm, Dicke 2. Lage 12,5 mm,
Spachtelung Qualitätsstufe Q3,

2. Seite:
aus zellulosefaserfreie Zementbauplatten nach DIN EN 12467
2-lagig Beplankung, Dicke 1. Lage 12,5 mm,
Dicke 2. Lage 15,0  mm,
darin eine 2,00 m hohe Zementplatte 15 mm mit Heiz-/Kühlleitung versehen integriert.
Spachtelung Qualitätsstufe Q3,

befestigen mit Schnellbauschrauben DIN EN 14566 und DIN 18182-2, Befestigungsuntergrund Beton, Ausführung gemäß Zeichnung,
Zeichnungs-Nr Detail EBK_DE_200.08, dort Wandtyp IW.052. Gerüste sind einzukalkulieren.
Menge: 17,000 m2
Leistungsbereichkatalog: 039
DIN276-1_08: 342
DIN276_18: 342

#### Abschnitt 4.2 Trockenputz, Schacht- und Installationstwände, Vorsatzschalen

**4.2.10 Trockenputz Gipspl. Baupl.H2 D 12,5mm Innenwand**
*** Bezugsbeschreibung
STLB-Bau 2025-04 039
Trockenputz aus Gipsplatten DIN 18180 und DIN EN 520, imprägnierte Bauplatten Typ H2, Dicke 12,5 mm, auf Innenwänden, ansetzen mit Klebemörtelbatzen auf unebenem Untergrund, Spachtelung Qualitätsstufe Q3, Arbeitshöhe der zu bearbeitenden oder zu bekleidenden Fläche bis 3,5 m über der Standfläche des hierfür erforderlichen Gerüstes, Ausführung gemäß Zeichnung,
Zeichnungs-Nr 'Detail EBK_DE_200.08, dort Wandtyp IW.120. Gerüste sind einzukalkulieren.'
Menge: 80,000 m2
Leistungsbereichkatalog: 039
DIN276-1_08: 345
DIN276_18: 345

**4.2.20 IW.120 Höhe über 3,50 m - 5,00 m**
*** wie Position 4.2.10
Ausführung gemäß Leistungsbeschreibung für
Wandtyp IW.122
dargestellt, jedoch:
Arbeitshöhe über 3,50 m - 5,00 m,
Die hierfür erforderlichen Gerüste sind einzukalkulieren.
Menge: 10,000 m2

**4.2.30 Trockenputz aus vliesarmierter Gipsplatte D 12,5mm**
*** Bezugsbeschreibung
Trockenputz aus vliesarmierter Platte
Gipskartonplatten Typ GM-FH1
nach DIN EN 15283-1 mit geschlossener
Oberfläche,
mit Mörtelbatzen 5 mm - 27,5 mm,
Spachtelung Qualitätsstufe Q2, Arbeitshöhe der zu bearbeitenden oder zu bekleidenden Fläche bis 3,5 m über der Standfläche des hierfür erforderlichen Gerüstes, Ausführung gemäß Zeichnung,
Zeichnungs-Nr Detail EBK_DE_200.08, dort Wandtyp IW.122 Gerüste sind einzukalkulieren“.
Menge: 18,000 m2
Leistungsbereichkatalog: 039
DIN276-1_08: 345
DIN276_18: 345

**4.2.40 IW.122 Höhe über 3,50 m - 5,00 m**
*** wie Position 4.2.30
Ausführung gemäß Leistungsbeschreibung für
Wandtyp IW.122
dargestellt, jedoch:
Arbeitshöhe über 3,50 m - 5,00 m,
Die hierfür erforderlichen Gerüste sind einzukalkulieren.
Menge: 10,000 m2

**4.2.50 Trockenputz Zementplatte. D 12,5mm an UK, Dämmung 30 mm Innenwand**
Trockenputz aus
zellulosefaserfreie Zementbauplatten 12,50 mm,
nach DIN EN 12467
mit UK aus Stahlblechprofilen DIN 18182-1,
CD 60/27, Achsabstand 625 mm,
Befestigung mit bauaufsichtlich zugelassenen Befestigungsmitteln.
Dämmschicht aus Mineralwolle MW DIN EN 13162, Dämmschichtdicke 30 mm, Rohdichte 15 kg/m3, in Platten, Anwendungsgebiet DIN 4108-10 WTR, einlagig, dicht stoßen, längenspezifischer Strömungswiderstand größer gleich 5 kPa s/m2, Schmelzpunkt größer 1000 Grad C, DIN 4102-17,

Beplankung aus Zementbauplatten DIN EN 12467:
kraftschlüssige Fugenverklebung mit Fugenkleber,
Verschraubung an Hutprofil,
Spachtelung Qualitätsstufe Q3, Arbeitshöhe der zu bearbeitenden oder zu bekleidenden Fläche bis 3,50 m über der Standfläche des hierfür erforderlichen Gerüstes, Ausführung gemäß Zeichnung,
Zeichnungs-Nr Detail EBK_DE_200.08, dort Wandtyp IW.123 Gerüste sind einzukalkulieren“.
Menge: 10,000 m2
Leistungsbereichkatalog: 039
DIN276-1_08: 345
DIN276_18: 345

**4.2.60 Vorsatzschale mit Rückverankerung und für Fensterbank H 380 mm - gerade**
Vorsatzschale unterhalb Fensterbank,
einlagig beplankt mit Gipskartonplatte
Typ DFIR 12,5 mm,

Höhe ca. 380 mm
Gesamtstärke ca. 60 mm
Der Abstand der Vorsatzschale zur Wand
ist durch Bündigkeit mit der Fensterbankkante
zu bestimmen.

mit UK aus Stahlblechprofilen DIN 18182-1,
vertikale CD 60/27, Achsabstand 625 mm,
mit Direktabhängern für CD 60/27 an Rohbaubrüstungwand verdübelt,
unten mit längslaufendes UD-Profil 28/27,
unten über UD-Profil 28/27 an bauseitigem Hohlboden verankert,
Verlauf Vorsatzschale entsprechend Rohbauwand gerade.
Ausführung gemäß Zeichnung,
Zeichnungs-Nr Detail EBK_DE_200.08, dort Wandtyp IW.071
Menge: 1560,000 m
Leistungsbereichkatalog: 039
DIN276-1_08: 345
DIN276_18: 345

**4.2.70 Vorsatzschale mit Rückverankerung und für Fensterbank H 380 mm - gerundet**
Vorsatzschale unterhalb Fensterbank,
einlagig beplankt mit Gipskartonplatte
Typ DFIR 12,5 mm,

Höhe ca. 380 mm
Gesamtstärke ca. 60 mm
Der Abstand der Vorsatzschale zur Wand
ist durch Bündigkeit mit der Fensterbankkante
zu bestimmen.

mit UK aus Stahlblechprofilen DIN 18182-1,
vertikale CD 60/27, Achsabstand 625 mm,
mit Direktabhängern für CD 60/27 an Rohbaubrüstungwand verdübelt,
unten mit längslaufendes UD-Profil 28/27,
unten über UW-Profil 28/27 an bauseitigem Hohlboden verankert,
Verlauf Vorsatzschale entsprechend Rohbauwand gerundet.
Ausführung gemäß Zeichnung,
Zeichnungs-Nr Detail EBK_DE_200.08, dort Wandtyp IW.072
Menge: 560,000 m
Leistungsbereichkatalog: 039
DIN276-1_08: 345
DIN276_18: 345

**4.2.80 Akustikputz über Wandbekleidung mit Dämmung 60 mm**
Oberhalb von Wandbekleidungen ist der Bereich bis zur Rohdecke schallakustisch aufzuwerten.

Bereich über 2,16 m über OKFF bis Rohdecke.
Max. Wandhöhe bis 6 m.

60 mm Mineralwolle-Dämmstoff nach DIN EN 13162,
längenbezogener Strömungswiderstand nach DIN
EN 29053: r ≥ 5 kPa s/m², Rohdichte 15 kg/m3,
Brandverhalten nach DIN EN 13501-1: A1.
Dämmung einlagig, dicht gestoßen,
an angrenzende Trockenbauwand geklebt und mechanisch gesichert.

darauf ist ein 5 mm starker Akustikputz fugenlos, glatt, aufzubringen

Gesamtkonstruktion mit Schallabsorption: αw ≥ 0,90.

Ausführung gemäß Zeichnung,

Zeichnungs-Nr Detail EBK_DE_200.08, dort Wandtyp IW.203 Gerüste sind einzukalkulieren.
Menge: 90,000 m2
Leistungsbereichkatalog: 039
DIN276-1_08: 345
DIN276_18: 345

**4.2.90 Schachtwand H bis 3,5 m WD 140 mm I90 UK Stahlblechprofil verz Einfachständerwerk Mineralwolle MW D 80mm GM-FH2 2lagig D 20mm D 20mm Q3**
*** Bezugsbeschreibung
STLB-Bau 2025-04 039
Schachtwand DIN 4103-1, Einbaubereich 1 DIN 4103-1 (Bereiche mit geringer Menschenansammlung),
Höhe Wand bis '3,5' m,

Dicke Wand '140' mm,
Feuerwiderstandsklasse I 90 DIN 4102-11,
Unterkonstruktion aus verzinkten Stahlblechprofilen DIN EN 14195 und DIN 18182-1, als Einfachständerwerk, CW/UW 100,
Ständerachsabstand '625' mm,

Dämmschicht aus Mineralwolle MW DIN EN 13162, Dämmschichtdicke 80 mm, Rohdichte 15 kg/m3, in Platten, einlagig, dicht stoßen, längenspezifischer Strömungswiderstand größer gleich 5 kPa s/m2, Schmelzpunkt größer 1000 Grad C, DIN 4102-17,
Beplankung einseitig, Typ GM-FH2,
1. Seite 2-lagig, Dicke 1. Seite 1. Lage 20 mm, Dicke 1. Seite 2. Lage 20 mm,
Spachtelung Qualitätsstufe Q3,
befestigen mit Schnellbauschrauben DIN EN 14566 und DIN 18182-2, Befestigungsuntergrund Beton, Ausführung gemäß Zeichnung,
Zeichnungs-Nr 'Detail EBK_DE_200.07, dort Wandtyp IW.060. Gerüste sind einzukalkulieren.'
Menge: 160,000 m2
Leistungsbereichkatalog: 039
DIN276-1_08: 342
DIN276_18: 342

**4.2.100 IW.060 Höhe über 3,50 m - 5,00 m**
*** wie Position 4.2.90
Ausführung gemäß Leistungsbeschreibung für
Wandtyp IW.060
dargestellt, jedoch:
Arbeitshöhe über 3,50 m - 5,00 m,
Die hierfür erforderlichen Gerüste sind einzukalkulieren.
Menge: 350,000 m2

**4.2.110 Schachtwand H bis 3,5 m WD 125 mm UK Stahlblechprofil verz Einfachständerwerk Mineralwolle MW D 80mm 2lagig D 12,5mm D 12,5mm Q3**
*** Bezugsbeschreibung
Schachtwand DIN 4103-1, Einbaubereich 1 DIN 4103-1 (Bereiche mit geringer Menschenansammlung),
Höhe Wand bis 3,5 m,
Dicke Wand 125 mm,
Unterkonstruktion aus verzinkten Stahlblechprofilen DIN EN 14195 und DIN 18182-1, als Einfachständerwerk, CW/UW 100,
Ständerachsabstand 625 mm,
Dämmschicht aus Mineralwolle MW DIN EN 13162, Dämmschichtdicke 80 mm, Rohdichte 15 kg/m3, in Platten, einlagig, dicht stoßen, längenspezifischer Strömungswiderstand größer gleich 5 kPa s/m2, Schmelzpunkt größer 1000 Grad C, DIN 4102-17,
Beplankung einseitig, mit zweilagigen Gipskartonplatten Typ A nach DIN EN 520

2-lagig, Dicke1. Lage 12,5 mm, Dicke 2. Lage 12,5 mm,

Spachtelung Qualitätsstufe Q3,
befestigen mit Schnellbauschrauben DIN EN 14566 und DIN 18182-2, Befestigungsuntergrund Beton, Ausführung gemäß Zeichnung,
Zeichnungs-Nr Detail EBK_DE_200.07, dort Wandtyp IW.061 Gerüste sind einzukalkulieren.
Menge: 1150,000 m2
Leistungsbereichkatalog: 039
DIN276-1_08: 342
DIN276_18: 342

**4.2.120 IW.061 Höhe über 3,50 m - 5,00 m**
*** wie Position 4.2.110
Ausführung gemäß Leistungsbeschreibung für
Wandtyp IW.061
dargestellt, jedoch:
Arbeitshöhe über 3,50 m - 5,00 m,
Die hierfür erforderlichen Gerüste sind einzukalkulieren.
Menge: 310,000 m2

**4.2.130 Schachtwand H bis 3,5 m WD 125 mm UK Stahlblechprofil verz Einfachständerwerk Mineralwolle MW D 80mm 2lagig D 12,5mm D 12,5mm Q3**
*** Bezugsbeschreibung
Schachtwand DIN 4103-1, Einbaubereich 1 DIN 4103-1 (Bereiche mit geringer Menschenansammlung),
Höhe Wand bis 3,5 m,
Dicke Wand 125 mm,
Unterkonstruktion aus verzinkten Stahlblechprofilen DIN EN 14195 und DIN 18182-1, als Einfachständerwerk, CW/UW 100,
Ständerachsabstand 417 mm,
Dämmschicht aus Mineralwolle MW DIN EN 13162, Dämmschichtdicke 80 mm, Rohdichte 15 kg/m3, in Platten, einlagig, dicht stoßen, längenspezifischer Strömungswiderstand größer gleich 5 kPa s/m2, Schmelzpunkt größer 1000 Grad C, DIN 4102-17,

Beplankung einseitig, mit zweilagigen Gipskartonplatten Typ A Nach DIN EN 520

2-lagig, Dicke 1. Lage 12,5 mm, Dicke 2. Lage 12,5 mm,

Spachtelung Qualitätsstufe Q3,
befestigen mit Schnellbauschrauben DIN EN 14566 und DIN 18182-2, Befestigungsuntergrund Beton, Ausführung gemäß Zeichnung,
Zeichnungs-Nr Detail EBK_DE_200.07, dort Wandtyp IW.062 Gerüste sind einzukalkulieren.
Menge: 75,000 m2
Leistungsbereichkatalog: 039
DIN276-1_08: 342
DIN276_18: 342

**4.2.140 IW.062 Höhe über 3,50 m - 5,00 m**
*** wie Position 4.2.130
Ausführung gemäß Leistungsbeschreibung für
Wandtyp IW.062
dargestellt, jedoch:
Arbeitshöhe über 3,50 m - 5,00 m,
Die hierfür erforderlichen Gerüste sind einzukalkulieren.
Menge: 750,000 m2

**4.2.150 IW.062 im Untergeschoss Höhe bis 3,5 m**
*** wie Position 4.2.130
Ausführung gemäß Leistungsbeschreibung für
Wandtyp IW.062,
dargestellt, jedoch:
Montage der Wand im Fußpunkt auf bauseitigem Hohlboden,
Höhe bis 3,5 m
Siehe Zeichnung Nummer EBK_DE200_012,
dort Detail IW.U62.
Menge: 50,000 m2

**4.2.160 IW.062 im Untergeschoss Höhe bis 6,5 m**
*** wie Position 4.2.130
Ausführung gemäß Leistungsbeschreibung für
Wandtyp IW.062,
dargestellt, jedoch:
Montage der Wand im Fußpunkt auf bauseitigem Hohlboden,
Höhe über 3,5 bis 6,5 m.
Siehe Zeichnung Nummer EBK_DE200_012,
dort Detail IW.U62.
Menge: 50,000 m2

**4.2.170 Schachtwand H bis 5,0 m WD 125 mm UK Stahlblechprofil verz Einfachständerwerk Mineralwolle MW D 80mm 2lagig D 12,5mm D 12,5mm Q3**
*** Bezugsbeschreibung
Schachtwand DIN 4103-1, Einbaubereich 1 DIN 4103-1 (Bereiche mit geringer Menschenansammlung),
Höhe Wand über 3,5 bis 5,5 m,
Dicke Wand 125 mm,
Unterkonstruktion aus verzinkten Stahlblechprofilen DIN EN 14195 und DIN 18182-1, als Einfachständerwerk, CW/UW 100,
Ständerachsabstand 417 mm,
Dämmschicht aus Mineralwolle MW DIN EN 13162, Dämmschichtdicke 80 mm, Rohdichte 15 kg/m3, in Platten, einlagig, dicht stoßen, längenspezifischer Strömungswiderstand größer gleich 5 kPa s/m2, Schmelzpunkt größer 1000 Grad C, DIN 4102-17,

Beplankung einseitig, mit zweilagigen Gipskartonplatten Typ H2 nach DIN EN 520,
2-lagig, Dicke1. Lage 12,5 mm, Dicke 2. Lage 12,5 mm,

Spachtelung Qualitätsstufe Q3,
befestigen mit Schnellbauschrauben DIN EN 14566 und DIN 18182-2, Befestigungsuntergrund Beton, Ausführung gemäß Zeichnung,
Zeichnungs-Nr Detail EBK_DE_200.07, dort Wandtyp IW.063 Gerüste sind einzukalkulieren.
Menge: 120,000 m2
Leistungsbereichkatalog: 039
DIN276-1_08: 342
DIN276_18: 342

**4.2.180 IW.063 im Untergeschoss Höhe bis 5,50 m**
*** wie Position 4.2.170
Ausführung gemäß Leistungsbeschreibung für
Wandtyp IW.063,
dargestellt, jedoch:
Montage der Wand im Fußpunkt auf bauseitigem Hohlboden,
Höhe über 3,5 bis 5,5 m.
Siehe Zeichnung Nummer EBK_DE200_012,
dort Detail IW.U63.
Menge: 10,000 m2

**4.2.190 Schachtwand H bis 3,5 m WD 125 mm UK Stahlblechprofil verz Einfachständerwerk Mineralwolle MW D 80mm 2lagig D 12,5mm D 12,5mm Q3**
*** Bezugsbeschreibung
Schachtwand DIN 4103-1, Einbaubereich 1 DIN 4103-1 (Bereiche mit geringer Menschenansammlung),
Höhe Wand bis 3,5 m,
Dicke Wand 125 mm,
Unterkonstruktion aus verzinkten Stahlblechprofilen DIN EN 14195 und DIN 18182-1, als Einfachständerwerk, CW/UW 100,
Ständerachsabstand 625 mm,
Dämmschicht aus Mineralwolle MW DIN EN 13162, Dämmschichtdicke 80 mm, Rohdichte 15 kg/m3, in Platten, einlagig, dicht stoßen, längenspezifischer Strömungswiderstand größer gleich 5 kPa s/m2, Schmelzpunkt größer 1000 Grad C, DIN 4102-17,

Beplankung einseitig, mit zweilagigen Gipskartonplatten Typ H2 nach DIN EN 520

2-lagig, Dicke 1. Lage 12,5 mm, Dicke 2. Lage 12,5 mm,

Spachtelung Qualitätsstufe Q3,
befestigen mit Schnellbauschrauben DIN EN 14566 und DIN 18182-2, Befestigungsuntergrund Beton, Ausführung gemäß Zeichnung,
Zeichnungs-Nr Detail EBK_DE_200.07, dort Wandtyp IW.064 Gerüste sind einzukalkulieren.
Menge: 250,000 m2
Leistungsbereichkatalog: 039
DIN276-1_08: 342
DIN276_18: 342

**4.2.200 IW.064 Höhe über 3,50 m - 5,00 m**
*** wie Position 4.2.190
Ausführung gemäß Leistungsbeschreibung für
Wandtyp IW.064
dargestellt, jedoch:
Arbeitshöhe über 3,50 m - 5,00 m,
Die hierfür erforderlichen Gerüste sind einzukalkulieren.
Menge: 76,000 m2

**4.2.210 Schachtwand H bis 5,0 m WD 125 mm UK Stahlblechprofil verz Einfachständerwerk Mineralwolle MW D 80mm GM-F 2lagig D 12,5mm D 12,5mm Q3**
Schachtwand DIN 4103-1, Einbaubereich 1 DIN 4103-1 (Bereiche mit geringer Menschenansammlung),
Höhe Wand über 3,5 bis 5,0 m,
Dicke Wand 125 mm,
Unterkonstruktion aus verzinkten Stahlblechprofilen DIN EN 14195 und DIN 18182-1, als Einfachständerwerk, CW/UW 100,
Ständerachsabstand 417 mm,
Dämmschicht aus Mineralwolle MW DIN EN 13162, Dämmschichtdicke 80 mm, Rohdichte 15 kg/m3, in Platten, einlagig, dicht stoßen, längenspezifischer Strömungswiderstand größer gleich 5 kPa s/m2, Schmelzpunkt größer 1000 Grad C, DIN 4102-17,
Beplankung einseitig mit zweilagigen zellulosefaserfreien Zementbauplatten nach DIN EN 12467,
1. Seite 2-lagig, Dicke 1. Lage 12,5 mm, Dicke 2. Lage 12,5 mm,
Spachtelung Qualitätsstufe Q3,

befestigen mit Schnellbauschrauben DIN EN 14566 und DIN 18182-2, Befestigungsuntergrund Beton, Ausführung gemäß Zeichnung,
Zeichnungs-Nr Detail EBK_DE_200.07, dort Wandtyp IW.065 Gerüste sind einzukalkulieren.
Menge: 39,000 m2
Leistungsbereichkatalog: 039
DIN276-1_08: 342
DIN276_18: 342

**4.2.220 Schachtwand H bis 5,0 m WD 125 mm Rw 30 dB UK Stahlblechprofil verz Einfachständerwerk Mineralwolle MW D 80mm 2lagig D 12,5mm D 12,5mm Q3**
Schachtwand DIN 4103-1, Einbaubereich 1 DIN 4103-1 (Bereiche mit geringer Menschenansammlung),
Höhe Wand über 3,5 bis 5,0 m,
Dicke Wand 125 mm,
bewertetes Schalldämm-Maß DIN 4109 Rw 30 dB,
Unterkonstruktion aus verzinkten Stahlblechprofilen DIN EN 14195 und DIN 18182-1, als Einfachständerwerk, CW/UW 100,
Ständerachsabstand 625 mm,
Dämmschicht aus Mineralwolle MW DIN EN 13162, Dämmschichtdicke 80 mm, Rohdichte 15 kg/m3, in Platten, einlagig, dicht stoßen, längenspezifischer Strömungswiderstand größer gleich 5 kPa s/m2, Schmelzpunkt größer 1000 Grad C, DIN 4102-17,

Beplankung einseitig aus Gipskartonplatten Typ DFH2IR nach DIN EN 520, zweilagige Beplankung,
Dicke 1. Lage 12,5 mm, Dicke 2. Lage 12,5 mm,
Spachtelung Qualitätsstufe Q3,

befestigen mit Schnellbauschrauben DIN EN 14566 und DIN 18182-2, Befestigungsuntergrund Beton, Ausführung gemäß Zeichnung,
Zeichnungs-Nr Detail EBK_DE_200.07, dort Wandtyp IW.066 Gerüste sind einzukalkulieren.
Menge: 13,000 m2
Leistungsbereichkatalog: 039
DIN276-1_08: 342
DIN276_18: 342

**4.2.230 Schachtwand H bis 3,5 m WD 126 mm I30 Rw 36 dB UK Stahlblechprofil verz Einfachständerwerk Mineralwolle MW D 80mm 2lagig D 12,5mm D 12,5mm Q3**
Schachtwand DIN 4103-1, Einbaubereich 1 DIN 4103-1 (Bereiche mit geringer Menschenansammlung),
Feuerwiderstandsklasse I 30 DIN 4102-11,
Höhe Wand bis 3,5 m,
Dicke Wand 126 mm,
bewertetes Schalldämm-Maß DIN 4109 Rw 36 dB,
Unterkonstruktion aus verzinkten Stahlblechprofilen DIN EN 14195 und DIN 18182-1, als Einfachständerwerk, CW/UW 100,
Ständerachsabstand 417 mm,
Dämmschicht aus Mineralwolle MW DIN EN 13162, Dämmschichtdicke 80 mm, Rohdichte 15 kg/m3, in Platten, einlagig, dicht stoßen, längenspezifischer Strömungswiderstand größer gleich 5 kPa s/m2, Schmelzpunkt größer 1000 Grad C, DIN 4102-17,
Beplankung einseitig, mit zweilagigen Gipskartonplatten Typ DFR nach DIN EN 520

Dicke 1. Lage 12,5 mm, Dicke 2. Lage 12,5 mm,

Spachtelung Qualitätsstufe Q3,
befestigen mit Schnellbauschrauben DIN EN 14566 und DIN 18182-2, Befestigungsuntergrund Beton, Ausführung gemäß Zeichnung,
Zeichnungs-Nr Detail EBK_DE_200.07, dort Wandtyp IW.067 Gerüste sind einzukalkulieren.
Menge: 369,000 m2
Leistungsbereichkatalog: 039
DIN276-1_08: 342
DIN276_18: 342

**4.2.240 Schachtwand H bis 3,5 m WD 125 mm I30 Rw 30 dB UK Stahlblechprofil verz Einfachständerwerk Mineralwolle MW D 80mm 2lagig D 12,5mm D 12,5mm Q3**
*** Bezugsbeschreibung
Schachtwand DIN 4103-1, Einbaubereich 1 DIN 4103-1 (Bereiche mit geringer Menschenansammlung),
Feuerwiderstandsklasse I 30 DIN 4102-11,
Höhe Wand bis 3,5 m,
Dicke Wand 125 mm,
bewertetes Schalldämm-Maß DIN 4109 Rw 30 dB,
Unterkonstruktion aus verzinkten Stahlblechprofilen DIN EN 14195 und DIN 18182-1, als Einfachständerwerk, CW/UW 100,
Ständerachsabstand 417 mm,
Dämmschicht aus Mineralwolle MW DIN EN 13162, Dämmschichtdicke 80 mm, Rohdichte 15 kg/m3, in Platten, einlagig, dicht stoßen, längenspezifischer Strömungswiderstand größer gleich 5 kPa s/m2, Schmelzpunkt größer 1000 Grad C, DIN 4102-17,

Beplankung einseitig, mit zweilagigen Gipskartonplatten Typ DFH2 nach DIN EN 520

2-lagig, Dicke 1. Lage 12,5 mm, Dicke 2. Lage 12,5 mm,

Spachtelung Qualitätsstufe Q3,
befestigen mit Schnellbauschrauben DIN EN 14566 und DIN 18182-2, Befestigungsuntergrund Beton, Ausführung gemäß Zeichnung,
Zeichnungs-Nr Detail EBK_DE_200.07, dort Wandtyp IW.068 Gerüste sind einzukalkulieren.
Menge: 1530,000 m2
Leistungsbereichkatalog: 039
DIN276-1_08: 342
DIN276_18: 342

**4.2.250 IW.068 Höhe über 3,50 m - 5,00 m**
*** wie Position 4.2.240
Ausführung gemäß Leistungsbeschreibung für
Wandtyp IW.068
dargestellt, jedoch:
Arbeitshöhe über 3,50 m - 5,00 m,
Die hierfür erforderlichen Gerüste sind einzukalkulieren.
Menge: 660,000 m2

**4.2.260 IW.068 gerundete Wandbereiche**
*** wie Position 4.2.240
Ausführung gemäß Leistungsbeschreibung für
Wandtyp IW.068
dargestellt, jedoch:
für gerundete Ausführung.
Menge: 440,000 m2

**4.2.270 Trennwand H bis 3,5 m WD 130 mm I30 Rw 47 dB UK Stahlblechprofil verz Einfachständerwerk Mineralwolle MW D 80mm Gipspl. Feuerschutzpl.DFH2IR 2lagig D 15mm D 15mm Q3 einlagig D 12,5mm Q3**
*** Bezugsbeschreibung
Nichttragende innere Trennwand DIN 4103-1, Einbaubereich 2 DIN 4103-1 (Bereiche mit großer Menschenansammlung sowie
Feuerwiderstandsklasse I 30 DIN 4102-11,
Höhe Wand bis 3,5 m,
Dicke Wand 130 mm,
bewertetes Schalldämm-Maß DIN 4109 Rw 47 dB, Baustoffklasse DIN 4102-1 A2 (nichtbrennbar),
Unterkonstruktion aus verzinkten doppelten Stahlblechprofilen DIN EN 14195 und DIN 18182-1, als Einfachständerwerk, CW/UW 100,
Ständerachsabstand 625 mm,
alle 50 cm Rücken an Rücken verschraubt,
zwischen den Ständern eine Lage
RFH2-Platte einstellen, mit Acryl Punkten oder
Schnüren zur Montage befestigen.
Dämmschicht aus Mineralwolle MW DIN EN 13162, Dämmschichtdicke 80 mm, Rohdichte 15 kg/m3, in Platten, einlagig, dicht stoßen, längenspezifischer Strömungswiderstand größer gleich 5 kPa s/m2, Schmelzpunkt größer 1000 Grad C, DIN 4102-17, einlagig, dicht stoßen,
Beplankung beidseitig,

1. Seite:
aus Gipsplatten DIN 18180 und DIN EN 520, imprägnierte Feuerschutzplatten Typ DFH2IR,
 2-lagig, Dicke1. Lage 15 mm, Dicke  2. Lage 15 mm,
Spachtelung Qualitätsstufe Q3,

2. Seite
aus Gipsplatten Typ DFH2
einlagig, Dicke 1. Lage 12,5 mm,
Spachtelung Qualitätsstufe Q2,
Befestigen mit Schnellbauschrauben DIN EN 14566 und DIN 18182-2, Befestigungsuntergrund Beton, Ausführung gemäß Zeichnung,
Zeichnungs-Nr Zeichnungs-Nr Detail EBK_DE_200.07, dort Wandtyp IW.069, Gerüste sind einzukalkulieren.
Menge: 260,000 m2
Leistungsbereichkatalog: 039
DIN276-1_08: 342
DIN276_18: 342

**4.2.280 IW.069 Höhe über 3,50 m - 5,00 m**
*** wie Position 4.2.270
Ausführung gemäß Leistungsbeschreibung für
Wandtyp IW.069
dargestellt, jedoch:
Arbeitshöhe über 3,50 m - 5,00 m,
Die hierfür erforderlichen Gerüste sind einzukalkulieren.
Menge: 26,000 m2

**4.2.290 IW.069 gerundete Wandbereiche**
*** wie Position 4.2.270
Ausführung gemäß Leistungsbeschreibung für
Wandtyp IW.069
dargestellt, jedoch:
für gerundete Ausführung.
Menge: 480,000 m2

**4.2.300 Vorsatzschale H bis 5 m WD 125 mm UK Stahlblechprofil verz Einfachständerwerk Mineralwolle MW D 80mm 2lagig D 12,5mm D 12,5mm Q3**
Freistehende Vorsatzschale DIN 4103-1, Einbaubereich 1 DIN 4103-1 (Bereiche mit geringer Menschenansammlung),
Höhe Wand über 3,5 bis 5,0 m,
Dicke Wand 125 mm,
Unterkonstruktion aus verzinkten Stahlblechprofilen DIN EN 14195 und DIN 18182-1, als Einfachständerwerk, CW/UW 100,
Ständerachsabstand 625 mm,
Dämmschicht aus Mineralwolle MW DIN EN 13162, Dämmschichtdicke 80 mm, Rohdichte 15 kg/m3, in Platten, einlagig, dicht stoßen, längenspezifischer Strömungswiderstand größer gleich 5 kPa s/m2, Schmelzpunkt größer 1000 Grad C, DIN 4102-17,

Beplankung einseitig,  mit zweilagigen Gipskartonplattten Typ DF nach DIN EN 520,
2-lagig, Dicke 1. Lage 12,5 mm, Dicke  2. Lage 12,5 mm,
Spachtelung Qualitätsstufe Q3,

befestigen mit Schnellbauschrauben DIN EN 14566 und DIN 18182-2, Befestigungsuntergrund Beton, Ausführung gemäß Zeichnung,
Zeichnungs-Nr Detail EBK_DE_200.07, dort Wandtyp IW.070 Gerüste sind einzukalkulieren.
Menge: 20,000 m2
Leistungsbereichkatalog: 039
DIN276-1_08: 342
DIN276_18: 342

**4.2.310 Vorsatzschale H bis 3,5 m WD 100 mm UK Stahlblechprofil verz Einfachständerwerk Mineralwolle MW D 60mm 2lagig D 12,5mm D 12,5mm Q3**
*** Bezugsbeschreibung
Freistehende Vorsatzschale DIN 4103-1, Einbaubereich 1 DIN 4103-1 (Bereiche mit geringer Menschenansammlung),
Höhe Wand bis 3,5 m,
Dicke Wand 100 mm,
Unterkonstruktion aus verzinkten Stahlblechprofilen DIN EN 14195 und DIN 18182-1, als Einfachständerwerk, CW/UW 75,
Ständerachsabstand 625 mm,
Dämmschicht aus Mineralwolle MW DIN EN 13162, Dämmschichtdicke 60 mm, Rohdichte 15 kg/m3, in Platten, einlagig, dicht stoßen, längenspezifischer Strömungswiderstand größer gleich 5 kPa s/m2, Schmelzpunkt größer 1000 Grad C, DIN 4102-17,

Beplankung einseitig,  mit zweilagigen Gipskartonplattten Typ H2 nach DIN EN 520,
2-lagig, Dicke 1. Lage 12,5 mm, Dicke  2. Lage 12,5 mm,
Spachtelung Qualitätsstufe Q3,

befestigen mit Schnellbauschrauben DIN EN 14566 und DIN 18182-2, Befestigungsuntergrund Beton, Ausführung gemäß Zeichnung,
Zeichnungs-Nr Detail EBK_DE_200.07, dort Wandtyp IW.080 Gerüste sind einzukalkulieren.
Menge: 385,000 m2
Leistungsbereichkatalog: 039
DIN276-1_08: 342
DIN276_18: 342

**4.2.320 IW.080 Höhe über 3,50 m - 5,00 m**
*** wie Position 4.2.310
Ausführung gemäß Leistungsbeschreibung für
Wandtyp IW.080
dargestellt, jedoch:
Arbeitshöhe über 3,50 m - 5,00 m,
Die hierfür erforderlichen Gerüste sind einzukalkulieren.
Menge: 20,000 m2

**4.2.330 Schachtwand H bis 5,0 m WD 100 mm UK Stahlblechprofil verz Einfachständerwerk Mineralwolle MW D 60mm 2lagig D 12,5mm D 12,5mm Q3**
Schachtwand DIN 4103-1, Einbaubereich 1 DIN 4103-1 (Bereiche mit geringer Menschenansammlung),
Höhe Wand über 3,50 bis 5,0 m,
Dicke Wand 100 mm,
Unterkonstruktion aus verzinkten Stahlblechprofilen DIN EN 14195 und DIN 18182-1, als Einfachständerwerk, CW/UW 75,
Ständerachsabstand 312,5 mm,
Dämmschicht aus Mineralwolle MW DIN EN 13162, Dämmschichtdicke 60 mm, Rohdichte 15 kg/m3, in Platten, einlagig, dicht stoßen, längenspezifischer Strömungswiderstand größer gleich 5 kPa s/m2, Schmelzpunkt größer 1000 Grad C, DIN 4102-17,

Beplankung einseitig, mit zweilagigen Gipskartonplattten Typ H2 nach DIN EN 520

2-lagig, Dicke 1. Lage 12,5 mm, Dicke  2. Lage 12,5 mm,

Spachtelung Qualitätsstufe Q3,
befestigen mit Schnellbauschrauben DIN EN 14566 und DIN 18182-2, Befestigungsuntergrund Beton, Ausführung gemäß Zeichnung,
Zeichnungs-Nr Detail EBK_DE_200.07, dort Wandtyp IW.081 Gerüste sind einzukalkulieren.
Menge: 236,000 m2
Leistungsbereichkatalog: 039
DIN276-1_08: 342
DIN276_18: 342

**4.2.340 Schachtwand H bis 3,50 m WD 100 mm UK Stahlblechprofil verz Einfachständerwerk Mineralwolle MW D 40mm 2lagig D 12,5mm D 12,5mm Q3**
*** Bezugsbeschreibung
Schachtwand DIN 4103-1, Einbaubereich 1 DIN 4103-1 (Bereiche mit geringer Menschenansammlung),
Höhe Wand bis 3,50 m,
Dicke Wand 125 mm,
Unterkonstruktion aus verzinkten Stahlblechprofilen DIN EN 14195 und DIN 18182-1, als Einfachständerwerk, CW/UW 75,
Ständerachsabstand 156,3 mm,
Dämmschicht aus Mineralwolle MW DIN EN 13162, Dämmschichtdicke 40 mm, Rohdichte 15 kg/m3, in Platten, einlagig, dicht stoßen, längenspezifischer Strömungswiderstand größer gleich 5 kPa s/m2, Schmelzpunkt größer 1000 Grad C, DIN 4102-17,

Beplankung einseitig, mit zweilagigen Gipskartonplattten Typ H2 nach DIN EN 520

2-lagig, Dicke 1. Lage 12,5 mm, Dicke 2. Lage 12,5 mm,

Spachtelung Qualitätsstufe Q3,

befestigen mit Schnellbauschrauben DIN EN 14566 und DIN 18182-2, Befestigungsuntergrund Beton, Ausführung gemäß Zeichnung,
Zeichnungs-Nr Detail EBK_DE_200.07, dort Wandtyp IW.082 Gerüste sind einzukalkulieren.
Menge: 28,000 m2
Leistungsbereichkatalog: 039
DIN276-1_08: 342
DIN276_18: 342

**4.2.350 IW.082 Höhe über 3,50 m - 5,00 m**
*** wie Position 4.2.340
Ausführung gemäß Leistungsbeschreibung für
Wandtyp IW.082
dargestellt, jedoch:
Arbeitshöhe über 3,50 m - 5,00 m,
Die hierfür erforderlichen Gerüste sind einzukalkulieren.
Menge: 200,000 m2

**4.2.360 Schachtwand H bis 5,0 m WD 100 mm UK Stahlblechprofil verz Einfachständerwerk Mineralwolle MW D 60mm 2lagig D 12,5mm D 12,5mm Q3**
Schachtwand DIN 4103-1, Einbaubereich 1 DIN 4103-1 (Bereiche mit geringer Menschenansammlung),
Höhe Wand über 3,5 bis 5,0 m,
Dicke Wand 100 mm,
Unterkonstruktion aus verzinkten Stahlblechprofilen DIN EN 14195 und DIN 18182-1, als Einfachständerwerk, CW/UW 75,
Ständerachsabstand 312,5 mm,
Dämmschicht aus Mineralwolle MW DIN EN 13162, Dämmschichtdicke 60 mm, Rohdichte 15 kg/m3, in Platten, einlagig, dicht stoßen, längenspezifischer Strömungswiderstand größer gleich 5 kPa s/m2, Schmelzpunkt größer 1000 Grad C, DIN 4102-17,

Beplankung einseitig, mit zweilagigen zellulosefaserfreien Zementbauplatten nach DIN EN 12467

2-lagig, Dicke 1. Lage 12,5 mm, Dicke 2. Lage 12,5 mm,

Spachtelung Qualitätsstufe Q3,

befestigen mit Schnellbauschrauben DIN EN 14566 und DIN 18182-2, Befestigungsuntergrund Beton, Ausführung gemäß Zeichnung,
Zeichnungs-Nr Detail EBK_DE_200.07, dort Wandtyp IW.083 Gerüste sind einzukalkulieren.
Menge: 78,000 m2
Leistungsbereichkatalog: 039
DIN276-1_08: 342
DIN276_18: 342

**4.2.370 Vorsatzschale H bis 3,5 m WD 75 mm UK Stahlblechprofil verz Einfachständerwerk Mineralwolle MW D 40mm 2lagig D 12,5mm D 12,5mm Q3**
*** Bezugsbeschreibung
Freistehende Vorsatzschale DIN 4103-1, Einbaubereich 1 DIN 4103-1 (Bereiche mit geringer Menschenansammlung),
Höhe Wand bis 3,5 m,
Dicke Wand 75 mm,
Unterkonstruktion aus verzinkten Stahlblechprofilen DIN EN 14195 und DIN 18182-1, als Einfachständerwerk, CW/UW 50,
Ständerachsabstand 625 mm,
Dämmschicht aus Mineralwolle MW DIN EN 13162, Dämmschichtdicke 40 mm, Rohdichte 15 kg/m3, in Platten, einlagig, dicht stoßen, längenspezifischer Strömungswiderstand größer gleich 5 kPa s/m2, Schmelzpunkt größer 1000 Grad C, DIN 4102-17,

Beplankung einseitig, mit zweilagigen Gipskartonplattten Typ A nach DIN EN 520

2-lagig, Dicke 1. Lage 12,5 mm, Dicke 2. Lage 12,5 mm,

Spachtelung Qualitätsstufe Q3,
befestigen mit Schnellbauschrauben DIN EN 14566 und DIN 18182-2, Befestigungsuntergrund Beton, Ausführung gemäß Zeichnung,
Zeichnungs-Nr Detail EBK_DE_200.07, dort Wandtyp IW.090 Gerüste sind einzukalkulieren.
Menge: 270,000 m2
Leistungsbereichkatalog: 039
DIN276-1_08: 342
DIN276_18: 342

**4.2.380 IW.090 Höhe über 3,50 m - 5,00 m**
*** wie Position 4.2.370
Ausführung gemäß Leistungsbeschreibung für
Wandtyp IW.090
dargestellt, jedoch:
Arbeitshöhe über 3,50 m - 5,00 m,
Die hierfür erforderlichen Gerüste sind einzukalkulieren.
Menge: 16,000 m2

**4.2.390 Vorsatzschale H bis 3,5 m WD 75 mm UK Stahlblechprofil verz Einfachständerwerk Mineralwolle MW D 40mm 2lagig D 12,5mm D 12,5mm Q3**
*** Bezugsbeschreibung
Freistehende Vorsatzschale DIN 4103-1, Einbaubereich 1 DIN 4103-1 (Bereiche mit geringer Menschenansammlung),
Höhe Wand bis 3,5 m,
Dicke Wand 75 mm,
Unterkonstruktion aus verzinkten Stahlblechprofilen DIN EN 14195 und DIN 18182-1, als Einfachständerwerk, CW/UW 50,
Ständerachsabstand 625 mm,
Dämmschicht aus Mineralwolle MW DIN EN 13162, Dämmschichtdicke 40 mm, Rohdichte 15 kg/m3, in Platten, einlagig, dicht stoßen, längenspezifischer Strömungswiderstand größer gleich 5 kPa s/m2, Schmelzpunkt größer 1000 Grad C, DIN 4102-17,

Beplankung einseitig, mit zweilagigen Gipskartonplattten Typ H2 nach DIN EN 520

2-lagig, Dicke 1. Lage 12,5 mm, Dicke 2. Lage 12,5 mm,

Spachtelung Qualitätsstufe Q3,
befestigen mit Schnellbauschrauben DIN EN 14566 und DIN 18182-2, Befestigungsuntergrund Beton, Ausführung gemäß Zeichnung,
Zeichnungs-Nr Detail EBK_DE_200.07, dort Wandtyp IW.091 Gerüste sind einzukalkulieren.
Menge: 225,000 m2
Leistungsbereichkatalog: 039
DIN276-1_08: 342
DIN276_18: 342

**4.2.400 IW.091 Höhe über 3,50 m - 5,00 m**
*** wie Position 4.2.390
Ausführung gemäß Leistungsbeschreibung für
Wandtyp IW.091
dargestellt, jedoch:
Arbeitshöhe über 3,50 m - 5,00 m,
Die hierfür erforderlichen Gerüste sind einzukalkulieren.
Menge: 29,000 m2

**4.2.410 IW.091 im Untergeschoss Höhe bis 3,5 m**
*** wie Position 4.2.390
Ausführung gemäß Leistungsbeschreibung für
Wandtyp IW.091,
dargestellt, jedoch:
Montage der Wand im Fußpunkt auf bauseitigem Hohlboden,
Höhe bis 3,5 m
Siehe Zeichnung Nummer EBK_DE200_012,
dort Detail IW.U91.
Menge: 504,000 m2

**4.2.420 IW.091 im Untergeschoss Höhe bis 5,5 m**
*** wie Position 4.2.390
Ausführung gemäß Leistungsbeschreibung für
Wandtyp IW.091,
dargestellt, jedoch:
Montage der Wand im Fußpunkt auf bauseitigem Hohlboden,
Höhe über 3,5 bis 5,5 m.
Siehe Zeichnung Nummer EBK_DE200_012,
dort Detail IW.U91.
Menge: 5,000 m2

**4.2.430 Vorsatzschale H bis 3,5 m WD 100 mm UK Stahlblechprofil verz Einfachständerwerk Mineralwolle MW D 40mm 2lagig D 12,5mm D 12,5mm Q3**
*** Bezugsbeschreibung
Freistehende Vorsatzschale DIN 4103-1, Einbaubereich 1 DIN 4103-1 (Bereiche mit geringer Menschenansammlung),
Höhe Wand bis 3,50 m,
Dicke Wand 100 mm,
Unterkonstruktion aus verzinkten Stahlblechprofilen DIN EN 14195 und DIN 18182-1, als Einfachständerwerk, CW/UW 75,
Ständerachsabstand 417 mm,
Dämmschicht aus Mineralwolle MW DIN EN 13162, Dämmschichtdicke 40 mm, Rohdichte 15 kg/m3, in Platten, einlagig, dicht stoßen, längenspezifischer Strömungswiderstand größer gleich 5 kPa s/m2, Schmelzpunkt größer 1000 Grad C, DIN 4102-17,
Beplankung einseitig, mit zweilagigen Gipskartonplattten Typ H2 nach DIN EN 520

2-lagig, Dicke 1. Lage 12,5 mm, Dicke 2. Lage 12,5 mm,

Spachtelung Qualitätsstufe Q3,
befestigen mit Schnellbauschrauben DIN EN 14566 und DIN 18182-2, Befestigungsuntergrund Beton, Ausführung gemäß Zeichnung,
Zeichnungs-Nr Detail EBK_DE_200.07, dort Wandtyp IW.092 Gerüste sind einzukalkulieren.
Menge: 108,000 m2
Leistungsbereichkatalog: 039
DIN276-1_08: 342
DIN276_18: 342

**4.2.440 IW.092 Höhe über 3,50 m - 5,00 m**
*** wie Position 4.2.430
Ausführung gemäß Leistungsbeschreibung für
Wandtyp IW.092
dargestellt, jedoch:
Arbeitshöhe über 3,50 m - 5,00 m,
Die hierfür erforderlichen Gerüste sind einzukalkulieren.
Menge: 30,000 m2

**4.2.450 IW.092 im Untergeschoss Höhe bis 3,5 m**
*** wie Position 4.2.430
Ausführung gemäß Leistungsbeschreibung für
Wandtyp IW.092,
dargestellt, jedoch:
Montage der Wand im Fußpunkt auf bauseitigem Hohlboden,
Höhe bis 3,5 m
Siehe Zeichnung Nummer EBK_DE200_012,
dort Detail IW.U92.
Menge: 5,000 m2

**4.2.460 Vorsatzschale H bis 3,5 m WD 75 mm UK Stahlblechprofil verz Einfachständerwerk Mineralwolle MW D 40mm 2lagig D 12,5mm D 12,5mm Q3**
*** Bezugsbeschreibung
Freistehende Vorsatzschale DIN 4103-1, Einbaubereich 1 DIN 4103-1 (Bereiche mit geringer Menschenansammlung),
Höhe Wand bis 3,50 m,
Dicke Wand 75 mm,
Unterkonstruktion aus verzinkten Stahlblechprofilen DIN EN 14195 und DIN 18182-1, als Einfachständerwerk, CW/UW 50,
Ständerachsabstand 625 mm,
Dämmschicht aus Mineralwolle MW DIN EN 13162, Dämmschichtdicke 40 mm, Rohdichte 15 kg/m3, in Platten, einlagig, dicht stoßen, längenspezifischer Strömungswiderstand größer gleich 5 kPa s/m2, Schmelzpunkt größer 1000 Grad C, DIN 4102-17,
Beplankung einseitig, mit zweilagigen zellulosefaserfreien Zementbauplatten  nach DIN EN 12467

2-lagig, Dicke 1. Lage 12,5 mm, Dicke 2. Lage 12,5 mm,

Spachtelung Qualitätsstufe Q3,
befestigen mit Schnellbauschrauben DIN EN 14566 und DIN 18182-2, Befestigungsuntergrund Beton, Ausführung gemäß Zeichnung,
Zeichnungs-Nr Detail EBK_DE_200.07, dort Wandtyp IW.093 Gerüste sind einzukalkulieren.
Menge: 7,000 m2
Leistungsbereichkatalog: 039
DIN276-1_08: 342
DIN276_18: 342

**4.2.470 IW.093 Höhe über 3,50 m - 5,00 m**
*** wie Position 4.2.460
Ausführung gemäß Leistungsbeschreibung für
Wandtyp IW.093
dargestellt, jedoch:
Arbeitshöhe über 3,50 m - 5,00 m,
Die hierfür erforderlichen Gerüste sind einzukalkulieren.
Menge: 25,000 m2

**4.2.480 IW.093 im Untergeschoss Höhe bis 3,5 m**
*** wie Position 4.2.460
Ausführung gemäß Leistungsbeschreibung für
Wandtyp IW.093
dargestellt, jedoch:
Montage der Wand im Fußpunkt auf bauseitigem Hohlboden,
Höhe bis 3,5 m
Siehe Zeichnung Nummer EBK_DE200_012,
dort Detail IW.U93.
Menge: 166,000 m2

*Hinweis: Hinweise zur Ausführung bis OZ 4.2.680:*
Bei den nachfolgenden Positionen handelt es sich um Konstruktionen von Installationswänden vom Typ IW.087, IW.088, IW.089,
IW.098 und IW.099 gemäß Plan Detail EBK_DE_200.07.

Die Konstruktionen der jeweiligen Typen sind jeweils in zwei Positionen unterteilt, da beide Wandseiten separat angeordnet sind und jeweils unterschiedliche Aufbauten (z.B. Beplankung mit verschiedenen Plattenarten, mit/ohne Dämmung usw.) aufweisen.

Beide Wandhälften sind mit je zwei Stück Plattenstreifen, die an die Ständer beider Wandhälften zu verschrauben sind, zu koppeln/auszusteifen.

**4.2.490 Vorsatzschale Vorwandinstallation H bis 3,5 m WD 100 mm UK Stahlblechprofil verz Einfachständerwerk Mineralwolle MW D 40mm Gipspl. Baupl.H2 2lagig D 12,5mm D 12,5mm Q3**
*** Bezugsbeschreibung
STLB-Bau 2025-04 039
Vorsatzschale für Vorwandinstallation, Einbaubereich 1 DIN 4103-1 (Bereiche mit geringer Menschenansammlung),
Höhe Wand bis '3,5' m,

Dicke Wand '100' mm,

Unterkonstruktion aus verzinkten Stahlblechprofilen DIN EN 14195 und DIN 18182-1, als Einfachständerwerk, CW/UW 75,
Ständerachsabstand '625' mm,

Dämmschicht aus Mineralwolle MW DIN EN 13162, Dämmschichtdicke 40 mm, Rohdichte 15 kg/m3, in Platten, Anwendungsgebiet DIN 4108-10 WTR, einlagig, dicht stoßen, längenspezifischer Strömungswiderstand größer gleich 5 kPa s/m2, Schmelzpunkt größer 1000 Grad C, DIN 4102-17,
Beplankung einseitig, aus Gipsplatten DIN 18180 und DIN EN 520, imprägnierte Bauplatten Typ H2,
1. Seite 2-lagig, Dicke 1. Seite 1. Lage 12,5 mm, Dicke 1. Seite 2. Lage 12,5 mm,
Spachtelung Qualitätsstufe Q3,
befestigen mit Schnellbauschrauben DIN EN 14566 und DIN 18182-2, Befestigungsuntergrund Beton, Ausführung gemäß Zeichnung,
Zeichnungs-Nr 'Detail EBK_DE_200.07, dort Wandtyp IW.087_dort: Wandhälfte mit Dämmschicht. Gerüste sind einzukalkulieren.'
Menge: 18,000 m2
Leistungsbereichkatalog: 039
DIN276-1_08: 345
DIN276_18: 345

**4.2.500 Vorsatzschale Vorwandinstallation H bis 3,5 m WD 100 mm UK Stahlblechprofil verz Einfachständerwerk Gipspl. 2lagig D 12,5mm D 12,5mm Q3**
*** Bezugsbeschreibung
Vorsatzschale für Vorwandinstallation, Einbaubereich 1 DIN 4103-1 (Bereiche mit geringer Menschenansammlung),
Höhe Wand bis 3,50 m,
Dicke Wand 100 mm,
Unterkonstruktion aus verzinkten Stahlblechprofilen DIN EN 14195 und DIN 18182-1, als Einfachständerwerk, CW/UW 75,
Ständerachsabstand 625 mm,

Beplankung einseitig, mit zweilagigen zellulosefaserfreien Zemantbauplatten

2-lagig, Dicke 1. Lage 12,5 mm, Dicke 2. Lage 12,5 mm,
Spachtelung Qualitätsstufe Q3,
befestigen mit Schnellbauschrauben DIN EN 14566 und DIN 18182-2, Befestigungsuntergrund Beton, Ausführung gemäß Zeichnung,
Zeichnungs-Nr Detail EBK_DE_200.07, dort Wandtyp IW.087_dort: Wandhälfte ohne Dämmschicht. Gerüste sind einzukalkulieren.

An jedem Ständer sind zwei Stück Zementplattenstreifen 12,5 mm, Höhe je 30 cm, Länge bis je ca. 40 cm (bis zu den Ständern der Vorposition 4.2.490) zur Aussteifung vorzusehen und mit den Ständern auf beiden Wandseiten zu verschrauben.
Menge: 18,000 m2
Leistungsbereichkatalog: 039
DIN276-1_08: 345
DIN276_18: 345

**4.2.510 Vorsatzschale Vorwandinstallation H bis 3,5 m WD 100 mm UK Stahlblechprofil verz Einfachständerwerk Mineralwolle MW D 40mm Gipspl. Baupl.H2 2lagig D 12,5mm D 12,5mm Q3**
*** Bezugsbeschreibung
STLB-Bau 2025-04 039
Vorsatzschale für Vorwandinstallation, Einbaubereich 1 DIN 4103-1 (Bereiche mit geringer Menschenansammlung),
Höhe Wand bis '3,5' m,

Dicke Wand '100' mm,

Unterkonstruktion aus verzinkten Stahlblechprofilen DIN EN 14195 und DIN 18182-1, als Einfachständerwerk, CW/UW 75,
Ständerachsabstand '625' mm,

Dämmschicht aus Mineralwolle MW DIN EN 13162, Dämmschichtdicke 40 mm, Rohdichte 15 kg/m3, in Platten, Anwendungsgebiet DIN 4108-10 WTR, einlagig, dicht stoßen, längenspezifischer Strömungswiderstand größer gleich 5 kPa s/m2, Schmelzpunkt größer 1000 Grad C, DIN 4102-17,
Beplankung einseitig, aus Gipsplatten DIN 18180 und DIN EN 520, imprägnierte Bauplatten Typ H2,
1. Seite 2-lagig, Dicke 1. Seite 1. Lage 12,5 mm, Dicke 1. Seite 2. Lage 12,5 mm,
Spachtelung Qualitätsstufe Q3,
befestigen mit Schnellbauschrauben DIN EN 14566 und DIN 18182-2, Befestigungsuntergrund Beton, Ausführung gemäß Zeichnung,
Zeichnungs-Nr 'Detail EBK_DE_200.07, dort Wandtyp IW088_dort: Wandhälfte mit Dämmschicht „Gerüste sind einzukalkulieren“'
Menge: 4,000 m2
Leistungsbereichkatalog: 039
DIN276-1_08: 345
DIN276_18: 345

**4.2.520 Vorsatzschale Vorwandinstallation H bis 3,5 m WD 100 mm UK Stahlblechprofil verz Einfachständerwerk Gipspl. Baupl.A 2lagig D 12,5mm D 12,5mm Q3**
*** Bezugsbeschreibung
STLB-Bau 2025-04 039
Vorsatzschale für Vorwandinstallation, Einbaubereich 1 DIN 4103-1 (Bereiche mit geringer Menschenansammlung),
Höhe Wand bis '3,5' m,

Dicke Wand '100' mm,

Unterkonstruktion aus verzinkten Stahlblechprofilen DIN EN 14195 und DIN 18182-1, als Einfachständerwerk, CW/UW 75,
Ständerachsabstand '625' mm,

Beplankung einseitig, aus Gipsplatten DIN 18180 und DIN EN 520, Bauplatten Typ A,
1. Seite 2-lagig, Dicke 1. Seite 1. Lage 12,5 mm, Dicke 1. Seite 2. Lage 12,5 mm,
Spachtelung Qualitätsstufe Q3,
befestigen mit Schnellbauschrauben DIN EN 14566 und DIN 18182-2, Befestigungsuntergrund Beton, Ausführung gemäß Zeichnung,
Zeichnungs-Nr 'Detail EBK_DE_200.07, dort Wandtyp IW.088_dort: Wandhälfte ohne Dämmschicht. Gerüste sind einzukalkulieren.

An jedem Ständer sind zwei Stück Gipsbauplattenstreifen H2, 12,5 mm, Höhe je 30 cm, Länge bis je ca. 40 cm (bis zu den Ständern der Vorposition 4.2.510) zur Aussteifung vorzusehen und mit den Ständern auf beiden Wandseiten zu verschrauben.'
Menge: 4,000 m2
Leistungsbereichkatalog: 039
DIN276-1_08: 345
DIN276_18: 345

**4.2.530 Vorsatzschale Vorwandinstallation H bis 3,5 m WD 100 mm UK Stahlblechprofil verz Einfachständerwerk Mineralwolle MW D 40mm Gipspl. Baupl.H2 2lagig D 12,5mm D 12,5mm Q3**
*** Bezugsbeschreibung
STLB-Bau 2025-04 039
Vorsatzschale für Vorwandinstallation, Einbaubereich 1 DIN 4103-1 (Bereiche mit geringer Menschenansammlung),
Höhe Wand bis '3,5' m,

Dicke Wand '100' mm,

Unterkonstruktion aus verzinkten Stahlblechprofilen DIN EN 14195 und DIN 18182-1, als Einfachständerwerk, CW/UW 75,
Ständerachsabstand '625' mm,

Dämmschicht aus Mineralwolle MW DIN EN 13162, Dämmschichtdicke 40 mm, Rohdichte 15 kg/m3, in Platten, Anwendungsgebiet DIN 4108-10 WTR, einlagig, dicht stoßen, längenspezifischer Strömungswiderstand größer gleich 5 kPa s/m2, Schmelzpunkt größer 1000 Grad C, DIN 4102-17,
Beplankung einseitig, aus Gipsplatten DIN 18180 und DIN EN 520, imprägnierte Bauplatten Typ H2,
1. Seite 2-lagig, Dicke 1. Seite 1. Lage 12,5 mm, Dicke 1. Seite 2. Lage 12,5 mm,
Spachtelung Qualitätsstufe Q3,
befestigen mit Schnellbauschrauben DIN EN 14566 und DIN 18182-2, Befestigungsuntergrund Beton, Ausführung gemäß Zeichnung,
Zeichnungs-Nr 'Detail EBK_DE_200.07, dort Wandtyp IW.089_dort: Wandhälfte mit Dämmschicht. Gerüste sind einzukalkulieren.'
Menge: 15,000 m2
Leistungsbereichkatalog: 039
DIN276-1_08: 345
DIN276_18: 345

**4.2.540 Vorsatzschale Vorwandinstallation H bis 5 m WD 100 mm UK Stahlblechprofil verz Einfachständerwerk Gipspl. Baupl.H2 2lagig D 12,5mm D 12,5mm Q3**
*** Bezugsbeschreibung
STLB-Bau 2025-04 039
Vorsatzschale für Vorwandinstallation, Einbaubereich 1 DIN 4103-1 (Bereiche mit geringer Menschenansammlung),
Höhe Wand bis '5' m,

Dicke Wand '100' mm,

Unterkonstruktion aus verzinkten Stahlblechprofilen DIN EN 14195 und DIN 18182-1, als Einfachständerwerk, CW/UW 50,
Ständerachsabstand '625' mm,

Beplankung einseitig, aus Gipsplatten DIN 18180 und DIN EN 520, imprägnierte Bauplatten Typ H2,
1. Seite 2-lagig, Dicke 1. Seite 1. Lage 12,5 mm, Dicke 1. Seite 2. Lage 12,5 mm,
Spachtelung Qualitätsstufe Q3,
befestigen mit Schnellbauschrauben DIN EN 14566 und DIN 18182-2, Befestigungsuntergrund Beton, Ausführung gemäß Zeichnung,
Zeichnungs-Nr 'Detail EBK_DE_200.07, dort Wandtyp IW.089_dort: Wandhälfte ohne Dämmschicht. Gerüste sind einzukalkulieren.

An jedem Ständer sind zwei Stück Gipsplattenstreifen H2 12,5 mm, Höhe je 30 cm, Länge bis je ca. 40 cm (bis zu den Ständern der Vorposition 4.2.530) zur Aussteifung vorzusehen und mit den Ständern auf beiden Wandseiten zu verschrauben.'
Menge: 15,000 m2
Leistungsbereichkatalog: 039
DIN276-1_08: 345
DIN276_18: 345

**4.2.550 Vorsatzschale Vorwandinstallation H bis 3,5 m WD 75 mm UK Stahlblechprofil verz Einfachständerwerk Mineralwolle MW D 40mm Gipspl. Baupl.H2 2lagig D 12,5mm D 12,5mm Q3**
*** Bezugsbeschreibung
Vorsatzschale für Vorwandinstallation, Einbaubereich 1 DIN 4103-1 (Bereiche mit geringer Menschenansammlung),
Höhe Wand bis 3,5 m,
Dicke Wand 75 mm,
Unterkonstruktion aus verzinkten Stahlblechprofilen DIN EN 14195 und DIN 18182-1, als Einfachständerwerk, CW/UW 50,
Ständerachsabstand 625 mm,
Dämmschichtdicke 40 mm, Rohdichte 15 kg/m3, in Platten, Anwendungsgebiet DIN 4108-10 WTR, einlagig, dicht stoßen, längenspezifischer Strömungswiderstand größer gleich 5 kPa s/m2, Schmelzpunkt größer 1000 Grad C, DIN 4102-17, einlagig, dicht stoßen,
Beplankung einseitig, mit zweilagigen zellulosefaserfreien Zementbauplattten
2-lagig, Dicke 1. Lage 12,5 mm, Dicke 2. Lage 12,5 mm,
Spachtelung Qualitätsstufe Q3,
befestigen mit Schnellbauschrauben DIN EN 14566 und DIN 18182-2, Befestigungsuntergrund Beton, Ausführung gemäß Zeichnung,
Zeichnungs-Nr Detail EBK_DE_200.07, dort Wandtyp IW.098_dort: Wandhälfte mit Dämmschicht „Gerüste sind einzukalkulieren“
Menge: 17,000 m2
Leistungsbereichkatalog: 039
DIN276-1_08: 345
DIN276_18: 345

**4.2.560 Vorsatzschale Vorwandinstallation H bis 3,5 m WD 75 mm UK Stahlblechprofil verz Einfachständerwerk Gipspl. Baupl.H2 2lagig D 12,5mm D 12,5mm Q3**
*** Bezugsbeschreibung
Vorsatzschale für Vorwandinstallation, Einbaubereich 1 DIN 4103-1 (Bereiche mit geringer Menschenansammlung),
Höhe Wand bis 3,5 m,
Dicke Wand 75 mm,
Unterkonstruktion aus verzinkten Stahlblechprofilen DIN EN 14195 und DIN 18182-1, als Einfachständerwerk, CW/UW 75,
Ständerachsabstand 625 mm,
Beplankung einseitig, mit zweilagigen zellulosefaserfreie Zementbauplatten nach DIN EN 12467
2-lagig, Dicke 1. Lage 12,5 mm, Dicke 2. Lage 12,5 mm,
Spachtelung Qualitätsstufe Q3,
befestigen mit Schnellbauschrauben DIN EN 14566 und DIN 18182-2, Befestigungsuntergrund Beton, Ausführung gemäß Zeichnung,
Zeichnungs-Nr Detail EBK_DE_200.07, dort Wandtyp IW.098_dort: Wandhälfte ohne Dämmschicht. Gerüste sind einzukalkulieren.

An jedem Ständer sind zwei Stück Gipsplattenstreifen H2, 12,5 mm, Höhe je 30 cm, Länge bis je ca. 40 cm (bis zu den Ständern der Vorposition 4.2.550) zur Aussteifung vorzusehen und mit den Ständern auf beiden Wandseiten zu verschrauben.
Menge: 17,000 m2
Leistungsbereichkatalog: 039
DIN276-1_08: 345
DIN276_18: 345

**4.2.570 Vorsatzschale Vorwandinstallation H bis 3,5 m WD 75 mm UK Stahlblechprofil verz Einfachständerwerk Mineralwolle MW D 40mm Gipspl. Baupl.H2 2lagig D 12,5mm D 12,5mm Q3**
*** Bezugsbeschreibung
STLB-Bau 2025-04 039
Vorsatzschale für Vorwandinstallation, Einbaubereich 1 DIN 4103-1 (Bereiche mit geringer Menschenansammlung),
Höhe Wand bis '3,5' m,

Dicke Wand '75' mm,

Unterkonstruktion aus verzinkten Stahlblechprofilen DIN EN 14195 und DIN 18182-1, als Einfachständerwerk, CW/UW 50,
Ständerachsabstand '625' mm,

Dämmschicht aus Mineralwolle MW DIN EN 13162, Dämmschichtdicke 40 mm, Rohdichte 15 kg/m3, in Platten, Anwendungsgebiet DIN 4108-10 WTR, einlagig, dicht stoßen,
Beplankung einseitig, aus Gipsplatten DIN 18180 und DIN EN 520, imprägnierte Bauplatten Typ H2,
1. Seite 2-lagig, Dicke 1. Seite 1. Lage 12,5 mm, Dicke 1. Seite 2. Lage 12,5 mm,
Spachtelung Qualitätsstufe Q3,
befestigen mit Schnellbauschrauben DIN EN 14566 und DIN 18182-2, Befestigungsuntergrund Beton, Ausführung gemäß Zeichnung,
Zeichnungs-Nr 'Detail EBK_DE_200.07, dort Wandtyp IW.099_dort: Wandhälfte mit Dämmschicht, Gerüste sind einzukalkulieren.'
Menge: 234,000 m2
Leistungsbereichkatalog: 039
DIN276-1_08: 345
DIN276_18: 345

**4.2.580 Vorsatzschale Vorwandinstallation H bis 3,5 m WD 75 mm UK Stahlblechprofil verz Einfachständerwerk Gipspl. Baupl.H2 2lagig D 12,5mm D 12,5mm Q3**
*** Bezugsbeschreibung
STLB-Bau 2025-04 039
Vorsatzschale für Vorwandinstallation, Einbaubereich 1 DIN 4103-1 (Bereiche mit geringer Menschenansammlung),
Höhe Wand bis '3,5' m,

Dicke Wand '75' mm,

Unterkonstruktion aus verzinkten Stahlblechprofilen DIN EN 14195 und DIN 18182-1, als Einfachständerwerk, CW/UW 50,
Ständerachsabstand '625' mm,

Beplankung einseitig, aus Gipsplatten DIN 18180 und DIN EN 520, imprägnierte Bauplatten Typ H2,
1. Seite 2-lagig, Dicke 1. Seite 1. Lage 12,5 mm, Dicke 1. Seite 2. Lage 12,5 mm,
Spachtelung Qualitätsstufe Q3,
befestigen mit Schnellbauschrauben DIN EN 14566 und DIN 18182-2, Befestigungsuntergrund Beton, Ausführung gemäß Zeichnung,
Zeichnungs-Nr 'Detail EBK_DE_200.07, dort Wandtyp IW.099_dort: Wandhälfte ohne Dämmschicht, Gerüste sind einzukalkulieren.

An jedem Ständer sind zwei Stück Zementplattenstreifen 12,5 mm, Höhe je 30 cm, Länge bis je ca. 40 cm (bis zu den Ständern der Vorposition 4.2.570) zur Aussteifung vorzusehen und mit den Ständern auf beiden Wandseiten zu verschrauben.'
Menge: 234,000 m2
Leistungsbereichkatalog: 039
DIN276-1_08: 345
DIN276_18: 345

**4.2.590 IW.087 Höhe über 3,50 m - 5,00 m**
*** wie Position 4.2.490
Ausführung gemäß Leistungsbeschreibung für
Wandtyp IW.087
Wandseite mit Dämmung
dargestellt, jedoch:
Arbeitshöhe über 3,50 m - 5,00 m,
Die hierfür erforderlichen Gerüste sind einzukalkulieren.
Menge: 27,000 m2

**4.2.600 IW.087 Höhe über 3,50 m - 5,00 m**
*** wie Position 4.2.500
Ausführung gemäß Leistungsbeschreibung für
Wandtyp IW.087
Wandseite ohne Dämmung
dargestellt, jedoch:
Arbeitshöhe über 3,50 m - 5,00 m,
Die hierfür erforderlichen Gerüste sind einzukalkulieren.
Menge: 27,000 m2

**4.2.610 IW.088 Höhe über 3,50 m - 5,00 m**
*** wie Position 4.2.510
Ausführung gemäß Leistungsbeschreibung für
Wandtyp IW.088
Wandseite mit Dämmung
dargestellt, jedoch:
Arbeitshöhe über 3,50 m - 5,00 m,
Die hierfür erforderlichen Gerüste sind einzukalkulieren.
Menge: 14,000 m2

**4.2.620 IW.088 Höhe über 3,50 m - 5,00 m**
*** wie Position 4.2.520
Ausführung gemäß Leistungsbeschreibung für
Wandtyp IW.088
Wandseite ohne Dämmung
dargestellt, jedoch:
Arbeitshöhe über 3,50 m - 5,00 m,
Die hierfür erforderlichen Gerüste sind einzukalkulieren.
Menge: 14,000 m2

**4.2.630 IW.089 Höhe über 3,50 m - 5,00 m**
*** wie Position 4.2.530
Ausführung gemäß Leistungsbeschreibung für
Wandtyp IW.089
Wandseite mit Dämmung
dargestellt, jedoch:
Arbeitshöhe über 3,50 m - 5,00 m,
Die hierfür erforderlichen Gerüste sind einzukalkulieren.
Menge: 100,000 m2

**4.2.640 IW.089 Höhe über 3,50 m - 5,00 m**
*** wie Position 4.2.540
Ausführung gemäß Leistungsbeschreibung für
Wandtyp IW.089
Wandseite ohne Dämmung
dargestellt, jedoch:
Arbeitshöhe über 3,50 m - 5,00 m,
Die hierfür erforderlichen Gerüste sind einzukalkulieren.
Menge: 100,000 m2

**4.2.650 IW.098 im Untergeschoss Höhe bis 3,5 m**
*** wie Position 4.2.550
Ausführung gemäß Leistungsbeschreibung für
Wandtyp IW.098
dargestellt, jedoch:
Montage der Wand im Fußpunkt auf bauseitigem Hohlboden,
Höhe bis 3,5 m
Wandseite mit Dämmung
Siehe Zeichnung Nummer EBK_DE200_012,
dort Detail IW.U98.
Menge: 208,000 m2

**4.2.660 IW.098 im Untergeschoss Höhe bis 3,5 m**
*** wie Position 4.2.560
Ausführung gemäß Leistungsbeschreibung für
Wandtyp IW.098
dargestellt, jedoch:
Montage der Wand im Fußpunkt auf bauseitigem Hohlboden,
Höhe bis 3,5 m
Wandseite ohne Dämmung
Siehe Zeichnung Nummer EBK_DE200_012,
dort Detail IW.U98.
Menge: 208,000 m2

**4.2.670 IW.099 Höhe über 3,50 m - 5,00 m**
*** wie Position 4.2.570
Ausführung gemäß Leistungsbeschreibung für
Wandtyp IW.099
dargestellt, jedoch:
Arbeitshöhe über 3,50 m - 5,00 m,
Die hierfür erforderlichen Gerüste sind einzukalkulieren.
Menge: 5,000 m2

**4.2.680 IW.099 Höhe über 3,50 m - 5,00 m**
*** wie Position 4.2.580
Ausführung gemäß Leistungsbeschreibung für
Wandtyp IW.099
dargestellt, jedoch:
Arbeitshöhe über 3,50 m - 5,00 m,
Die hierfür erforderlichen Gerüste sind einzukalkulieren.
Menge: 5,000 m2

**4.2.690 Fensterbank Holz B 420 mm - gerade**
Fensterbank aus 40 mm Holzwerkstoffplatten,
nicht sichtbar befestigt mit ca. 15 mm hoher Agraffenkonstruktion
Kanten gebrochen R=0,5mm,
lackiert kristallgrün metallic gem. Vorgabe Architekt
mit 5 mm Justierebene,
Einbau Vorderkante bündig mit Vorsatzschale gemäß Pos. 4.2.60,
Verlauf Rückkante parallel entlang der Fenster.

Ausführung gemäß Zeichnung,
Zeichnungs-Nr Detail EBK_DE_200.010, dort Wandbekleidung WB.071,WB.073 und WB.074.
Menge: 1560,000 m
Leistungsbereichkatalog: 039
DIN276-1_08: 345
DIN276_18: 345

**4.2.700 Fensterbank Holz B 420 mm - gerundet**
Fensterbank aus 40 mm Holzwerkstoffplatten,
nicht sichtbar befestigt mit ca. 15 mm hoher Agraffenkonstruktion
Kanten gebrochen R=0,5mm,
lackiert kristallgrün metallic gem. Vorgabe Architekt
mit 5 mm Justierebene,
Einbau Vorderkante bündig mit Vorsatzschale gemäß Pos. 4.2.70,
Verlauf Vorderkante entsprechend Rohbauwand gerundet,
Verlauf Rückkante parallel entlang der Fenster.

Ausführung gemäß Zeichnung,
Zeichnungs-Nr Detail EBK_DE_200.10, dort Wandbekleidung IW.072
Menge: 560,000 m
Leistungsbereichkatalog: 039
DIN276-1_08: 345
DIN276_18: 345

**4.2.710 Vorsatzschale freistehend L-förmig H 1.050 mm**
Vorsatzschale Bereich Sanitär unter Spiegeln,

L-förmig, nicht tragend
jeweils doppelt beplankt mit Gipskartonplatte
Typ H2 2 x 12,5 mm, DIN EN 520
Höhe ca.  1.050  mm
Gesamtstärke ca. 150  mm
Beplankung vertikal (ca. 1.050 mm)
sowie oben (ca. 150 mm)

Metall-Unterkonstruktion aus verzinkten
Stahlblechprofilen nach DIN EN 14195 und DIN
18182-1 mit Metallständern CW-Profilen,
Ständerabstand 625 mm
Boden - und Deckenanschlüsse mit Randprofilen UW, UA- Profilen unten mit längslaufendes UW-Profil,
unten über UW/UA-Profil an bauseitigem Hohlboden verankert,
oben an angrenzende Wand über Profile befestigt.
Ausführung gemäß Zeichnung,

Zeichnungs-Nr Detail EBK_DE_200.08, dort Wandtyp IW.095
Menge: 12,000 m
Leistungsbereichkatalog: 039
DIN276-1_08: 345
DIN276_18: 345

#### Abschnitt 4.3 Revisionsöffnungen in Wand als Tapetentüren

*Hinweis: Hinweise zur Ausführung Titel 4.3.*
Für die innerhalb dieses Titels beschriebenen Revisionsöffnungen als Tapetentüren sind die folgenden Anforderungen zu berücksichtigen und einzukalkulieren:

Die Tapententüren sind als Drehtüren aus Holzwerkstoff,
ein- oder zweiflüglelig bzw. als vierflügelig ausgebildete Doppel-Falttüren vorzusehehn.

Türen mit Beanspruchungsgruppe 3(S) und eine Klimaklasse 2b

Türblattstärke:
ca. 18 mm und 45 mm,
Türblatt bei Muschelgriffen mit entsprechender Türblattausfräsung versehen,

mit dreiseitig/vierseitig umlaufenden systemeigenem Zargenrahmen,

Montage in Leibung von angrenzenden Trockenbauwänden IW.061 bzw. IW.003 mit zusätzlichen dreiseitig umlaufenden UA 100-Profilen und Unterfütterung mittels Holzklotz 30 x 50 mm,

Türflügel an Leibungsseite mit mind. 2 Stück Scharnieren versehen, Scharniere zum Öffnen (ca. 90 Grad Öffnungswinkel) und Schließen,

bei den 4-flügligen Doppel-Falttüren jeweils mit  systemspezifischen Gelenkbändern an den Knick-/Faltpunkten versehen,

Öffnen und Schließen mit Muschelgriffen (Leichtmetall) im Türblatt

bzw. bei Typ RW.009 mit D/D bzw. D/K-Garnitur (Edelstahl fein matt gebürstet), mit Griff, bei dem eine im Querschnitt flach rechteckige, am Griffende abgerundete Handhabe mit einem zylindrischen Drückerhals zusammengesetzt ist. L-Form:
Querschnitt Handhabe b20 x h10 mm, Grifflänge 137 mm, Drückerhals Ø 24 mm, Einteilige Deckrosette mit Befestigung in Clipstechnik
Nichtsichtbare Verschraubung
Nichtsichtbare Drückerführung (Führungslager)
Drückergarnitur: Rundrosetten Ø 55 mm
Wechselgarnituren: Türknopf zylindrisch Ø 55 mm, Hals gerade, feststehend.

Alle Beschläge aus Edelstahl (V4A), Anzahl nach Erfordernis, mindestens zwei Stücke pro angeschlagenem Türflügel,

Tapetentüren bündig zu angrenzender Wandoberfläche zu montieren.

Oberflächen (Türblatt und Zargen) in Verkehrsweiss RAL 9016, (seiden-) matt (ähnlich Wandbereiche) lackiert.

**4.3.10 Tapetentür RW.002 1-flügelig 0,700 x 2,135**
Revisionsöffnung als Tapetentür,
Aufführung gemäß dem Titel vorangefügten Hinweisen zur Ausführung der Tapetentüren,
sowie nach Plan EKB_DE210_003,
dort Detail zu RW.002,

1-flügelig, vollständig oberflächenfertig beschichte RAL 9016,
mit 1 Stück Muschelgriff im Türflügel und mit Vierkantschloss versehen.

Breite ca. 0,700 m
Höhe ca. 2,135 m.
Türblattstärke: 18 mm.
Menge: 62,000 St
Leistungsbereichkatalog: 039
DIN276-1_08: 345
DIN276_18: 345

**4.3.20 Tapetentür RW.002 1-flügelig 0,650 x 2,135**
Revisionsöffnung als Tapetentür,
Aufführung gemäß dem Titel vorangefügten Hinweisen zur Ausführung der Tapetentüren,
sowie nach Plan EKB_DE210_003,
dort Detail zu RW.002,

1-flügelig, vollständig oberflächenfertig beschichte RAL 9016,
mit 1 Stück Muschelgriff im Türflügel und mit Vierkantschloss versehen.

Breite ca. 0,650 m
Höhe ca. 2,135 m.
Türblattstärke: 18 mm.
Menge: 2,000 St
Leistungsbereichkatalog: 039
DIN276-1_08: 345
DIN276_18: 345

**4.3.30 Tapetentür RW.002 1-flügelig 0,695 x 2,135**
Revisionsöffnung als Tapetentür,
Aufführung gemäß dem Titel vorangefügten Hinweisen zur Ausführung der Tapetentüren,
sowie nach Plan EKB_DE210_003,
dort Detail zu RW.002,

1-flügelig, vollständig oberflächenfertig beschichte RAL 9016,
mit 1 Stück Muschelgriff im Türflügel und mit Vierkantschloss versehen.

Breite ca. 0,695 m
Höhe ca. 2,135 m.
Türblattstärke: 18 mm.
Menge: 1,000 St
Leistungsbereichkatalog: 039
DIN276-1_08: 345
DIN276_18: 345

**4.3.40 Tapetentür RW.003 2-flügelig 1,28 x 2,135**
Revisionsöffnung als Tapetentür,
Aufführung gemäß dem Titel vorangefügten Hinweisen zur Ausführung der Tapetentüren,
sowie nach Plan EKB_DE210_003,
dort Detail zu RW.003,

2-flügelig, vollständig oberflächenfertig beschichte RAL 9016,
mit je 1 Stück Muschelgriff pro Türflügel und mit Vierkantschloss versehen.

Breite ca. 1,280 m
Höhe ca. 2,135 m.
Türblattstärke: 18 mm.
Menge: 13,000 St
Leistungsbereichkatalog: 039
DIN276-1_08: 345
DIN276_18: 345

**4.3.50 Tapetentür RW.003 2-flügelig 1,315 x 2,135**
Revisionsöffnung als Tapetentür,
Aufführung gemäß dem Titel vorangefügten Hinweisen zur Ausführung der Tapetentüren,
sowie nach Plan EKB_DE210_003,
dort Detail zu RW.003,

2-flügelig, vollständig oberflächenfertig beschichte RAL 9016,
mit je 1 Stück Muschelgriff pro Türflügel und mit Vierkantschloss versehen.

Breite ca. 1,315 m
Höhe ca. 2,135 m.
Türblattstärke: 18 mm.
Menge: 1,000 St
Leistungsbereichkatalog: 039
DIN276-1_08: 345
DIN276_18: 345

**4.3.60 Tapetentür RW.003 2-flügelig 1,28 x 2,250**
Revisionsöffnung als Tapetentür,
Aufführung gemäß dem Titel vorangefügten Hinweisen zur Ausführung der Tapetentüren,
sowie nach Plan EKB_DE210_003,
dort Detail zu RW.003,

2-flügelig, vollständig oberflächenfertig beschichte RAL 9016,
mit je 1 Stück Muschelgriff pro Türflügel und mit Vierkantschloss versehen.

Breite ca. 1,280 m
Höhe ca. 2,250 m.
Türblattstärke: 18 mm.
Menge: 2,000 St
Leistungsbereichkatalog: 039
DIN276-1_08: 345
DIN276_18: 345

**4.3.70 Tapetentür RW.004 4-flügelig Falttür 2,270 x 2,135**
Revisionsöffnung als Tapetentür,
Aufführung gemäß dem Titel vorangefügten Hinweisen zur Ausführung der Tapetentüren,
sowie nach Plan EKB_DE210_003,
dort Detail zu RW.004,

4-flügelig als Falttür, vollständig oberflächenfertig beschichte RAL 9016,
mit 2 Stück Muschelgriff an inneren Türflügeln und mit Vierkantschloss versehen.

Breite ca. 2,270 m
Höhe ca. 2,135 m.
Türblattstärke: 18 mm.
Menge: 30,000 St
Leistungsbereichkatalog: 039
DIN276-1_08: 345
DIN276_18: 345

**4.3.80 Tapetentür RW.005 4-flügelig Falttür 2,470 x 2,135**
Revisionsöffnung als Tapetentür,
Aufführung gemäß dem Titel vorangefügten Hinweisen zur Ausführung der Tapetentüren,
sowie nach Plan EKB_DE210_003,
dort Detail zu RW.005,

4-flügelig als Falttür, vollständig oberflächenfertig beschichte RAL 9016,
mit 2 Stück Muschelgriff an inneren Türflügeln und mit Vierkantschloss versehen.

Breite ca. 2,470 m
Höhe ca. 2,135 m.
Türblattstärke: 18 mm.
Menge: 62,000 St
Leistungsbereichkatalog: 039
DIN276-1_08: 345
DIN276_18: 345

**4.3.90 Tapetentür RW.009 1-flügelig 0,600 x 2,135**
Revisionsöffnung als Tapetentür,
Aufführung gemäß dem Titel vorangefügten Hinweisen zur Ausführung der Tapetentüren,
sowie nach Plan EKB_DE210_003,
dort Detail zu RW.009,

1-flügelig, vollständig oberflächenfertig beschichte RAL 9016,
mit Drücker/Drücker- oder Knauf/Drücker-Garnitur aus Edelstahl, Türflügel und Schloss für Profilhalbzylinder sowie beidseitig mit Rundrosette aus Edelstahl versehen.

Breite ca. 0,600 m
Höhe ca. 2,135 m.
Türblattstärke: 45 mm.
Menge: 3,000 St
Leistungsbereichkatalog: 039
DIN276-1_08: 345
DIN276_18: 345

**4.3.100 Tapetentür RW.009 1-flügelig 0,885 x 2,135**
Revisionsöffnung als Tapetentür,
Aufführung gemäß dem Titel vorangefügten Hinweisen zur Ausführung der Tapetentüren,
sowie nach Plan EKB_DE210_003,
dort Detail zu RW.009,

1-flügelig, vollständig oberflächenfertig beschichte RAL 9016,
mit Drücker/Drücker- oder Knauf/Drücker-Garnitur aus Edelstahl, Türflügel und Schloss für Profilhalbzylinder sowie beidseitig mit Rundrosette aus Edelstahl versehen.

Breite ca. 0,885 m
Höhe ca. 2,135 m.
Türblattstärke: 45 mm.
Menge: 1,000 St
Leistungsbereichkatalog: 039
DIN276-1_08: 345
DIN276_18: 345

**4.3.110 Tapetentür RW.009 1-flügelig 0,900 x 2,135**
Revisionsöffnung als Tapetentür,
Aufführung gemäß dem Titel vorangefügten Hinweisen zur Ausführung der Tapetentüren,
sowie nach Plan EKB_DE210_003,
dort Detail zu RW.009,

1-flügelig, vollständig oberflächenfertig beschichte RAL 9016,
mit Drücker/Drücker- oder Knauf/Drücker-Garnitur aus Edelstahl, Türflügel und Schloss für Profilhalbzylinder sowie beidseitig mit Rundrosette aus Edelstahl versehen.
Breite ca. 0,900 m
Höhe ca. 2,135 m.
Türblattstärke: 45 mm.
Menge: 95,000 St
Leistungsbereichkatalog: 039
DIN276-1_08: 345
DIN276_18: 345

**4.3.120 Tapetentür RW.009 1-flügelig 0,900 x 2,260**
Revisionsöffnung als Tapetentür,
Aufführung gemäß dem Titel vorangefügten Hinweisen zur Ausführung der Tapetentüren,
sowie nach Plan EKB_DE210_003,
dort Detail zu RW.009,

1-flügelig, vollständig oberflächenfertig beschichte RAL 9016,
mit Drücker/Drücker- oder Knauf/Drücker-Garnitur aus Edelstahl, Türflügel und Schloss für Profilhalbzylinder sowie beidseitig mit Rundrosette aus Edelstahl versehen.

Breite ca. 0,900 m
Höhe ca. 2,260 m.
Türblattstärke: 45 mm.
Menge: 19,000 St
Leistungsbereichkatalog: 039
DIN276-1_08: 345
DIN276_18: 345

**4.3.130 Tapetentür RW.009 1-flügelig 1,01 x 2,135**
Revisionsöffnung als Tapetentür,
Aufführung gemäß dem Titel vorangefügten Hinweisen zur Ausführung der Tapetentüren,
sowie nach Plan EKB_DE210_003,
dort Detail zu RW.009,

1-flügelig, vollständig oberflächenfertig beschichte RAL 9016,
mit Drücker/Drücker- oder Knauf/Drücker-Garnitur aus Edelstahl, Türflügel und Schloss für Profilhalbzylinder sowie beidseitig mit Rundrosette aus Edelstahl versehen.
Breite ca. 1,010 m
Höhe ca. 2,135 m.
Türblattstärke: 45 mm.
Menge: 1,000 St
Leistungsbereichkatalog: 039
DIN276-1_08: 345
DIN276_18: 345

#### Abschnitt 4.4 Sonstige Leistungen Wände

**4.4.10 Durchdringung in doppelt beplankter Wand für Lüftungskanal**
Durchdringung in doppelt beplankter Wand für Lüftung Schlitzschiene - Schlitzdurchlass gemäß Zeichnung
Wanddurchbruch mit umlaufender Abschottung und Profilwechsel mit Gipskartonstreifen -Laibungsausbau für Lüftungsanlage

Bei Leitungsdurchdringungen in Trennwänden mit schalltechnischen Anforderungen ist ein schalltechnisch dichter Anschluss der Trennwand an die Leitungsdurchdringung herzustellen. Dies ist durch Ausbildung einer GK-Blende vorzugsweise auf beiden Seiten der Trennwand, die möglichst passgenau an die Leitung anschließt, zu realisieren.

rechteckiger Ausschnitt ca. 1000 x 195 mm,
in Wand, Wandstärke ca. 150 mm,

mit 2-lagiger Beplankung umlaufend,
aus 2x12,5 mm Plattenstreifen Typ A,
für lichte Öffnung von ca. 950 x 145 mm, ca. 150 mm tief,
Oberfläche spachteln Q2,
mit zusätzlich erforderlichen Profilen, Tragprofil/Wechsel, CW/UW-Auswechsel-Profilen, Verbindern und allen Befestigungen

Zeichnungs-Nr Detail EBK_DE_210.001, dort Detail DE_241.08
Menge: 600,000 St

**4.4.20 Revisionsklappe RW.006 EI90 in doppelt beplankter Vorsatzschale 600 x 600 mm**
Revisionsklappe in doppelt beplankter Vorsatzschale, einschl. Durchdringungsausbildung nach Herstellervorgaben und gemäß Zeichnung.

Zugelassen für Anforderung an Brandschutz: EI90
Klappen mit eloxiertem Aluminiumrahmen mit herausschwenkbaren und komplett demontierbarem Innendeckel mit Lippendichtung, mit Verschluss- und Scharniersystem, mit Rundzylinderschloss, Schloss vorgerichtet für Proﬁlzylinder und mit
flächenbündig eingeklebte oder verschraubter (je nach Herstellersystem) Gipsplatte, gespachtelte Oberfläche, Q2,
Klappen-Maße von ca. 600 x 600 mm
einschl. zusätzlich erforderliche Unterkonstruktion aus Profilen, Tragprofil/Wechsel, CW-/UW-Profil (Wechsel), Verbindern und allen Befestigungen

Zeichnungs-Nr Detail EBK_DE_210.001,
dort Detail DE_241.22 - Typ RW.006
Menge: 25,000 St

**4.4.30 Revisionsklappe RW.007 in doppelt beplankter Vorsatzschale 446 x 746 mm**
Revisionsklappe in doppelt beplankter Vorsatzschale, einschl. Durchdringungsausbildung nach Herstellervorgaben und gemäß Zeichnung.
Klappen mit eloxiertem Aluminiumrahmen mit herausschwenkbaren und komplett demontierbarem Innendeckel mit Dichtung, mit Verschluss- und Scharniersystem,  mit Rundzylinderschloss, Schloss vorgerichtet für Proﬁlzylinder und mit
flächenbündig eingeklebte oder verschraubter (je nach Herstellersystem) Gipsplatte, gespachtelte Oberfläche, Q2,
Klappen-Maße ca. 446 x 746 mm
einschl. zusätzlich erforderliche Unterkonstruktion aus Profilen, Tragprofil/Wechsel, CW-/UW-Profil (Wechsel), Verbindern und allen Befestigungen

Zeichnungs-Nr Detail EBK_DE_210.001,
dort Detail DE_241.22 - Typ RW.007
Menge: 4,000 St

**4.4.40 Revisionsklappe RW.007 in doppelt beplankter Vorsatzschale 450 x 750 mm**
Revisionsklappe in doppelt beplankter Vorsatzschale, einschl. Durchdringungsausbildung nach Herstellervorgaben und gemäß Zeichnung.
Klappen mit eloxiertem Aluminiumrahmen mit herausschwenkbaren und komplett demontierbarem Innendeckel mit Dichtung, mit Verschluss- und Scharniersystem,  mit Rundzylinderschloss, Schloss vorgerichtet für Proﬁlzylinder und mit
flächenbündig eingeklebte oder verschraubter (je nach Herstellersystem) Gipsplatte, gespachtelte Oberfläche, Q2,
Klappen-Maße ca. 450 x 750 mm
einschl. zusätzlich erforderliche Unterkonstruktion aus Profilen, Tragprofil/Wechsel, CW-/UW-Profil (Wechsel), Verbindern und allen Befestigungen

Zeichnungs-Nr Detail EBK_DE_210.001,
dort Detail DE_241.22 - Typ RW.007
Menge: 2,000 St

**4.4.50 Revisionsklappe RW.007 in doppelt beplankter Vorsatzschale 450 x 1.200 mm**
Revisionsklappe in doppelt beplankter Vorsatzschale, einschl. Durchdringungsausbildung nach Herstellervorgaben und gemäß Zeichnung.
Klappen mit eloxiertem Aluminiumrahmen mit herausschwenkbaren und komplett demontierbarem Innendeckel mit Dichtung, mit Verschluss- und Scharniersystem,  mit Rundzylinderschloss, Schloss vorgerichtet für Proﬁlzylinder und mit
flächenbündig eingeklebte oder verschraubter (je nach Herstellersystem) Gipsplatte, gespachtelte Oberfläche, Q2,
Klappen-Maße ca. 450 x 1.200 mm
einschl. zusätzlich erforderliche Unterkonstruktion aus Profilen, Tragprofil/Wechsel, CW-/UW-Profil (Wechsel), Verbindern und allen Befestigungen

Zeichnungs-Nr Detail EBK_DE_210.001,
dort Detail DE_241.22 - Typ RW.007
Menge: 1,000 St

**4.4.60 Revisionsklappe RW.007 in doppelt beplankter Vorsatzschale 450 x 1.197 mm**
Revisionsklappe in doppelt beplankter Vorsatzschale, einschl. Durchdringungsausbildung nach Herstellervorgaben und gemäß Zeichnung.
Klappen mit eloxiertem Aluminiumrahmen mit herausschwenkbaren und komplett demontierbarem Innendeckel mit Dichtung, mit Verschluss- und Scharniersystem,  mit Rundzylinderschloss, Schloss vorgerichtet für Proﬁlzylinder und mit
flächenbündig eingeklebte oder verschraubter (je nach Herstellersystem) Gipsplatte, gespachtelte Oberfläche, Q2,
Klappen-Maße ca. 450 x 1.197 mm
einschl. zusätzlich erforderliche Unterkonstruktion aus Profilen, Tragprofil/Wechsel, CW-/UW-Profil (Wechsel), Verbindern und allen Befestigungen

Zeichnungs-Nr Detail EBK_DE_210.001,
dort Detail DE_241.22 - Typ RW.007
Menge: 1,000 St

**4.4.70 Revisionsklappe RW.001 in doppelt beplankter Vorsatzschale 300 x 300 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 300 x 300 mm
einschl. zusätzlich erforderliche Unterkonstruktion aus Profilen, Tragprofil/Wechsel, CW-/UW-Profil (Wechsel), Verbindern und allen Befestigungen

Zeichnungs-Nr Detail EBK_DE_210.001,
dort Detail DE_241.23 - Typ RW.001
Menge: 3,000 St

**4.4.80 Revisionsklappe RW.001 in doppelt beplankter Vorsatzschale 300 x 450 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 300 x 450 mm
einschl. zusätzlich erforderliche Unterkonstruktion aus Profilen, Tragprofil/Wechsel, CW-/UW-Profil (Wechsel), Verbindern und allen Befestigungen

Zeichnungs-Nr Detail EBK_DE_210.001,
dort Detail DE_241.23 - Typ RW.001
Menge: 4,000 St

**4.4.90 Revisionsklappe RW.001 in doppelt beplankter Vorsatzschale 450 x 450 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 450 x 450 mm
einschl. zusätzlich erforderliche Unterkonstruktion aus Profilen, Tragprofil/Wechsel, CW-/UW-Profil (Wechsel), Verbindern und allen Befestigungen

Zeichnungs-Nr Detail EBK_DE_210.001,
dort Detail DE_241.23 - Typ RW.001
Menge: 1,000 St

**4.4.100 Revisionsklappe RW.001 in doppelt beplankter Vorsatzschale 450 x 600 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 450 x 600 mm
einschl. zusätzlich erforderliche Unterkonstruktion aus Profilen, Tragprofil/Wechsel, CW-/UW-Profil (Wechsel), Verbindern und allen Befestigungen

Zeichnungs-Nr Detail EBK_DE_210.001,
dort Detail DE_241.23 - Typ RW.001
Menge: 2,000 St

**4.4.110 Revisionsklappe RW.001 in doppelt beplankter Vorsatzschale 450 x 900 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 450 x 900 mm
einschl. zusätzlich erforderliche Unterkonstruktion aus Profilen, Tragprofil/Wechsel, CW-/UW-Profil (Wechsel), Verbindern und allen Befestigungen

Zeichnungs-Nr Detail EBK_DE_210.001,
dort Detail DE_241.23 - Typ RW.001
Menge: 112,000 St

**4.4.120 Revisionsklappe RW.001 in doppelt beplankter Vorsatzschale 450 x 1.350 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 450 x 1.350 mm
einschl. zusätzlich erforderliche Unterkonstruktion aus Profilen, Tragprofil/Wechsel, CW-/UW-Profil (Wechsel), Verbindern und allen Befestigungen

Zeichnungs-Nr Detail EBK_DE_210.001,
dort Detail DE_241.23 - Typ RW.001
Menge: 1,000 St

**4.4.130 Revisionsklappe RW.001 in doppelt beplankter Vorsatzschale 596 x 746 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 596 x 746 mm
einschl. zusätzlich erforderliche Unterkonstruktion aus Profilen, Tragprofil/Wechsel, CW-/UW-Profil (Wechsel), Verbindern und allen Befestigungen

Zeichnungs-Nr Detail EBK_DE_210.001,
dort Detail DE_241.23 - Typ RW.001
Menge: 10,000 St

**4.4.140 Revisionsklappe RW.001 in doppelt beplankter Vorsatzschale 600 x 600 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 600 x 600 mm
einschl. zusätzlich erforderliche Unterkonstruktion aus Profilen, Tragprofil/Wechsel, CW-/UW-Profil (Wechsel), Verbindern und allen Befestigungen

Zeichnungs-Nr Detail EBK_DE_210.001,
dort Detail DE_241.23 - Typ RW.001
Menge: 17,000 St

**4.4.150 Revisionsklappe RW.001 in doppelt beplankter Vorsatzschale 600 x 900 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 600 x 900 mm
einschl. zusätzlich erforderliche Unterkonstruktion aus Profilen, Tragprofil/Wechsel, CW-/UW-Profil (Wechsel), Verbindern und allen Befestigungen

Zeichnungs-Nr Detail EBK_DE_210.001,
dort Detail DE_241.23 - Typ RW.001
Menge: 133,000 St

**4.4.160 Revisionsklappe RW.001 in doppelt beplankter Vorsatzschale 600 x 1.200 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 600 x 1.200 mm
einschl. zusätzlich erforderliche Unterkonstruktion aus Profilen, Tragprofil/Wechsel, CW-/UW-Profil (Wechsel), Verbindern und allen Befestigungen

Zeichnungs-Nr Detail EBK_DE_210.001,
dort Detail DE_241.23 - Typ RW.001
Menge: 2,000 St

**4.4.170 Revisionsklappe RW.001 in doppelt beplankter Vorsatzschale 750 x 600 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 750 x 600 mm
einschl. zusätzlich erforderliche Unterkonstruktion aus Profilen, Tragprofil/Wechsel, CW-/UW-Profil (Wechsel), Verbindern und allen Befestigungen

Zeichnungs-Nr Detail EBK_DE_210.001,
dort Detail DE_241.23 - Typ RW.001
Menge: 1,000 St

**4.4.180 Revisionsklappe RW.001 in doppelt beplankter Vorsatzschale 750 x 900 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 750 x 900 mm
einschl. zusätzlich erforderliche Unterkonstruktion aus Profilen, Tragprofil/Wechsel, CW-/UW-Profil (Wechsel), Verbindern und allen Befestigungen

Zeichnungs-Nr Detail EBK_DE_210.001,
dort Detail DE_241.23 - Typ RW.001
Menge: 2,000 St

**4.4.190 Revisionsklappe RW.001 in doppelt beplankter Vorsatzschale 900 x 600 mm für Befliesung**
Revisionsklappe vorgerichtet für bauseitige Befliesung in doppelt beplankter Vorsatzschale, einschl. Durchdringungsausbildung nach Herstellervorgaben und gemäß Zeichnung.
Klappen mit eloxiertem Aluminiumrahmen mit herausschwenkbaren und komplett demontierbarem Innendeckel mit Dichtung, mit Verschluss- und Scharniersystem,  mit Rundzylinderschloss, Schloss vorgerichtet für Proﬁlzylinder und mit
flächenbündig eingeklebte oder verschraubter (je nach Herstellersystem) Gipsplatte H2, gespachtelte Oberfläche, Q2,
Klappen-Maße ca. 900 x 600 mm
einschl. zusätzlich erforderliche Unterkonstruktion aus Profilen, Tragprofil/Wechsel, CW-/UW-Profil (Wechsel), Verbindern und allen Befestigungen

Zeichnungs-Nr Detail EBK_DE_210.001,
dort Detail DE_241.23 - Typ RW.001
Menge: 2,000 St

**4.4.200 Revisionsklappe RW.010 in doppelt beplankter Vorsatzschale 450 x 900 mm für Befliesung**
Revisionsklappe vorgerichtet für bauseitige Befliesung in doppelt beplankter Vorsatzschale, einschl. Durchdringungsausbildung nach Herstellervorgaben und gemäß Zeichnung.
Klappen mit eloxiertem Aluminiumrahmen mit herausschwenkbaren und komplett demontierbarem Innendeckel mit Dichtung, mit Verschluss- und Scharniersystem,  mit Rundzylinderschloss, Schloss vorgerichtet für Proﬁlzylinder und mit
flächenbündig eingeklebte oder verschraubter (je nach Herstellersystem) zementebundenen Bauplatte, gespachtelte Oberfläche, Q2, mit Spezialdichtung gegen Wasser und Feuchtigkeit vesehen, Revisionsklappe für Fassaden und Außenbereiche geeignet und zugelassen.
Klappen-Maße ca. 450 x 900 mm
einschl. zusätzlich erforderliche Unterkonstruktion aus Profilen, Tragprofil/Wechsel, CW-/UW-Profil (Wechsel), Verbindern und allen Befestigungen

Zeichnungs-Nr Detail EBK_DE_210.006,
dort Detail DE_241.31 - Typ RW.010
Menge: 1,000 St

**4.4.210 Revisionsklappe RW.010 in doppelt beplankter Vorsatzschale 600 x 900 mm für Befliesung**
Revisionsklappe vorgerichtet für bauseitige Befliesung in doppelt beplankter Vorsatzschale, einschl. Durchdringungsausbildung nach Herstellervorgaben und gemäß Zeichnung.
Klappen mit eloxiertem Aluminiumrahmen mit herausschwenkbaren und komplett demontierbarem Innendeckel mit Dichtung, mit Verschluss- und Scharniersystem,  mit Rundzylinderschloss, Schloss vorgerichtet für Proﬁlzylinder und mit
flächenbündig eingeklebte oder verschraubter (je nach Herstellersystem) zementebundenen Bauplatte, gespachtelte Oberfläche, Q2, mit Spezialdichtung gegen Wasser und Feuchtigkeit vesehen, Revisionsklappe für Fassaden und Außenbereiche geeignet.
Klappen-Maße ca. 600 x 900 mm
einschl. zusätzlich erforderliche Unterkonstruktion aus Profilen, Tragprofil/Wechsel, CW-/UW-Profil (Wechsel), Verbindern und allen Befestigungen

Zeichnungs-Nr Detail EBK_DE_210.006,
dort Detail DE_241.31 - Typ RW.010
Menge: 1,000 St

**4.4.220 Revisionsklappe RW.010 in doppelt beplankter Vorsatzschale 750 x 900 mm für Befliesung**
Revisionsklappe vorgerichtet für bauseitige Befliesung in doppelt beplankter Vorsatzschale, einschl. Durchdringungsausbildung nach Herstellervorgaben und gemäß Zeichnung.
Klappen mit eloxiertem Aluminiumrahmen mit herausschwenkbaren und komplett demontierbarem Innendeckel mit Dichtung, mit Verschluss- und Scharniersystem,  mit Rundzylinderschloss, Schloss vorgerichtet für Proﬁlzylinder und mit
flächenbündig eingeklebte oder verschraubter (je nach Herstellersystem) zementebundenen Bauplatte, gespachtelte Oberfläche, Q2, mit Spezialdichtung gegen Wasser und Feuchtigkeit vesehen, Revisionsklappe für Fassaden und Außenbereiche geeignet.
Klappen-Maße ca. 750 x 900 mm
einschl. zusätzlich erforderliche Unterkonstruktion aus Profilen, Tragprofil/Wechsel, CW-/UW-Profil (Wechsel), Verbindern und allen Befestigungen

Zeichnungs-Nr Detail EBK_DE_210.006,
dort Detail DE_241.31 - Typ RW.010
Menge: 2,000 St

**4.4.230 Stahl-Unterkonstruktion Türbereiche Hohlprofil RR 100x50x4**
Hohlprofil 100 x 50 x 5  DIN EN 20210-S355,
mit Korrosionsschutz Korrosivitätskategorie C2, Schutzdauer mittel, nach DIN EN ISO 12944-2, versehen.
Als vertikale Ständer- und horizontale Sturzprofile als Profilverstärkungen von Trockenbauwänden in Türbereichen.
In Einzellängen von ca. 1,00 m bis 5,00 m
gemäß Zeichnung,

Zeichnungs-Nr Detail EBK_DE210_003, dort Detail DE_242.33,  DE_242.31, DE_242.34 und DE_242.42
Menge: 143400,000 kg

**4.4.240 Gleitender Anschluss Hohlprofil RR 100x50x4 an Decke**
Vertikales Hohlprofil 100 x 50 x 5  DIN EN 20210-S355,
im Kopfbereich mit gleitendem Anschluss an Rohdecke
gemäß Zeichnung,

Anschluss-Konstruktion mit Korrosionsschutz versehen (C2-mittel), bestehend aus:

Kopfplatte aus Stahl ca. 100x250x10 mm
mit je 2 Stück angeschweißten Laschen-Blechen
Laschen ca. 90x110x10 mm
Laschenbleche jeweils 2-fach an Hohlprofil geschraubt,
Kopfplatte mit vier Bohrungen versehen und vier-fach an Rohdecke verdübelt.

Zeichnungs-Nr Detail EBK_DE210_003, dort Detail DE_242.33,  DE_242.31, DE_242.34 und DE_242.42
Menge: 2700,000 St

**4.4.250 Fußplatten-Anschluss Hohlprofil RR 100x50x4 an Boden**
Vertikales Hohlprofil 100 x 50 x 5  DIN EN 20210-S355,
im Fußbereich mit Fußplatte an Rohboden anschließen,
gemäß Zeichnung,

Anschluss-Konstruktion mit Korrosionsschutz versehen (C2-mittel), bestehend aus:

Fußplatte aus Stahl ca. 150x270x10 mm

Fußplatte unten an Ständer-Profil geschweißt,
Fußplatte mit vier Bohrungen versehen und vier-fach an Rohboden verdübelt.

Zeichnungs-Nr Detail EBK_DE210_003, dort Detail DE_242.33,  DE_242.31, DE_242.34 und DE_242.42
Menge: 2700,000 St

**4.4.260 Stahl-Unterkonstruktion Türbereiche Hohlprofil QR 50x50x4**
Hohlprofil 50 x 50 x 4  DIN EN 10210-S235JRH,
mit Korrosionsschutz Korrosivitätskategorie C2, Schutzdauer mittel, nach DIN EN ISO 12944-2, versehen.
Als vertikale Ständer- und horizontale Sturzprofile als Profilverstärkungen von Trockenbauwänden in Türbereichen.
In Einzellängen von ca. 1,00 m bis 5,00 m
gemäß Zeichnung,

Zeichnungs-Nr Detail EBK_DE210_003, dort Detail DE_242.33,  DE_242.31, DE_242.32 DE_242.34 und DE_242.42
Menge: 42000,000 kg

**4.4.270 Gleitender Anschluss Hohlprofil RR 50x50x4 an Decke**
Vertikales Hohlprofil 50 x 50 x 5 DIN EN 10210-S235JRH,
im Kopfbereich mit gleitendem Anschluss an Rohdecke
gemäß Zeichnung,

Anschluss-Konstruktion mit Korrosionsschutz versehen (C2-mittel), bestehend aus:

Kopfplatte aus Stahl ca. 140x140x10 mm,
mit je 2 Stück angeschweißten Laschen-Blechen
Laschen ca. 40x110x10 mm
Laschenbleche jeweils 2-fach an Hohlprofil geschraubt,
Kopfplatte mit vier Bohrungen versehen und vier-fach an Rohdecke verdübelt.

Zeichnungs-Nr Detail EBK_DE210_003, dort Detail DE_242.33,  DE_242.31, DE_242.32 DE_242.34 und DE_242.42
Menge: 900,000 St

**4.4.280 Fußplatten-Anschluss Hohlprofil RR 50x50x4 an Boden**
Vertikales Hohlprofil 100 x 50 x 5  DIN EN 10210-S235JRH,
im Fußbereich mit Fußplatte an Rohboden anschließen,
gemäß Zeichnung,

Anschluss-Konstruktion einschl. Korrosionsschutz (C2-mittel), bestehend aus:

Fußplatte aus Stahl ca. 150x150x10 mm

Fußplatte unten an Ständer-Profil geschweißt,
Fußplatte mit vier Bohrungen versehen und vier-fach an Rohboden verdübelt.

Zeichnungs-Nr Detail EBK_DE210_003, dort Detail DE_242.33,  DE_242.31, DE_242.32 DE_242.34 und DE_242.42
Menge: 900,000 St

**4.4.290 Wanddurchbruch in F90-Wand**
Wanddurchbruch F90, mit umlaufender Laibung
gemäß Zeichnung,

Durchbruch mit Auswechsel-Profilen CW/UW,
Auswechselbereich ca. 500 x 500 mm in der Ansicht,
Durchbruchsquerschnitt in der Ansicht ca. 245 x 245 mm,

Laibung vierseitig umlaufend 2-lagig mit 20-mm Gipsplatten GM-FH2 verkleidet, Laibungstiefe mind. 150 mm
Laibungsplatten an Auswechselprofilen verschraubt

Zeichnungs-Nr Detail EBK_DE210_003, dort Detail DE_242.25
Menge: 300,000 St

**4.4.300 Vertik. Wandanschluss an gerade Stahlbeton**
Vertikaler Anschluss von Trockenbau-/Schachtwänden und Vorsatzschelen an angrenzende Stahlbetonwand gemäß Zeichnung,

mit abschließendem CW-Ständer an Rohbauwand verankert,
beidseitig Beplankung stumpf angepasst und mit Kantenschutzprofil versehen, mit Trennstreifen, beidseitig glatt verspachtelt.

Zeichnungs-Nr Detail EBK_DE210_003, dort z.B.
Detail DE_242.26
Menge: 8250,000 m

**4.4.310 Vertik. Wandanschluss Trockenbauwand an gerundete Stahlbetonwand ohne Anf.**
Anschluss von Trockenbauwänden ohne Anforderungen an Schall-/Brandschutz an angrenzende gerundete Stahlbetonwand gemäß Zeichnung,

mit abschließendem zusätzlichen CW-Profilen versehen,
beidseitig Beplankung stumpf an gerundete Wand angepasst und mit Kantenschutzprofil versehen, mit Trennstreifen, beidseitig glatt verspachtelt.

Zeichnungs-Nr Detail EBK_DE210_003, dort Detail DE_242.27
Menge: 350,000 m

**4.4.320 Vertik. Wandanschluss Trockenbauwand an gerundete Stahlbetonwand mit Anf.**
Anschluss von Trockenbauwänden mit Anforderungen an Schall-/Brandschutz an angrenzende gerundete Stahlbetonwand gemäß Zeichnung,

mit abschließendem zusätzlichen CW-Profilen versehen, mit eingepasster Auffüllung mit GK-Riegeln wie angrenzende Beplankung,
beidseitig Beplankung stumpf an gerundete Wand angepasst und mit Kantenschutzprofil versehen, mit Trennstreifen, beidseitig glatt verspachtelt.

Zeichnungs-Nr Detail EBK_DE210_003, dort Detail DE_242.27
Menge: 150,000 m

**4.4.330 Wandanschluss an Stahlbetonstützen (Materialwechsel)**
Anschluss von Trockenbau-Wand an angrenzende Massivkonstruktion (Materialwechsel) gemäß Zeichnung,

mit abschließendem CW-Ständer an Rohbau verankert,
einseitige doppelte Beplankung stumpf angepasst, vordere Lage jeweils mit Fuge 10 mm (Schattenfuge) und mit Kantenschutzprofil versehen.

Zeichnungs-Nr Detail EBK_DE210_003, dort Detail DE_242.28 und DE_WA_242.29
Menge: 2495,000 m

**4.4.340 Wandanschluss Vorsatzschale an Stahlbetonstützen (Materialwechsel)**
Anschluss von Trockenbau-Vorsatzschale 125 mm an angrenzende Massivkonstruktion (Materialwechsel) gemäß Zeichnung,

mit abschließendem CW-Ständer an Rohbau verankert,
einseitige doppelte Beplankung stumpf angepasst, vordere Lage jeweils mit Fuge 10 mm (Schattenfuge) und mit Kantenschutzprofil versehen.

Zeichnungs-Nr Detail EBK_DE210_003, dort Detail DE_242.29
Menge: 375,000 m

**4.4.350 Anschluss Trockenbauwand an gerundete Trockenbauwand**
Anschluss von Trockenbauwänden an angrenzende gerundete Trockenbauwand/Vorsatzschale gemäß Zeichnung,

mit zusätzlichen CW-Profilen versehen,
beidseitig Beplankung stumpf an gerundete Wand mit Gehrung angepasst, Vorderseite mit mit Eckschutzprofil versehen, mit Trennstreifen, beidseitig glatt verspachtelt.

Zeichnungs-Nr Detail EBK_DE210_003, dort Detail DE_242.30
Menge: 350,000 m

**4.4.360 Anschluss Trockenbauwand an Hohlprofil 100x50x4 mm**
Anschluss von Trockenbauwänden an jeweils zwei angrenzende Stahl-Hohlprofile 100x50x4 zwischen einzelnen Büros gemäß Zeichnung,

mit zusätzlichen beidseitiger 2-fach-Beplankung  mit Gipsplattenstreifen, und doppelt beplankten Stirnseiten/Leibungen.

Zeichnungs-Nr Detail EBK_DE210_003, dort Detail DE_242.31
Menge: 2250,000 m

**4.4.370 Wandanschluss Blendrahmenmontage/Leibungen in Türbereichen 100x50x4**
Einfassung der Hohlprofile 100x50x4 mm im als vertikale Tragkonstruktion der Türen und im Sturzbereich gemäß Zeichnung,

Bkleidung von Leibungen und Sturz dreiseitig umlaufend mit 2-fachen-Beplankung.

Zeichnungs-Nr Detail EBK_DE210_003, dort Detail DE_242.34
Menge: 900,000 St

**4.4.380 Wandanschluss Blendrahmenmontage/Leibungen in Türbereichen 50x50x4**
Einfassung der Hohlprofile 100x50x4 mm im als vertikale Tragkonstruktion der Türen und im Sturzbereich gemäß Zeichnung,

Bkleidung von Leibungen und Sturz dreiseitig umlaufend mit 2-fachen-Beplankung.

Zeichnungs-Nr Detail EBK_DE210_003, dort Detail DE_242.41
Menge: 200,000 St

**4.4.390 Traversen zur Lastbefestigung**
Traversen aus Gipsfaserplatten Typ GF-C1-I-WZ DIN EN 15283-2, Baustoffklasse A2-s1, d0, zur Lastbefestigung, geeignet bis 1,5 kN/m, Befestigung an Tragprofilen der Wand gemäß Herstellervorgabe,

mit Nuteinfräsung zum passgenauen Einpassen zwischen den Umbördelungen von CW-Wandprofilen mit Abstand von 625 mm,
Platten 20 mm Dicke, Maße L x B: 610 x 300 mm,
Einbau nur auf Anweisung, Abrechnung nach Stück Traversenplatte.

Zeichnungs-Nr Detail EBK_DE210_003, dort Detail DE_242.35
Menge: 820,000 St

**4.4.400 Wandanschluss/Türen mit seitlicher UK aus UA-Profil**
Einfassung der seitlichen Leibungen mit zusätzlichem UA-Profil auszustatten sowie deren Sturzbereich gemäß Zeichnung bekleiden,

Beleidung von Leibungen und Sturz dreiseitig umlaufend mit 2-fachen-Beplankung.

Zeichnungs-Nr Detail EBK_DE210_003, dort Detail DE_242.43
Menge: 800,000 St

**4.4.410 Wand-/Deckenanschluss Brandwand mit IBO- als Blockzarge F90**
Einfassung der Sturzprofile Stahlrohr 100x50x4 gemäß Zeichnung bekleiden,

Beleidung Sturz mit 2-fachen-Beplankung wie Wand IW.007.

Zeichnungs-Nr Detail EBK_DE210_003, dort Detail DE_242.50
Menge: 50,000 St

**4.4.420 Wand-/Deckenanschluss Brandwand mit IBO- als Faltstockzarge F90**
Einfassung der Sturzprofile Stahlrohr 100x50x4 gemäß Zeichnung bekleiden,

Beleidung Sturzprofil umlaufend mit 3-fachen-Beplankung mit F90-Promat-Ummantelung.

Zeichnungs-Nr Detail EBK_DE210_003, dort Detail DE_242.51
Menge: 50,000 St

**4.4.430 Wandöffnung für Lüftung (Weitwurfdüsen)**
Aussparen der Wandkonstruktion zur Integration bauseitiger Weitwurfdüsen (Lüftung)

Kreisrunde Aussparung in Wand,
Durchmesser ca. 400-450 mm,
(abhängig vom Produkt)
umlaufend mit UW-Profilkranz versehen,

Raumseitig etwas geringerer Durchmesser als auf der Wandrückseite, infolge gerundetem Lüftungselement.

Die Beplankung der Raumseite erfolgt erst nach Montage der Düsen, da der Lüftungskörper an die UK der Wand befestigt wird.

Zeichnungs-Nr Detail EBK_DE210_003, dort Detail DE_242.52
Menge: 30,000 St

**4.4.440 Bohrung in Trockenbauwänden Kabeldurchführungen**
Herstellen von Bohrungen Durchmesser 10-16 mm
(produktabhängig) für Kabeldurchführungen in Wänden,
einschl. Kabelzuführung,
z.B. für Blitzleuchten o.ä. Gerätschaften der Haustechnik.

Ausführung z.B. gemäß
Zeichnungs-Nr Detail EBK_DE_210.006, dort Detail DE_241.25
Menge: 1200,000 St

**4.4.450 Stahl-Hohlprofil 50x50x4 mm F90 ummamtelt - Länge 500 mm Entrauchung Hoffassade**
Stahlprofil 50x50x4 mm, 500 mm lang
Brandschutzanforderung F90
vollständig, vierseitig mit Promatplattenstreifen t=25 mm,
Abwicklung ca. 400 mm ummantelt.

Stahlprofil beidseitig seitlich des bauseitigen Entrauchungskanals als Unterkonstruktion für dessen  Abhängung.

Ausführung z.B. gemäß
Zeichnungs-Nr Detail EWB_DE_320.001
Menge: 2,000 St

**4.4.460 F90 Wandabschluss Entnahmestellen der Trockensteigleitungen in Treppenhäusern**
Herstellen eines F90-Wandabschlusses
anstelle einer Brandwand im Bereich der Entnahmestellen der Feuerwehr-Trockensteigleitungen.

Breite ca. 625 mm
Höhe ca. 420 mm

Als Metallständerwand CW50/UW50-Profilen als Tragkonstruktion,

beidseitig doppelt beplankt mit 2xGKFI-Platten je 12,5 mm,
zusätzlich ist jeweils zwischen die beiden GKFI-Lagen eine Stahlblecheinlage t=0,5 mm einzubauen.

Im Inneren der Wand mit 40 mm
Dämmschicht aus Mineralwolle MW DIN EN 13162,
Rohdichte 15 kg/m3, in Platten, einlagig, dicht stoßen, längenspezifischer Strömungswiderstand größer gleich 5 kPa s/m2, Schmelzpunkt größer 1000 Grad C, DIN 4102-17,

Wandscheibe umlaufend und beidseitig luftdicht mit geeignetem zugelassenem Brandschutzmörtel oder elastischer Fugenmasse verspachtelt/verschlossen.

Wandscheibe mit einem Durchbruch Durchmesser ca. 90 mm
zur Durchführung der Steigleitung, nach Montage der Leitung umlaufend mit geeignetem Material brandschutztechnisch luftdicht verschlossen.

Ausführung z.B. gemäß
Zeichnungs-Nr Detail EEW_DE_510.015
Menge: 30,000 St

**4.4.470 Öffnung in Wand für Kabeldurchführungen**
Herstellen von rechteckigen Aussparungen in Trennwänden
für bauseitige schalldämmende Kabeldurchführungen

Einzelgröße ca. 110 x 200 mm,
nach Montage Kabeldurchführung umlaufend beisdseitig verspachtelt.

Ausführung gemäß
Zeichnungs-Nr Detail EBK_DE_210.002, dort Detail DE_242.20
Menge: 750,000 St

**4.4.480 Öffnung in Wand für Abschottungssytem TGA-Leitungen**
Herstellen von rechteckigen Aussparungen in Trennwänden
für bauseitige Durchführungen mit Anschottungssystemen der TGA, im Bereich gleitender Deckenanschlüsse von Trockenbauwänden.

Einzelgröße bis H x L ca. 100 x 300 mm,
Öffnung umlaufend 2-lagig beplankt.

Ausführung gemäß
Zeichnungs-Nr Detail EBK_DE_210.002, dort Detail DE_242.21
Menge: 650,000 St

**4.4.490 Wanddurchdringung mit gleitender Auswechselung**
Herstellen von Auswechselungen in Trennwänden
für bauseitige TGA-Durchführungen,
mit Abschottungssystem

Einzelgröße bis 400 cm²
(z.B. ca. 200 x 200 mm)

mit zusätzlichem U-förmigem UW-Tragprofil
und darüberliegender 4-fachen Beplankung entlang der Leibung,

Ausführung gemäß
Zeichnungs-Nr Detail EBK_DE_210.002, dort Detail DE_242.22
Menge: 750,000 St

**4.4.500 Wanddurchbruch für Kabeldurchführungen ohne Abschottungen Aufdoppelung 60 mm**
Herstellen Durchführungen von elektrischen Einzelleitungen mit rückseitiger Aufdoppelung mit GK-Platten,

Plattenstücke ca. 200 x 200 mm
Mindestdicke Aufdoppelung: 60 mm

rückseitig auf der Beplankung von Vorsatzschalen o.ä. angeklebt oder verschraubt, zur Verstärkung des Durchbruchbereiches,
einschl. Bohrung für Kabelleitung, Durchmesser 25-40 mm

nach Montage Kabeldurchführung Öffnungsbereich umlaufend hohlraumfrei verspachtelt.

Ausführung gemäß
Zeichnungs-Nr Detail EBK_DE_210.002, dort Detail DE_242.23
Menge: 100,000 St

**4.4.510 Wanddurchbruch für Kabeldurchführungen ohne Abschottungen Aufdoppelung 70 mm**
Herstellen Durchführungen von elektrischen Einzelleitungen mit rückseitiger Aufdoppelung mit GK-Platten,

Plattenstücke ca. 200 x 200 mm
Mindestdicke Aufdoppelung: 70 mm

rückseitig auf der Beplankung von Vorsatzschalen o.ä. angeklebt oder verschraubt, zur Verstärkung des Durchbruchbereiches,
einschl. Bohrung für Kabelleitung, Durchmesser 25-40 mm

nach Montage Kabeldurchführung Öffnungsbereich umlaufend hohlraumfrei verspachtelt.

Ausführung gemäß
Zeichnungs-Nr Detail EBK_DE_210.002, dort Detail DE_242.22
Menge: 100,000 St

**4.4.520 Wanddurchbruch für Kabeldurchführungen ohne Abschottungen Aufdoppelung 80 mm**
Herstellen Durchführungen von elektrischen Einzelleitungen mit rückseitiger Aufdoppelung mit GK-Platten,

Plattenstücke ca. 200 x 200 mm
Mindestdicke Aufdoppelung: 80 mm

rückseitig auf der Beplankung von Vorsatzschalen o.ä. angeklebt oder verschraubt, zur Verstärkung des Durchbruchbereiches,
einschl. Bohrung für Kabelleitung, Durchmesser 25-40 mm

nach Montage Kabeldurchführung Öffnungsbereich umlaufend hohlraumfrei verspachtelt.

Ausführung gemäß
Zeichnungs-Nr Detail EBK_DE_210.002, dort Detail DE_242.23
Menge: 100,000 St

**4.4.530 Wanddurchbruch mit Abschottungen Aufdoppelung und Profilwechsel und Leibungverkleidung**
Herstellen Wanddurchbruch mit zusätzlichen Wechselkonstruktion der Unterkonstruktion der Wand,
Wecksel an UK Wand befestigt.

Mit je vier Stück horizontalen UW-Wechselprofilen
Länge wie Achmaß, ca. 625 mm

mit zwei Stück vertikalen UW-Wechselprofilstücken
Höhe bis ca. 600 mm,

Mit Leibung für
Öffnung max. 500 x 500 mm bestehend aus:
mit vierseitig umlaufender Leibungsbeplankung aus 2 Lagen GK-Platten
Plattenbreite (Tiefe in Wand) dabei mind 150 mm,
Leibungsplatten an UK / Wehselprofile befestigt

Ausführung gemäß
Zeichnungs-Nr Detail EBK_DE_210.002, dort Detail DE_242.24
Menge: 100,000 St

**4.4.540 Wanddurchbruch mit Abschottungen Aufdoppelung und Profilwechsel und Leibungverkleidung F90**
Herstellen Wanddurchbruch mit zusätzlichen Wechselkonstruktion der Unterkonstruktion der Wand,
Wecksel an UK Wand befestigt.
In F90-Wänden

Mit je vier Stück horizontalen UW-Wechselprofilen
Länge wie Achmaß, ca. 625 mm

mit zwei Stück vertikalen UW-Wechselprofilstücken
Höhe bis ca. 600 mm,

Mit Leibung für
Öffnung max. 500 x 500 mm bestehend aus:

mit vierseitig umlaufender Leibungsbeplankung aus 2 Lagen Gipsplatten Typ GM-FH2 DIN 15283-1

Plattenbreite (Tiefe in Wand) dabei mind 150 mm,
Leibungsplatten an UK / Wehselprofile befestigt

Ausführung gemäß
Zeichnungs-Nr Detail EBK_DE_210.003, dort Detail DE_242.25
Menge: 100,000 St

**4.4.550 Verfüllen Stahl-Hohlprofile mit Quarzsand**
In Teilbereichen sind besondere Schallschutzmaßnahmen vorzusehen. In diesen Bereichen sind die vertikalen und horizontalen Stahlhohlprofile von Türanlagen (RR 100x50x4 und QR 50x50x4) zusätzlich mit feuergetrocknetem Quarzsand ca. 0-2 mm hohlaumfrei zu verfüllen. Etwaige Bohrungen zum Einfüllen (insbesonder bei horizontalen Profilen) sind Bestandteil der Leistung, ebenso das Verschließen der Bohrungen nach dem Verfüllen mit geeigneten, oberflächenbündigen Kunststoff-Stopfen.

Abrechnung nach "Liter" (Raummaß) zu verfüllender Quarzsand.
Menge: 300,000 l

**4.4.560 Wand/Türanschlüsse DE_WA_242.43**
Herstellen von Anschlüssen im Türbereich,
einschl. Anlegen der Türöffnungen in Trochkenbau-Wänden, zur Aufnahme der späteren Türen.

Ausführung gemäß
Zeichnungs-Nr Detail EBK_DE_210.003, dort Detail DE_242.43
mit zusätzlichen Unterkonstruktionen aus UA-Profilen an Türlöffnungen, als vertikaler und horizontaler Wandabschluss, dreiseitig umlaufen (seitliche Leibungen und oberer Sturzbereich) mit UA-Profilen und erforderlicher Beplankungen als Plattenstreifen.
Menge: 12290,000 m

**4.4.570 Wand/Deckenanschlüsse DE_WA_242.50 - F90**
Herstellen von Anschlüssen im Türbereich,
einschl. Anlegen der Türöffnungen in Trochkenbau-Wänden Typ IW.007, zur Aufnahme der späteren Türen.

Ausführung gemäß
Zeichnungs-Nr Detail EBK_DE_210.003, dort Detail DE_242.50
mit zusätzlichen Unterkonstruktionen aus UA-Profilen an Türleibungen, sowie Integration der Stahl-Hohlprofile, Profile allseits F90 ummantelt, als vertikaler und horizontaler Wandabschluss, dreiseitig umlaufen (seitliche Leibungen und oberer Sturzbereich).
Menge: 150,000 m

**4.4.580 Wand/Deckenanschlüsse DE_WA_242.51 - F90**
Herstellen von Anschlüssen im Türbereich,
einschl. Anlegen der Türöffnungen in Trochkenbau-Wänden Typ IW.007, zur Aufnahme der späteren Türen.

Ausführung gemäß
Zeichnungs-Nr Detail EBK_DE_210.003, dort Detail DE_242.51
mit zusätzlichen Unterkonstruktionen aus UA-Profilen an Türleibungen, sowie Integration der Stahl-Hohlprofile, Profile allseits F90 ummantelt, als vertikaler und horizontaler Wandabschluss, dreiseitig umlaufen (seitliche Leibungen und oberer Sturzbereich).
Menge: 150,000 m

**4.4.590 Horiz. Anschluss im Fußpunkt auf Beton gerade**
Herstellen von horizontalen Anschlüssen von Trockenbau-/Schachtwänden und Vorsatzschalen im Fußpunkt.
Untergrund Stahlbeton.
mit verdeckt eingearbeitetem und am Boden verdübeltem Abschluss-Profil, einschl. beidseitigem Trennwandkitt und Abschluss zur Beplankung mit Gipsspachtelmasse sowie luftdichtem Anschluss durch Verfugung mit elastischer Dichtungsmasse.
Menge: 6960,000 m

**4.4.600 Horiz. Anschluss im Fußpunkt auf Beton gerundet**
Herstellen von horizontalen Anschlüssen von Trockenbau-/Schachtwänden und Vorsatzschalen im Fußpunkt.
Untergrund Stahlbeton,
im Bereich gerundeter Wandkonstruktionen.
mit verdeckt eingearbeitetem und am Boden verdübeltem Abschluss-Profil, einschl. beidseitigem Trennwandkitt und Abschluss zur Beplankung mit Gipsspachtelmasse sowie luftdichtem Anschluss durch Verfugung mit elastischer Dichtungsmasse.
Menge: 540,000 m

**4.4.610 Horiz. Anschluss im Fußpunkt auf bauseitigem Hohlboden gerade**
Herstellen von horizontalen Anschlüssen von Trockenbau-/Schachtwänden und Vorsatzschalen im Fußpunkt.
Untergrund Hohlböden.
mit verdeckt eingearbeitetem und am bauseitigen Hohlboden befestigtem Abschluss-Profil, einschl. beidseitigem Trennwandkitt und Abschluss zur Beplankung mit Gipsspachtelmasse sowie luftdichtem Anschluss durch Verfugung mit elastischer Dichtungsmasse.
Menge: 645,000 m

**4.4.620 Horiz. Gleitender Anschluss im Kopfpunkt an Beton gerade**
Herstellen von horizontalen, gleitenden Anschlüssen von Trockenbau-/Schachtwänden und Vorsatzschalen im Kopfpunkt.
Untergrund Stahlbetondecke, einschl. 4-lagiger Plattenstreifen,
mit verdeckt eingearbeitetem und am Boden verdübeltem Abschluss-Profil, einschl. beidseitigem Trennwandkitt und Abschluss zur Beplankung mit Gipsspachtelmasse sowie luftdichtem Anschluss durch Verfugung mit elastischer Dichtungsmasse. Obere Beplankungen sind mit Kantenschutzprofilen zu versehen.
Menge: 7145,000 m

**4.4.630 Horiz. Gleitender Anschluss im Kopfpunkt an Beton gerundet**
Herstellen von horizontalen, gleitenden Anschlüssen von Trockenbau-/Schachtwänden und Vorsatzschalen im Kopfpunkt.
Untergrund Stahlbetondecke, einschl. 4-lagiger Plattenstreifen,
mit verdeckt eingearbeitetem und am Boden verdübeltem Abschluss-Profil, einschl. beidseitigem Trennwandkitt und Abschluss zur Beplankung mit Gipsspachtelmasse sowie luftdichtem Anschluss durch Verfugung mit elastischer Dichtungsmasse. Obere Beplankungen sind mit Kantenschutzprofilen zu versehen.
Im Bereich gerundeter Wandkonstruktionen.
Menge: 540,000 m

**4.4.640 Horiz. Starrer Anschluss im Kopfpunkt an GK-Decken**
Herstellen von horizontalen Anschlüssen von Trockenbau-/Schachtwänden und Vorsatzschalen im Kopfpunkt.
Untergerund GK-Decken,
mit verdeckt eingearbeitetem und an Trockenbaudecken befestigtem Abschluss-Profil, einschl. beidseitigem Trennwandkitt und Abschluss zur Beplankung mit Gipsspachtelmasse sowie luftdichtem Anschluss durch Verfugung mit elastischer Dichtungsmasse.
Menge: 460,000 m

**4.4.650 Zusätzliche, nachträglich anzubringende GK-Streifen B=100-150 mm an Revisionstüren**
Im Bereich von späteren, bauseitigen Revisionstüren an Schächten (ca. 130 Stück Türen des AN Tischler) sind nach bauseitiger Türmontage zur schallschutztechnischen Ertüchtigung auf der Schachtinnenseite, im Bereich von Stahltagprofilen RR100x50x5 zusätzliche GK-Plattenstreifen, dreiseitig im Bereich Leibung und Türsturz anzubringen.

Platten mit Zuschnittsbreite von 100-150 mm,
dreiseitig an Leibungen und Sturzbereich an vorhandener Trockenbauwand umd RR 100x50x5 befestigt.
Menge: 720,000 m

### Bereich 5 Trockenbau Decken (ATV DIN 18340)

*Hinweis: Ausführungshinweis zu BNB-Anforderungen Trockenbau Decken*
Es gelten folgende Anforderungen:

Für Beschichtungen (auch Spachtelmassen, Q-Spachtel,
staubbindende Beschichtungen und Grundierungen sowie
Betonschutzbeschichtungen) auf überwiegend mineralischen
Oberflächen gilt:
- lösemittelfrei und weichmacherfrei gemäß Definition VdL-RL01

Für punkt- und linienförmige Verklebungen und Abdichtungen im
Innenbereich inkl. TGA (nicht betrachtet werden Bereiche mit
sicherheitsrelevanten, bauaufsichtlichen Anforderungen wie z.B.
Glasbau, Fassade und Bereiche mit Brandschutzanforderungen) gilt:
- keine amin- oder oximvernetzenden Silikone
- zusätzlich gilt: RAL-UZ 123 oder EMICODE EC1/ EC1PLUS
- Chlorparaffine < 0,1 %
- für PU-Klebstoffe gilt zusätzlich: TCEP < 0,1 %

Für Wandbeläge, Fassadenelemente, Lichtkuppeln, Fensterprofile, Rinnen, Rohre, Kanäle und Kabel aus PVC sowie PVC-Folien zur
Abdichtung an Dach und Außenwänden UG etc. gilt:
- keine Cadmium- und Bleistabilisatoren
- für Weich-PVC gilt: reproduktionstoxische Phthalat-Weichmacher < 0,1 %

Für gummiartige Dämmprodukte auf  Kautschuk- und PP/PE/EPDM-
Basis im Innenbereich gilt:
- Frei von Altreifengranulat und Chlorparaffine, PBDE < 0,1 %

Für mineralische und nicht mineralische Innendämmungen gilt:
- RAL-UZ 132

Für Spachtelungen, Beschichtungen, Verklebungen
Abdichtungen im Innen- und Außenraum mit
Brandschutzanforderungen gilt:
- Chlorparaffine, PBB, PBDE, TCEP < 0,1 %

Für flammhemmend ausgerüstete Gewebe und Vliese wie
Glasfasergewebe und Malervlies gilt:
- Chlorparaffine, PBDE, TCEP < 0,1 %

*Hinweis: Hinweise zur Ausführung der Leistungen in LV-Titel 5.1 bis 5.3*
Bei der Kalkulation der nachfolgend beschriebenen Leistungen ist zu beachten, dass die Deckenkonstruktionen und deren Einbauten in Abhängigkeit von der Ausführung der TGA-Installationen in mehreren Taktungen zu montieren sind.

Sämtliche Dämmungen sind grundsätzlich als nicht glimmend
vorzusehen. Die entsprechenden Nachweise sind vor
Ausführung vorzulegen.

Mineralfaser-Dämmungen grundsätzlich mit Brandverhalten DIN EN 13501 - A1, mit Schmelzpunkt größer 1000 Grad C, DIN 4102-17.

Mineralwolle-Dämmstoff nach DIN EN 13162,
längenbezogener Strömungswiderstand nach DIN
EN 29053: r ≥ 5 kPa s/m², Rohdichte 15 kg/m3,
Brandverhalten nach DIN EN 13501-1: A1.
Dämmung dicht gestoßen, abrutschsicher verlegen/fixieren.

Die Anforderungen an den bewerteten Schallabsorptionsgrad aw sind mittels Prüfzeugnis nachweisen und gelten für mindestens 10 m2 große zusammenhängende Prüfflächen (keine Segel), Messung nach ISO 354.

Allgemeine Anforderungen an Decken

Entsprechend den beigefügten Plänen sind die Arbeiten in allen Ebenen und allen Bereichen des Gebäudes auszuführen.

Die sich aus den beigefügten Unterlagen (Grundrisse,  Übersichtspläne, Schnitte, Details) ergebenden Anforderungen, insbesondere an den Brandschutz und den Schallschutz sowie der bau- und raumakustischen Anforderungen der Deckensysteme gemäß Detailplanung sind als Bestandteil der Leistung auszuführen und in die Einheitspreise einzukalkulieren.

Die entsprechenden Nachweise (z.B. Verwendbarkeitsnachweise, Nachweise der Tragfähigkeit und bauphysikalische, bauakustische Nachweise) sind im Rahmen der Technischen Bearbeitung durch den AN zu erbringen.

Sofern nachfolgend nicht gesonderte Positionen erfasst sind, sind sämtliche nachstehenden Anforderungen bei der Preisbildung zu berücksichtigen und einzukalkulieren.

Bei der Erstellung der vorgesehenen Deckenkonstruktionen sind grundsätzlich durchgängig Systeme, Komponenten und aufeinander abgestimmte Konstruktionsbestandteile und Materialien eines Herstellers, bzw. solche, die durch den Hersteller empfohlen werden bzw. entsprechend Zulassung vorzusehen sind, zu verwenden. Es gelten die herstellerspezifischen Anforderungen, die sich aus den Zulassungen und Herstellerrichtlinien ergeben.

Vor Ausführung der Arbeiten hat der Auftragnehmer die Maß- und Ebenheitsgenauigkeit der Rohdecken eigenverantwortlich durch Nivellement festzustellen und die Ergebnisse in einem Maßprotokoll festzuhalten. Bei Abweichungen, die größer sind als die zulässigen Toleranzen nach DIN 18 202, Teil 5, Tabelle 3, Zeile 5, ist die Objektüberwachung des AG zu informieren und die weitere Vorgehensweise abzustimmen. Die betroffenen Bereiche sind vom AN in den Ausführungsplänen zu dokumentieren.

Sonstige vorhandene Mängel und fachliche Fehler der Vorarbeiten sind dem AG vor Beginn der Arbeiten schriftlich
anzuzeigen. Diese Prüfung hat mit einem zeitlichen Vorlauf von mindestens 4 Wochen vor Ausführungsbeginn zu erfolgen, sodass dem AG bzw. der OÜ ausreichend Zeit zur Reaktion verbleibt.

Die betroffenen Bereiche sind vom AN in den Ausführungsplänen zu dokumentieren.

Um die Unebenheiten vom Betondecken auszugleichen, muss die Unterkonstruktion in der Höhe justierbar sein.

Die Sicherheitsbestimmungen entsprechend den Unfallverhütungsvorschriften sind einzuhalten. Gewerkübliche Sicherheitseinrichtungen sind vom Auftragnehmer zu stellen.

Die Einhaltung der einschlägigen Sicherheitsvorschriften der Berufsgenossenschaft liegt im Verantwortungsbereich des Auftragnehmers.

Sämtliche Materialien der Deckenbeschichtungen sowie erforderliche Klebstoffe sind grundsätzlich als lösemittelfreie Materialien vorzusehen.

Sämtliche Unterkonstruktionen (z.B. Nonius-Abhänger, Grund- und Tragprofile o.ä.) sind grundsätzlich als Niveaugleichheit ermöglichende, justierbare Konstruktionen gemäß den Anforderungen in den beigefügten Details herzustellen.

#### Abschnitt 5.1 Abhangdecken

**5.1.10 Unterdecke Gipspl. 2lagig Baupl.A D 12,5mm 2.Lage Baupl.A D 2.Lage 12,5mm UK Stahlblechprofil verz Grund-Tragprofil niveaugleich Noniusabhänger Q3**
STLB-Bau 2025-04 039
Unterdecke DIN 18168-1, Gesamtlast DIN 18181 über 0,15 bis 0,3 kN/m2, Bekleidung aus Gipsplatten DIN 18180 und DIN EN 520, 2-lagig, Bauplatten Typ A, Dicke 12,5 mm, 2. Lage Bauplatten Typ A, Dicke 2. Lage 12,5 mm, befestigen mit Schnellbauschrauben DIN EN 14566 und DIN 18182-2, Unterkonstruktion aus verzinkten Stahlblechprofilen DIN EN 14195 und DIN 18182-1, Grund- und Tragprofil, niveaugleich, als CD 60/27-Profil DIN 18182-1, Dicke 0,6 mm, abhängen mit Noniusabhängern, befestigen mit bauaufsichtlich zugelassenen Befestigungsmitteln, Befestigungsuntergrund Stahlbeton, Spachtelung Qualitätsstufe Q3, Arbeitshöhe der zu bearbeitenden oder zu bekleidenden Fläche bis 3,5 m über der Standfläche des hierfür erforderlichen Gerüstes, Ausführung gemäß Zeichnung,
Zeichnungs-Nr 'Zeichnungs-Nr Detail EBK_DE_200.004, dort Deckentyp DE.001 „Gerüste sind einzukalkulieren“'
Menge: 129,000 m2
Leistungsbereichkatalog: 039
DIN276-1_08: 353
DIN276_18: 354

**5.1.20 Unterdecke Gipspl. 2lagig Baupl.A D 12,5mm 2.Lage Baupl.A D 2.Lage 12,5mm UK Stahlblechprofil verz Grund-Tragprofil niveaugleich Noniusabhänger Q3**
STLB-Bau 2025-04 039
Unterdecke DIN 18168-1, Gesamtlast DIN 18181 über 0,15 bis 0,3 kN/m2, Bekleidung aus Gipsplatten DIN 18180 und DIN EN 520, 2-lagig, Bauplatten Typ A, Dicke 12,5 mm, 2. Lage Bauplatten Typ A, Dicke 2. Lage 12,5 mm, befestigen mit Schnellbauschrauben DIN EN 14566 und DIN 18182-2, Unterkonstruktion aus verzinkten Stahlblechprofilen DIN EN 14195 und DIN 18182-1, Grund- und Tragprofil, niveaugleich, als CD 60/27-Profil DIN 18182-1, Dicke 0,6 mm, abhängen mit Noniusabhängern, befestigen mit bauaufsichtlich zugelassenen Befestigungsmitteln, Befestigungsuntergrund Stahlbeton, Spachtelung Qualitätsstufe Q3, Arbeitshöhe der zu bearbeitenden oder zu bekleidenden Fläche über 3,5 bis 5,5 m über der Standfläche des hierfür erforderlichen Gerüstes, Ausführung gemäß Zeichnung,
Zeichnungs-Nr 'Zeichnungs-Nr Detail EBK_DE_200.004, dort Deckentyp DE.001 „Gerüste sind einzukalkulieren“'
Menge: 389,000 m2
Leistungsbereichkatalog: 039
DIN276-1_08: 353
DIN276_18: 354

**5.1.30 Unterdecke Gipspl. 2lagig Feuerschutzpl.DFR D 12,5mm 2.Lage Feuerschutzpl.DFR D 2.Lage 12,5mm UK Stahlblechprofil verz Grund-Tragprofil niveaugleich Mineralwolle MW D 50mm Q3**
STLB-Bau 2025-04 039
Unterdecke DIN 18168-1, zusätzliche Flächenlast über 0,3 bis 0,5 kN/m2, Bekleidung aus Gipsplatten DIN 18180 und DIN EN 520, 2-lagig, Feuerschutzplatten Typ DFR, Dicke 12,5 mm, 2. Lage Feuerschutzplatten Typ DFR, Dicke 2. Lage 12,5 mm, befestigen mit Schnellbauschrauben DIN EN 14566 und DIN 18182-2, Unterkonstruktion aus verzinkten Stahlblechprofilen DIN EN 14195 und DIN 18182-1, Grund- und Tragprofil, niveaugleich, als CD 60/27-Profil DIN 18182-1, Dicke 0,6 mm, befestigen mit bauaufsichtlich zugelassenen Befestigungsmitteln, Befestigungsuntergrund Stahlbeton, Dämmschicht aus Mineralwolle MW DIN EN 13162, Dämmschichtdicke 50 mm, in Platten, Anwendungsgebiet DIN 4108-10 DI, einlagig, Spachtelung Qualitätsstufe Q3, Arbeitshöhe der zu bearbeitenden oder zu bekleidenden Fläche bis 3,5 m über der Standfläche des hierfür erforderlichen Gerüstes, Ausführung gemäß Zeichnung,
Zeichnungs-Nr 'Zeichnungs-Nr Detail EBK_DE_200.004, dort Deckentyp DE.002, DFR-Platten 12,5 mm mit Flächengewicht >17 kg/m2 Platte. Gerüste sind einzukalkulieren'
Menge: 163,000 m2
Leistungsbereichkatalog: 039
DIN276-1_08: 353
DIN276_18: 354

**5.1.40 Unterdecke H/K Gipspl. einlagig Baupl.A D 10mm UK Stahlblechprofil verz Tragprofil Mineralwolle MW Q3 H bis 3,5 m**
Unterdecke DIN 18168-1,

Abhangdecke, Heiz- Kühldecke / Heiz- Kühlsegel mit Akustikputz

Bekleidung aus GK Beplankung, Gipskartonplatte 10 mm, mit Perforation und 2 - 3 mm Akustikputzsystem als einschichtiger Akustikputz auf Basis von Zellulosematerialien, A1 nach EN 13823:2020, frei von Silikastaub und PCB, Fugenlose, sehr feine bis glatte Oberfläche, RAL 9010, fugenlos glatt

befestigen mit Schnellbauschrauben DIN EN 14566 und DIN 18182-2, Unterkonstruktion aus verzinkten Stahlblechprofilen DIN EN 14195 und DIN 18182-1,

C-Deckenprofil 60
Metallkonstruktion Nonius Anhänger NU-CD 60/27-Profil DIN 18182-1, Dicke 0,6 mm, befestigen mit bauaufsichtlich zugelassenen Befestigungsmitteln, Befestigungsuntergrund Stahlbeton,

Dämmschicht aus Mineralwolle MW DIN EN 13162 in Platten,  Dämmschichtdicke 20 mm in Folie verschweißt in Bereichen ohne Heiz-/Kühlregister,  Anwendungsgebiet DIN 4108-10 DI, einlagig, dicht stoßen, Spachtelung Qualitätsstufe Q3, Arbeitshöhe der zu bearbeitenden oder zu bekleidenden Fläche bis 3,5 m über der Standfläche des hierfür erforderlichen Gerüstes,  Ausführung gemäß Zeichnung,

Anforderung an den bewerteten Schallabsorptionsgrad nach ISO 354: αw ≥ 0,55.

Einschl. Heiz-/Kühlregister und deren Verrohrung/Anschluss untereinander. Anforderungen an Heiz- und Kühlleistung der Segel/Decken gemäß Detail.

Anforderungen:

Heizfall:
spezifische Leistung bei HK-Segeln: heizen min.
93 W/m² bei einer Übertemperatur von 12,5 K
spezifische Leistung bei geschlossen HK-Decken
und erhöhten Akustikanforderungen: min. heizen 88
W/m² bei einer Übertemperatur von 12,5 K
max. Druckverlust im Heizfall 12kPa

Kühlfall:
spezifische Leistung bei HK-Segeln: kühlen min.
85 W/m² bei einer Untertemperatur von 8,5 K
spezifische Leistung bei geschlossen HK-Decken
und erhöhten Akustikanforderungen: kühlen min. 80
W/m² bei einer Untertemperatur von 8,5 K
max. Druckverlust im Kühlfall 7 kPa
Die Sammelleitungen von den verrohrten Registen/Segelflächen zu den bauseitigen Verteilern (Verteiler: Leistung AN Haustechnik) werden separat vergütet.
Zeichnungs-Nr Detail EBK_DE_200.004, dort Deckentyp DE.003 Gerüste sind einzukalkulieren
Menge: 1285,000 m2
Leistungsbereichkatalog: 039
DIN276-1_08: 353
DIN276_18: 354

**5.1.50 Unterdecke H/K Gipspl. einlagig Baupl.A D 10mm UK Stahlblechprofil verz Tragprofil Mineralwolle MW Q3 H bis 5,5 m**
Unterdecke DIN 18168-1,

Abhangdecke, Heiz- Kühldecke / Heiz- Kühlsegel mit Akustikputz

Bekleidung aus GK Beplankung, Gipskartonplatte 10 mm, mit Perforation und Akustikputz 2 - 3 mm, fugenlos glatt

befestigen mit Schnellbauschrauben DIN EN 14566 und DIN 18182-2, Unterkonstruktion aus verzinkten Stahlblechprofilen DIN EN 14195 und DIN 18182-1,

C-Deckenprofil 60
Metallkonstruktion Nonius Anhänger NU-CD 60/27-Profil DIN 18182-1, Dicke 0,6 mm, befestigen mit bauaufsichtlich zugelassenen Befestigungsmitteln, Befestigungsuntergrund Stahlbeton,

Dämmschicht aus Mineralwolle MW DIN EN 13162 in Platten,  Dämmschichtdicke 20 mm in Folie verschweißt in Bereichen ohne Heiz-/Kühlregister,  Anwendungsgebiet DIN 4108-10 DI, einlagig, dicht stoßen, Spachtelung Qualitätsstufe Q3, Arbeitshöhe der zu bearbeitenden oder zu bekleidenden Fläche über 3,5 bis 5,5 m über der Standfläche des hierfür erforderlichen Gerüstes,  Ausführung gemäß Zeichnung,

Anforderung an den bewerteten Schallabsorptionsgrad nach ISO 354: αw ≥ 0,55.

Einschl. Heiz-/Kühlregister und deren Verrohrung/Anschluss untereinander. Anforderungen an Heiz- und Kühlleistung der Segel/Decken gemäß Detail.

Anforderungen:

Heizfall:
spezifische Leistung bei HK-Segeln: heizen min.
93 W/m² bei einer Übertemperatur von 12,5 K
spezifische Leistung bei geschlossen HK-Decken
und erhöhten Akustikanforderungen: min. heizen 88
W/m² bei einer Übertemperatur von 12,5 K
max. Druckverlust im Heizfall 12kPa

Kühlfall:
spezifische Leistung bei HK-Segeln: kühlen min.
85 W/m² bei einer Untertemperatur von 8,5 K
spezifische Leistung bei geschlossen HK-Decken
und erhöhten Akustikanforderungen: kühlen min. 80
W/m² bei einer Untertemperatur von 8,5 K
max. Druckverlust im Kühlfall 7 kPa
Die Sammelleitungen von den verrohrten Registen/Segelflächen zu den bauseitigen Verteilern (Verteiler: Leistung AN Haustechnik) werden separat vergütet.
Zeichnungs-Nr Detail EBK_DE_200.004, dort Deckentyp DE.003 Gerüste sind einzukalkulieren
Menge: 345,000 m2
Leistungsbereichkatalog: 039
DIN276-1_08: 353
DIN276_18: 354

**5.1.60 Druckprobe an Decken der Decken Typ DE.003**
Druckprobe und Spülen der verrohrten Segelfläche und deren Sammelleitungen bis zum bauseitigen Verteiler, inkl.
Prüfprotokoll und Dokumentation

Decken der Vorposition vom Deckentyp DE.003,
Gerüste sind einzukalkulieren
Menge: 1630,000 m2
Leistungsbereichkatalog: 039
DIN276-1_08: 353
DIN276_18: 354

**5.1.70 Unterdecke H/K Gipspl. einlagig Baupl.A D 10mm UK Stahlblechprofil verz Tragprofil Q3**
Unterdecke DIN 18168-1,

Abhangdecke, Heiz- Kühldecke/Heiz- Kühlsegel ohne Akustikputz

Bekleidung aus GK Beplankung, Gipskartonplatte 10 mm, einlagig,

befestigen mit Schnellbauschrauben DIN EN 14566 und DIN 18182-2, Unterkonstruktion aus verzinkten Stahlblechprofilen DIN EN 14195 und DIN 18182-1,

C-Deckenprofil 60, CD 60
Metallunterkonstruktion Nonius Anhänger NU/CD 60/27-Profil DIN 18182-1, Dicke 0,6 mm,

befestigen mit bauaufsichtlich zugelassenen Befestigungsmitteln, Befestigungsuntergrund Stahlbeton, Spachtelung Qualitätsstufe Q3, Arbeitshöhe der zu bearbeitenden oder zu bekleidenden  Fläche bis 3,5 m über der Standfläche des hierfür erforderlichen Gerüstes, Ausführung gemäß Zeichnung,

Einschl. Heiz-/Kühlregister und deren Verrohrung/Anschluss untereinander. Anforderungen an Heiz- und Kühlleistung der Segel gemäß Detail.

Anforderungen:

Heizfall:
spezifische Leistung bei HK-Segeln: heizen min.
93 W/m² bei einer Übertemperatur von 12,5 K
spezifische Leistung bei geschlossen HK-Decken
und erhöhten Akustikanforderungen: min. heizen 88
W/m² bei einer Übertemperatur von 12,5 K
max. Druckverlust im Heizfall 12kPa

Kühlfall:
spezifische Leistung bei HK-Segeln: kühlen min.
85 W/m² bei einer Untertemperatur von 8,5 K
spezifische Leistung bei geschlossen HK-Decken
und erhöhten Akustikanforderungen: kühlen min. 80
W/m² bei einer Untertemperatur von 8,5 K
max. Druckverlust im Kühlfall 7 kPa

Die Sammelleitungen von den verrohrten Registen/Segelflächen zu den bauseitigen Verteilern (Verteiler: Leistung AN Haustechnik) werden separat vergütet.

Zeichnungs-Nr Detail EBK_DE_200.004, dort Deckentyp DE.004 Gerüste sind einzukalkulieren
Menge: 6500,000 m2
Leistungsbereichkatalog: 039
DIN276-1_08: 353
DIN276_18: 354

**5.1.80 Druckprobe an Decken der Decken Typ DE.004**
Druckprobe und Spülen der verrohrten Segelfläche und deren Sammelleitungen bis zum bauseitigen Verteiler, inkl.
Prüfprotokoll und Dokumentation

Decken der Vorposition vom Deckentyp DE.004,
Gerüste sind einzukalkulieren
Menge: 6500,000 m2
Leistungsbereichkatalog: 039
DIN276-1_08: 353
DIN276_18: 354

**5.1.90 Unterdecke H/K Gipspl. einlagig Baupl.A D 10mm UK Stahlblechprofil verz Tragprofil Mineralwolle MW Q3**
Unterdecke DIN 18168-1,

Abhangdecke, Heiz- Kühldecke / Heiz- Kühlsegel ohne Akustikputz

Bekleidung aus GK Beplankung, Gipskartonplatte 10 mm, mit Perforation 8/18 R

befestigen mit Schnellbauschrauben DIN EN 14566 und DIN 18182-2, Unterkonstruktion aus verzinkten Stahlblechprofilen DIN EN 14195 und DIN 18182-1,

C-Deckenprofil 60
Metallkonstruktion Nonius Anhänger NU-CD 60/27-Profil DIN 18182-1, Dicke 0,6 mm, befestigen mit bauaufsichtlich zugelassenen Befestigungsmitteln, Befestigungsuntergrund Stahlbeton,

Dämmschicht aus Mineralwolle MW DIN EN 13162 in Platten,  Dämmschichtdicke 20 mm in Folie verschweißt in Bereichen ohne Heiz-/Kühlregister,  Anwendungsgebiet DIN 4108-10 DI, einlagig, dicht stoßen, Spachtelung Qualitätsstufe Q3, Arbeitshöhe der zu bearbeitenden oder zu bekleidenden Fläche bis 5,5 m über der Standfläche des hierfür erforderlichen Gerüstes,  Ausführung gemäß Zeichnung,

Anforderung an den bewerteten Schallabsorptionsgrad nach ISO 354: αw ≥ 0,55.

Einschl. Heiz-/Kühlregister und deren Verrohrung/Anschluss untereinander. Anforderungen an Heiz- und Kühlleistung der Segel/Decken gemäß Detail.

Anforderungen:

Heizfall:
spezifische Leistung bei HK-Segeln: heizen min.
93 W/m² bei einer Übertemperatur von 12,5 K
spezifische Leistung bei geschlossen HK-Decken
und erhöhten Akustikanforderungen: min. heizen 88
W/m² bei einer Übertemperatur von 12,5 K
max. Druckverlust im Heizfall 12kPa

Kühlfall:
spezifische Leistung bei HK-Segeln: kühlen min.
85 W/m² bei einer Untertemperatur von 8,5 K
spezifische Leistung bei geschlossen HK-Decken
und erhöhten Akustikanforderungen: kühlen min. 80
W/m² bei einer Untertemperatur von 8,5 K
max. Druckverlust im Kühlfall 7 kPa
Die Sammelleitungen von den verrohrten Registen/Segelflächen zu den bauseitigen Verteilern (Verteiler: Leistung AN Haustechnik) werden separat vergütet.
Zeichnungs-Nr Detail EBK_DE_200.004, dort Deckentyp DE.005 Gerüste sind einzukalkulieren
Menge: 360,000 m2
Leistungsbereichkatalog: 039
DIN276-1_08: 353
DIN276_18: 354

**5.1.100 Druckprobe an Decken der Decken Typ DE.005**
Druckprobe und Spülen der verrohrten Segelfläche und deren Sammelleitungen bis zum bauseitigen Verteiler, inkl.
Prüfprotokoll und Dokumentation

Decken der Vorposition vom Deckentyp DE.005,
Gerüste sind einzukalkulieren
Menge: 360,000 m2
Leistungsbereichkatalog: 039
DIN276-1_08: 353
DIN276_18: 354

**5.1.110 Unterdecke Gipspl. einlagig Baupl.A D 12,5mm UK Stahlblechprofil verz Grund-Tragprofil Mineralwolle MW D 40mm Q3 H bis 3,5 m**
Unterdecke DIN 18168-1, zusätzliche Flächenlast über 0,15 bis 0,3 kN/m2,

Bekleidung aus Gipsplatten DIN 18180 und DIN EN 520, einlagig, Bauplatten Typ A,, mit Lochung 12/25R versetzt,
Lochanteil mind.  33%, einlagige Beplankung und werkseitiger Folienlage PE-Folie (ca.23µ) von oben mit 2 mm Akustikputzsystem als einschichtiger Akustikputz auf Basis von
Zellulosematerialien, A1 nach EN 13823:2020, frei
von Silikastaub und PCB, Fugenlose, sehr feine bis
glatte Oberfläche, RAL 9010

Dicke 12,5 mm, befestigen mit Schnellbauschrauben DIN EN 14566 und DIN 18182-2, Unterkonstruktion aus verzinkten Stahlblechprofilen DIN EN 14195 und DIN 18182-1,

Unterkonstruktion als Grund- und Tragprofile CD
60/27, Niveauausgleich, Befestigung als
Grundprofile UA 50/40 und Tragprofile CD 60/27,
Nonius mit Noniusbügel.

Anforderung an den bewerteten Schallabsorptionsgrad nach ISO 354: αw ≥ 0,70.

befestigen mit bauaufsichtlich zugelassenen Befestigungsmitteln, Befestigungsuntergrund Stahlbeton,
40 mm Mineralfaserplatte, Schallschluck-Platte Glaswolle, vlieskaschiert auf der Sichtseite, nach EU-Richtlinie 97/69 Nota Q;  A1 (DIN EN 13501); Wärmeleitfähigkeit 0,040 W/m*K;
Längenbezogener Strömungswiderstand
> 11 kPa s/m² nach DIN 29053;
DI, WI-zk (DIN 4108-10)., dicht stoßen,
Spachtelung Qualitätsstufe Q3, Arbeitshöhe der zu bearbeitenden oder zu bekleidenden Fläche bis 3,5 m über der Standfläche des hierfür erforderlichen Gerüstes, Ausführung gemäß Zeichnung,
Zeichnungs-Nr Detail EBK_DE_200.004, dort Deckentyp DE.006, Gerüste sind einzukalkulieren.
Menge: 1552,000 m2
Leistungsbereichkatalog: 039
DIN276-1_08: 353
DIN276_18: 354

**5.1.120 Unterdecke Gipspl. einlagig Baupl.A D 12,5mm UK Stahlblechprofil verz Grund-Tragprofil Mineralwolle MW D 40mm Q3 H bis 5,5 m**
Unterdecke DIN 18168-1, zusätzliche Flächenlast über 0,15 bis 0,3 kN/m2,

Bekleidung aus Gipsplatten DIN 18180 und DIN EN 520, einlagig, Bauplatten Typ A, mit Lochung 12/25R versetzt,
Lochanteil mind.  33%, einlagige Beplankung und werkseitiger Folienlage PE-Folie (ca.23µ) von oben mit 2 mm Akustikputzsystem als einschichtiger Akustikputz auf Basis von
Zellulosematerialien, A1 nach EN 13823:2020, frei
von Silikastaub und PCB, Fugenlose, sehr feine bis
glatte Oberfläche, RAL 9010

Dicke 12,5 mm, befestigen mit Schnellbauschrauben DIN EN 14566 und DIN 18182-2, Unterkonstruktion aus verzinkten Stahlblechprofilen DIN EN 14195 und DIN 18182-1,

Unterkonstruktion als Grund- und Tragprofile CD
60/27, Niveauausgleich, Befestigung als
Grundprofile UA 50/40 und Tragprofile CD 60/27,
Nonius mit Noniusbügel.

Anforderung an den bewerteten Schallabsorptionsgrad nach ISO 354: αw ≥ 0,70.

befestigen mit bauaufsichtlich zugelassenen Befestigungsmitteln, Befestigungsuntergrund Stahlbeton,
40 mm Mineralfaserplatte, Schallschluck-Platte Glaswolle, vlieskaschiert auf der Sichtseite, nach EU-Richtlinie 97/69 Nota Q;  A1 (DIN EN 13501); Wärmeleitfähigkeit 0,040 W/m*K;
Längenbezogener Strömungswiderstand
> 11 kPa s/m² nach DIN 29053;
DI, WI-zk (DIN 4108-10)., dicht stoßen,
Spachtelung Qualitätsstufe Q3, Arbeitshöhe der zu bearbeitenden oder zu bekleidenden Fläche über 3,5 bis 5,5 m über der Standfläche des hierfür erforderlichen Gerüstes, Ausführung gemäß Zeichnung,
Zeichnungs-Nr Detail EBK_DE_200.004, dort Deckentyp DE.006, Gerüste sind einzukalkulieren.
Menge: 223,000 m2
Leistungsbereichkatalog: 039
DIN276-1_08: 353
DIN276_18: 354

**5.1.130 Unterdecke Gipspl. 2lagig Feuerschutzpl.DFR D 12,5mm 2.Lage Feuerschutzpl.DFR D 2.Lage 12,5mm UK Stahlblechprofil verz Grund-Tragprofil Mineralwolle MW D 40mm Q3**
STLB-Bau 2025-04 039
Unterdecke DIN 18168-1, zusätzliche Flächenlast über 0,3 bis 0,5 kN/m2, Bekleidung aus Gipsplatten DIN 18180 und DIN EN 520, 2-lagig, Feuerschutzplatten Typ DFR, Dicke 12,5 mm, 2. Lage Feuerschutzplatten Typ DFR, Dicke 2. Lage 12,5 mm, befestigen mit Schnellbauschrauben DIN EN 14566 und DIN 18182-2, Unterkonstruktion aus verzinkten Stahlblechprofilen DIN EN 14195 und DIN 18182-1, Grund- und Tragprofil als CD 60/27-Profil DIN 18182-1, Dicke 0,6 mm, befestigen mit bauaufsichtlich zugelassenen Befestigungsmitteln, Befestigungsuntergrund Stahlbeton, Dämmschicht aus Mineralwolle MW DIN EN 13162, Dämmschichtdicke 40 mm, in Platten, Anwendungsgebiet DIN 4108-10 DI, einlagig, dicht stoßen, Spachtelung Qualitätsstufe Q3, Arbeitshöhe der zu bearbeitenden oder zu bekleidenden Fläche bis 3,5 m über der Standfläche des hierfür erforderlichen Gerüstes, Ausführung gemäß Zeichnung,
Zeichnungs-Nr 'Zeichnungs-Nr Detail EBK_DE_200.004, dort Deckentyp DE.007. DFR-Platten 12,5 mm mit Flächengewicht >17 kg/m2 Platte. Gerüste sind einzukalkulieren'
Menge: 830,000 m2
Leistungsbereichkatalog: 039
DIN276-1_08: 353
DIN276_18: 354

**5.1.140 Unterdecke F90-A Gipspl. 2lagig Feuerschutzpl.DF D 20mm 2.Lage Feuerschutzpl.DF D 2.Lage 20mm UK Stahlblechprofil verz Grund-Tragprofil Mineralwolle MW D 2x40mm Q3**
Unterdecke DIN 18168-1, zusätzliche Flächenlast über 0,3 bis 0,5 kN/m2,

Feuerwiderstandsklasse F 90 beidseitig oben / unten

Bekleidung aus Gipsplatten DIN 18180 und DIN EN 520, 2-lagig, Feuerschutzplatten 1. Lage Feuerschutzplatte Typ DF, Dicke 20 mm, 2. Lage Feuerschutzplatten Typ DF, Dicke 2. Lage 20 mm, befestigen mit Schnellbauschrauben DIN EN 14566 und DIN 18182-2,

Unterkonstruktion aus verzinkten Stahlblechprofilen DIN EN 14195 und DIN 18182-1,

Grundprofile UA 50/40
und Tragprofil als CD 60/27-Profil, Nonius mit Noniusbügel

DIN 18182-1, Dicke 0,6 mm, befestigen mit bauaufsichtlich zugelassenen Befestigungsmitteln, Befestigungsuntergrund Stahlbeton,

Dämmschicht aus Mineralwolle MW DIN EN 13162, Dicke 2x40mm, Brandverhalten nach DIN EN 13501-1: A1, durchgängig auf den Grund- und Tragprofilen verlegt sowie 150 mm breite Streifen auf den Grundprofilen.

Rohdichte 40 kg/m3, Schmelzpunkt größer 1000 Grad C, DIN 4102-17, Dämmschichtdicke 40 mm, in Platten, Anwendungsgebiet DIN 4108-10 DI, einlagig,
Spachtelung Qualitätsstufe Q3, Arbeitshöhe der zu bearbeitenden oder zu bekleidenden Fläche bis 3,5 m über der Standfläche des hierfür erforderlichen Gerüstes, Ausführung gemäß Zeichnung,

Zeichnungs-Nr Detail EBK_DE_200.004, dort Deckentyp DE.008 Gerüste sind einzukalkulieren
Menge: 278,000 m2
Leistungsbereichkatalog: 039
DIN276-1_08: 353
DIN276_18: 354

**5.1.150 Unterdecke Gipspl. einlagig Baupl.A D 12,5mm UK Stahlblechprofil verz Grund-Tragprofil Mineralwolle MW D 30mm Q3**
Unterdecke DIN 18168-1, zusätzliche Flächenlast über 0,15 bis 0,3 kN/m2,

Bekleidung aus Gipsplatten DIN 18180 und DIN EN 520, einlagig, Bauplatten Typ A, einlagige Beplankung und werkseitiger Folienlage PE-Folie (ca.23µ) von oben mit 2 mm Akustikputzsystem als einschichtiger Akustikputz auf Basis von
Zellulosematerialien, A1 nach EN 13823:2020, frei
von Silikastaub und PCB, Fugenlose, sehr feine bis
glatte Oberfläche, RAL 9010

Dicke 12,5 mm, befestigen mit Schnellbauschrauben DIN EN 14566 und DIN 18182-2, Unterkonstruktion aus verzinkten Stahlblechprofilen DIN EN 14195 und DIN 18182-1,

Unterkonstruktion als Grund- und Tragprofile CD
60/27, Niveauausgleich, Befestigung als
Grundprofile UA 50/40 und Tragprofile CD 60/27,
Nonius mit Noniusbügel.

Anforderung an den bewerteten Schallabsorptionsgrad nach ISO 354: αw ≥ 0,55.

befestigen mit bauaufsichtlich zugelassenen Befestigungsmitteln, Befestigungsuntergrund Stahlbeton,
30 mm Mineralfaserplatte in Folie, Schallschluck-Platte Glaswolle, vlieskaschiert auf der Sichtseite, nach EU-Richtlinie 97/69 Nota Q;  A1 (DIN EN 13501); Wärmeleitfähigkeit 0,040 W/m*K;
Längenbezogener Strömungswiderstand
> 11 kPa s/m² nach DIN 29053;
DI, WI-zk (DIN 4108-10)., dicht stoßen,
Spachtelung Qualitätsstufe Q3, Arbeitshöhe der zu bearbeitenden oder zu bekleidenden Fläche bis 3,5 m über der Standfläche des hierfür erforderlichen Gerüstes, Ausführung gemäß Zeichnung,
Zeichnungs-Nr Detail EBK_DE_200.004, dort Deckentyp DE.009, Gerüste sind einzukalkulieren.
Menge: 286,000 m2
Leistungsbereichkatalog: 039
DIN276-1_08: 353
DIN276_18: 354

**5.1.160 Unterdecke Gipspl. 2lagig Baupl.A D 12,5mm 2.Lage Baupl.A D 2.Lage 12,5mm UK Stahlblechprofil verz Grund-Tragprofil niveaugleich Mineralwolle MW D 20mm Q3**
STLB-Bau 2025-04 039
Unterdecke DIN 18168-1, zusätzliche Flächenlast über 0,3 bis 0,5 kN/m2, Bekleidung aus Gipsplatten DIN 18180 und DIN EN 520, 2-lagig, Bauplatten Typ A, Dicke 12,5 mm, 2. Lage Bauplatten Typ A, Dicke 2. Lage 12,5 mm, befestigen mit Schnellbauschrauben DIN EN 14566 und DIN 18182-2, Unterkonstruktion aus verzinkten Stahlblechprofilen DIN EN 14195 und DIN 18182-1, Grund- und Tragprofil, niveaugleich, als CD 60/27-Profil DIN 18182-1, Dicke 0,6 mm, befestigen mit bauaufsichtlich zugelassenen Befestigungsmitteln, Befestigungsuntergrund Stahlbeton, Dämmschicht aus Mineralwolle MW DIN EN 13162, Dämmschichtdicke 20 mm, in Platten, Anwendungsgebiet DIN 4108-10 DI, einlagig, dicht stoßen, Spachtelung Qualitätsstufe Q3, Arbeitshöhe der zu bearbeitenden oder zu bekleidenden Fläche bis 3,5 m über der Standfläche des hierfür erforderlichen Gerüstes, Ausführung gemäß Zeichnung,
Zeichnungs-Nr 'Zeichnungs-Nr Detail EBK_DE_200.004, dort Deckentyp DE.010 „Gerüste sind einzukalkulieren“'
Menge: 2559,000 m2
Leistungsbereichkatalog: 039
DIN276-1_08: 353
DIN276_18: 354

**5.1.170 Unterdecke Gipspl. 2lagig 2-lagig Zementbauplatte 2x x 12,5mm UK Stahlblechprofil verz Grund-Tragprofil niveaugleich Q3**
Unterdecke DIN 18168-1, zusätzliche Flächenlast bis 0,3 kN/m2, Beplankung mit zweilagigen, zellulosefaserfreien
Zementbauplatten nach DIN EN 12467, mit
geschlossener Oberfläche, Verarbeitung gemäß
DIN 18181,
befestigen mit Schnellbauschrauben DIN EN 14566 und DIN 18182-2, Unterkonstruktion als Grund- und Tragprofile CD
60/27, Niveauausgleich, Befestigung als
Grundprofile UA 50/40 und Tragprofile CD 60/27,
Nonius mit Noniusbügel, Dicke 0,6 mm, befestigen mit bauaufsichtlich zugelassenen Befestigungsmitteln, Befestigungsuntergrund Stahlbeton, einlagig, dicht stoßen, Spachtelung Qualitätsstufe Q3, Arbeitshöhe der zu bearbeitenden oder zu bekleidenden Fläche bis 3,5 m über der Standfläche des hierfür erforderlichen Gerüstes, Ausführung gemäß Zeichnung,
Zeichnungs-Nr Zeichnungs-Nr Detail EBK_DE_200.004, dort Deckentyp DE.014 Gerüste sind einzukalkulieren
Menge: 209,000 m2
Leistungsbereichkatalog: 039
DIN276-1_08: 353
DIN276_18: 354

**5.1.180 Unterdecke Gipspl. 2lagig 2-lagig Zementbauplatte 2x x 12,5mm UK Stahlblechprofil verz Grund-Tragprofil niveaugleich Q3**
Unterdecke DIN 18168-1, zusätzliche Flächenlast bis 0,3 kN/m2, Beplankung mit zweilagigen, zellulosefaserfreien
Zementbauplatten nach DIN EN 12467, EN ISO
12572 und EN 318, mit geschlossener Oberfläche,
Verarbeitung gemäß DIN 18181,
befestigen mit Schnellbauschrauben DIN EN 14566 und DIN 18182-2, Unterkonstruktion als Grund- und Tragprofile CD
60/27, Niveauausgleich, Befestigung als
Grundprofile UA 50/40 und Tragprofile CD 60/27,
Nonius mit Noniusbügel, Dicke 0,6 mm, befestigen mit bauaufsichtlich zugelassenen Befestigungsmitteln, Befestigungsuntergrund Stahlbeton, einlagig, dicht stoßen, Spachtelung Qualitätsstufe Q3, Arbeitshöhe der zu bearbeitenden oder zu bekleidenden Fläche bis 3,5 m über der Standfläche des hierfür erforderlichen Gerüstes, Ausführung gemäß Zeichnung,
Zeichnungs-Nr Zeichnungs-Nr Detail EBK_DE_200.004, dort Deckentyp DE.018 Gerüste sind einzukalkulieren
Menge: 30,000 m2
Leistungsbereichkatalog: 039
DIN276-1_08: 353
DIN276_18: 354

**5.1.190 Unterdecke H/K Gipspl. einlagig Baupl.A D 12,5mm UK Stahlblechprofil verz Tragprofil Mineralwolle MW Q3**
Unterdecke DIN 18168-1,

Abhangdecke, Heiz- Kühldecke / Heiz- Kühlsegel mit Akustikputz

Bekleidung aus GK Beplankung, Gipskartonplatte 12,5 mm, mit Lochung 12/25R versetzt, Lochflächenantei mind. 33% und Akustikputz 2 mm, Akustikputzsystem als einschichtiger Akustikputz auf Basis von Zellulosematerialien, A1 nach EN 13823:2020, frei von Silikastaub und PCB, Fugenlose, sehr feine bis glatte Oberfläche, RAL 9010

befestigen mit Schnellbauschrauben DIN EN 14566 und DIN 18182-2, Unterkonstruktion aus verzinkten Stahlblechprofilen DIN EN 14195 und DIN 18182-1,

Metallkonstruktion Nonius Anhänger NU-CD 60/27-Profil DIN 18182-1, Dicke 0,6 mm, befestigen mit bauaufsichtlich zugelassenen Befestigungsmitteln, Befestigungsuntergrund Stahlbeton,

Dämmschicht aus Mineralwolle MW DIN EN 13162 in Platten,  Dämmschichtdicke 40 mm in Folie verschweißt in Bereichen ohne Heiz-/Kühlregister,  Anwendungsgebiet DIN 4108-10 DI, einlagig, dicht stoßen, Spachtelung Qualitätsstufe Q3, Arbeitshöhe der zu bearbeitenden oder zu bekleidenden Fläche bis 3,5 m über der Standfläche des hierfür erforderlichen Gerüstes,  Ausführung gemäß Zeichnung,

Anforderung an den bewerteten Schallabsorptionsgrad nach ISO 354: αw ≥ 0,70.

Einschl. Heiz-/Kühlregister und deren Verrohrung/Anschluss untereinander. Anforderungen an Heiz- und Kühlleistung der Segel/Decken gemäß Detail.

Anforderungen:

Heizfall:
spezifische Leistung bei HK-Segeln: heizen min.
93 W/m² bei einer Übertemperatur von 12,5 K
spezifische Leistung bei geschlossen HK-Decken
und erhöhten Akustikanforderungen: min. heizen 88
W/m² bei einer Übertemperatur von 12,5 K
max. Druckverlust im Heizfall 12kPa

Kühlfall:
spezifische Leistung bei HK-Segeln: kühlen min.
85 W/m² bei einer Untertemperatur von 8,5 K
spezifische Leistung bei geschlossen HK-Decken
und erhöhten Akustikanforderungen: kühlen min. 80
W/m² bei einer Untertemperatur von 8,5 K
max. Druckverlust im Kühlfall 7 kPa
Die Sammelleitungen von den verrohrten Registen/Segelflächen zu den bauseitigen Verteilern (Verteiler: Leistung AN Haustechnik) werden separat vergütet.
Zeichnungs-Nr Detail EBK_DE_200.004, dort Deckentyp DE.016 Gerüste sind einzukalkulieren
Menge: 178,000 m2
Leistungsbereichkatalog: 039
DIN276-1_08: 353
DIN276_18: 354

**5.1.200 Druckprobe an Decken der Decken Typ DE.016**
Druckprobe und Spülen der verrohrten Segelfläche und deren Sammelleitungen bis zum bauseitigen Verteiler, inkl.
Prüfprotokoll und Dokumentation

Decken der Vorposition vom Deckentyp DE.016,
Gerüste sind einzukalkulieren
Menge: 178,000 m2
Leistungsbereichkatalog: 039
DIN276-1_08: 353
DIN276_18: 354

**5.1.210 Schallschluck-Abhangdecke, zweilagige Mineralfaser mit 2-lagiger GK-Decke 64 dB NEA**
GK-Decke, 2-lagig aus 2 x  12,5 mm Gipskartonplatten mit Rohdichte mind. 12,5 kg/m², mit federnd gelagerter Metallkonstruktion Nonius Anhänger NU-CD 60/27-Profil DIN 18182-1, Dicke 0,6 mm, befestigen mit bauaufsichtlich zugelassenen Befestigungsmitteln, Befestigungsuntergrund Stahlbeton, Abstand zwischen den normalen Abhängern ca. 40cm, mit Abweichungen infolge vorhandener TGA-Installationen,

mit oben aufliegendem Mineralfaserdämmstoff zur Bedämpfung des Hohlraums, Dicke 100 mm,

Mit schallabsorbierender Deckendämmplattenschicht unter der GK-Decke, aus Mineralwolle MW DIN EN 13162, Anwendungsgebiet DIN 4108-10 DI, einlagig, als Platte, Dämmschichtdicke 140 mm, mit separater Metallunterkonstruktion aus 2xU140 mm, Unterkonstruktion an GK-Deckenplatten befestigt, Dämmplatten zwischen U-Profile geklemmt und mechanisch befestigt.

Anforderung bewerteter Schallabsorbtionsgrad aw >= 1,0
Raumschalldruckpegel LAF = 90 dB
R'w = 64 dB
Ausführung im 1. Untergeschoss, NEA 1-3
Ausführung gemäß Zeichnung,
'Zeichnungs-Nr Detail EBK_DE_200.004, dort Deckentyp DE.101, Arbeitshöhe der zu bekleidenden Fläche über 3,5 bis 5,5 m über der Standfläche des hierfür erforderlichen Gerüstes, Gerüste sind einzukalkulieren'
Menge: 451,000 m2
Leistungsbereichkatalog: 016
DIN276-1_08: 353
DIN276_18: 354

**5.1.220 Schallschluck-Abhangdecke, zweilagige Mineralfaser mit 2-lagiger GK-Decke 64 dB Kälte**
GK-Decke, 2-lagig aus 2 x  12,5 mm Gipskartonplatten mit Rohdichte mind. 12,5 kg/m², mit federnd gelagerter Metallkonstruktion Nonius Anhänger NU-CD 60/27-Profil DIN 18182-1, Dicke 0,6 mm, befestigen mit bauaufsichtlich zugelassenen Befestigungsmitteln, Befestigungsuntergrund Stahlbeton, Abstand zwischen den normalen Abhängern ca. 40cm, mit Abweichungen infolge vorhandener TGA-Installationen,

mit oben aufliegendem Mineralfaserdämmstoff zur Bedämpfung des Hohlraums, Dicke 100 mm,

Mit schallabsorbierender Deckendämmplattenschicht unter der GK-Decke, aus Mineralwolle MW DIN EN 13162, Anwendungsgebiet DIN 4108-10 DI, einlagig, als Platte, Dämmschichtdicke 100 mm, mit separater Metallunterkonstruktion aus 2xU140 mm, Unterkonstruktion an GK-Deckenplatten befestigt, Dämmplatten zwischen U-Profile geklemmt und mechanisch befestigt.

Anforderung bewerteter Schallabsorbtionsgrad aw >= 1,0
Raumschalldruckpegel LAF = 85 dB
R'w = 64 dB
Ausführung im 1. Untergeschoss, Kältezentrale
Ausführung gemäß Zeichnung,
'Zeichnungs-Nr Detail EBK_DE_200.004, dort Deckentyp DE.102, Arbeitshöhe der zu bekleidenden Fläche über 3,5 bis 5,5 m über der Standfläche des hierfür erforderlichen Gerüstes, Gerüste sind einzukalkulieren'
Menge: 466,000 m2
Leistungsbereichkatalog: 016
DIN276-1_08: 353
DIN276_18: 354

**5.1.230 Verrohrung Heiz-/Kühlregister/Segel zum Verteiler DN 12 mm**
Anschluss der untereinander zu verrohrenden Heiz-/Kühldecken/Register mittels Sammelleitungen zu den bauseitigen Verteilern (Verteiler: Leistung AN Haustechnik).
Je Raum sind hier etwa 2,0 m Sammelleitung
zwischen Sammelpunkt Segel/Decke und Verteiler anzusetzen.

Sammelleitung DN 12 mm hestellen und an bauseitigem Verteiler anschließen, einschl. aller erforderlichen Fittinge, Bögen und sonstiger Anschlussbestandteile.
Zeichnungs-Nr Detail EBK_DE_200.004, dort Deckentyp DE.003. DE.004, DE.005 und DE.016, Gerüste sind einzukalkulieren
Menge: 600,000 m
Leistungsbereichkatalog: 039
DIN276-1_08: 353
DIN276_18: 354

**5.1.240 Verrohrung Heiz-/Kühlregister/Segel zum Verteiler DN 15 mm**
Anschluss der untereinander zu verrohrenden Heiz-/Kühldecken/Register mittels Sammelleitungen zu den bauseitigen Verteilern (Verteiler: Leistung AN Haustechnik).
Je Raum sind hier etwa 2,0 m Sammelleitung
zwischen Sammelpunkt Segel/Decke und Verteiler anzusetzen.

Sammelleitung DN 15 mm hestellen und an bauseitigem Verteiler anschließen, einschl. aller erforderlichen Fittinge, Bögen und sonstiger Anschlussbestandteile.
Zeichnungs-Nr Detail EBK_DE_200.004, dort Deckentyp DE.003. DE.004, DE.005 und DE.016, Gerüste sind einzukalkulieren
Menge: 2570,000 m
Leistungsbereichkatalog: 039
DIN276-1_08: 353
DIN276_18: 354

**5.1.250 Verrohrung Heiz-/Kühlregister/Segel zum Verteiler DN 20 mm**
Anschluss der untereinander zu verrohrenden Heiz-/Kühldecken/Register mittels Sammelleitungen zu den bauseitigen Verteilern (Verteiler: Leistung AN Haustechnik).
Je Raum sind hier etwa 2,0 m Sammelleitung
zwischen Sammelpunkt Segel/Decke und Verteiler anzusetzen.

Sammelleitung DN 20 mm hestellen und an bauseitigem Verteiler anschließen, einschl. aller erforderlichen Fittinge, Bögen und sonstiger Anschlussbestandteile.
Zeichnungs-Nr Detail EBK_DE_200.004, dort Deckentyp DE.003. DE.004, DE.005 und DE.016, Gerüste sind einzukalkulieren
Menge: 220,000 m
Leistungsbereichkatalog: 039
DIN276-1_08: 353
DIN276_18: 354

**5.1.260 Verrohrung Heiz-/Kühlregister/Segel zum Verteiler DN 25 mm**
Anschluss der untereinander zu verrohrenden Heiz-/Kühldecken/Register mittels Sammelleitungen zu den bauseitigen Verteilern (Verteiler: Leistung AN Haustechnik).
Je Raum sind hier etwa 2,0 m Sammelleitung
zwischen Sammelpunkt Segel/Decke und Verteiler anzusetzen.

Sammelleitung DN 25 mm hestellen und an bauseitigem Verteiler anschließen, einschl. aller erforderlichen Fittinge, Bögen und sonstiger Anschlussbestandteile.
Zeichnungs-Nr Detail EBK_DE_200.004, dort Deckentyp DE.003. DE.004, DE.005 und DE.016, Gerüste sind einzukalkulieren
Menge: 100,000 m
Leistungsbereichkatalog: 039
DIN276-1_08: 353
DIN276_18: 354

**5.1.270 Schließen von bauseitigen Durchbrüchen in Schallschluck-Abhangdecken Typ DE.100**
Schließen von Durchbrüchen in Schallschluckdecke,
Decken Typ DE.100 gemäß Zeichnungs-Nr EBK_DE_200.004

Infolge bauseitiger Installationen der Haustechnik werden in den benannten Deckenbereichen Durchbrüche zur Verankerung von Tragkonstruktionen/Abhängern für Elt-Kanäle oder ähnlichen Konstruktionen durch den AN TGA herhestellt.

Nach erfolgter Montage sind diese Deckenbereiche wieder mit den vorzusehenden Dämmungen (100 mm) zu versehen, der Deckenaufnau ist an die bauseitigen Abhänger anzuarbeiten, die Oberflächen sind an die angrenzenden Deckenflächen anzugleichen.

Ausführung nur auf gesonderte Anweisung durch den AG bzw. seine Objektüberwachung.

Größe der Durchbrüche:
bis ca. 15 x 15 cm bzw. bis Durchmesser 10 cm.
Menge: 300,000 St
Leistungsbereichkatalog: 016
DIN276-1_08: 353
DIN276_18: 354

**5.1.280 Schließen von bauseitigen Durchbrüchen in Schallschluck-Abhangdecken Typ DE.101 und DE.102**
Schließen von Durchbrüchen in Schallschluckdecke,
Decken Typ DE.101 und DE.102 gemäß Zeichnungs-Nr EBK_DE_200.004

Infolge bauseitiger Installationen der Haustechnik werden in den benannten Deckenbereichen Durchbrüche zur Verankerung von Tragkonstruktionen/Abhängern für Elt-Kanäle oder ähnlichen Konstruktionen durch den AN TGA herhestellt.

Nach erfolgter Montage sind diese Deckenbereiche wieder mit den vorzusehenden Dämmungen (100+140 mm) und GK-Platten (2x12,5 mm) gemäß Detail zu versehen, der Deckenaufnau ist an die bauseitigen Abhänger anzuarbeiten, die Oberflächen sind an die angrenzenden Deckenflächen anzugleichen.

Ausführung nur auf gesonderte Anweisung durch den AG bzw. seine Objektüberwachung.

Größe der Durchbrüche:
bis ca. 15 x 15 cm bzw. bis Durchmesser 10 cm.
Menge: 500,000 St
Leistungsbereichkatalog: 016
DIN276-1_08: 353
DIN276_18: 354

#### Abschnitt 5.2 Freitragende Decken

**5.2.10 Unterdecke Spannweite 2,5 m Gipspl. 2lagig Baupl.A D 12,5mm 2.Lage Baupl.A D 2.Lage 12,5mm UK Stahlblechprofil verz Tragprofil Q2**
STLB-Bau 2025-04 039
Unterdecke DIN 18168-1, freigespannt,
Spannweite '2,5' m,
Bekleidung aus Gipsplatten DIN 18180 und DIN EN 520, 2-lagig, Bauplatten Typ A, Dicke 12,5 mm, 2. Lage Bauplatten Typ A, Dicke 2. Lage 12,5 mm, befestigen mit Schnellbauschrauben DIN EN 14566 und DIN 18182-2, Unterkonstruktion aus verzinkten Stahlblechprofilen DIN EN 14195 und DIN 18182-1, Tragprofil als CW 50/50-Profil DIN 18182-1, Dicke 0,6 mm, Rücken an Rücken, befestigen mit bauaufsichtlich zugelassenen Befestigungsmitteln, Befestigungsuntergrund Stahlbeton,
Achsabstand der Träger in m 'maximal 0,50'

Spachtelung Qualitätsstufe Q2, Arbeitshöhe der zu bearbeitenden oder zu bekleidenden Fläche bis 3,5 m über der Standfläche des hierfür erforderlichen Gerüstes, Ausführung gemäß Zeichnung,
Zeichnungs-Nr 'Detail EBK_DE_200.004, dort Deckentyp DE.021 „Gerüste sind einzukalkulieren“'
Menge: 44,000 m2
Leistungsbereichkatalog: 039
DIN276-1_08: 353
DIN276_18: 354

**5.2.20 Unterdecke Spannweite 2,55 m F90 Feuerschutzplatten. 2lagig GM-F UK Stahlblechprofil verz Tragprofil Q2**
Unterdecke DIN 18168-1, freigespannt,
Feuerwiderstandsklasse DIN 41022: F90,
für die Unterdecke allein bei Brandbeanspruchung
vom Deckenzwischenraum und von unten zum
Schutz des darunter liegenden Raumes, der
Rohdecke und des Deckenzwischenraumes

F90 von oben und von unten

Spannweite 2,55 m, Bekleidung aus GM-F-Platten DIN EN 15283-1, 2-lagig,

Unterseite:
1. Lage 15 mm GM-F-Platten
2. Lage 20 mm GM-F

Tragprofile als Einfachprofile CW 75,
Randbefestigung mit UW 75, Befestigung mit für
den Untergrund geeignetem Befestigungsmittel,
Befestigungsuntergrund Stahlbeton,
Achsabstand der Träger in m maximal 0,50
Tragprofile jeweils dreiseitig mit 2-lagigen Abdeckstreifen aus GM-F, 2 x 20 mm,  umschlossen,
(Abwicklung je Träger ca. 115+180+115=410 mm)

Spachtelung Qualitätsstufe Q2, Arbeitshöhe der zu bearbeitenden oder zu bekleidenden Fläche bis 3,5 m über der Standfläche des hierfür erforderlichen Gerüstes, Ausführung gemäß Zeichnung,
Zeichnungs-Nr Detail EBK_DE_200.004, dort Deckentyp DE.022 „Gerüste sind einzukalkulieren“
Menge: 142,000 m2
Leistungsbereichkatalog: 039
DIN276-1_08: 353
DIN276_18: 354

**5.2.30 Unterdecke Spannweite 4,55 m Gipspl. 2lagig Baupl.A D 12,5mm 2.Lage Baupl.A D 2.Lage 12,5mm UK Stahlblechprofil verz Tragprofil Q2**
STLB-Bau 2025-04 039
Unterdecke DIN 18168-1, freigespannt,
Spannweite '4,55' m,
Bekleidung aus Gipsplatten DIN 18180 und DIN EN 520, 2-lagig, Bauplatten Typ A, Dicke 12,5 mm, 2. Lage Bauplatten Typ A, Dicke 2. Lage 12,5 mm, befestigen mit Schnellbauschrauben DIN EN 14566 und DIN 18182-2, Unterkonstruktion aus verzinkten Stahlblechprofilen DIN EN 14195 und DIN 18182-1, Tragprofil als CW 150/50-Profil DIN 18182-1, Dicke 0,6 mm, Rücken an Rücken, befestigen mit bauaufsichtlich zugelassenen Befestigungsmitteln, Befestigungsuntergrund Stahlbeton, Spachtelung Qualitätsstufe Q2, Arbeitshöhe der zu bearbeitenden oder zu bekleidenden Fläche bis 3,5 m über der Standfläche des hierfür erforderlichen Gerüstes, Ausführung gemäß Zeichnung,
Zeichnungs-Nr 'Zeichnungs-Nr Detail EBK_DE_200.004, dort Deckentyp DE.026 „Gerüste sind einzukalkulieren
maximaler Abstand der Doppelprofile 500 mm'
Menge: 138,000 m2
Leistungsbereichkatalog: 039
DIN276-1_08: 353
DIN276_18: 354

**5.2.40 Unterdecke Spannweite 4,75 m Gipspl. 2lagig Baupl.H2 D 12,5mm 2.Lage Baupl.H2 D 2.Lage 12,5mm UK Stahlblechprofil verz Tragprofil Q2**
STLB-Bau 2025-04 039
Unterdecke DIN 18168-1, freigespannt,
Spannweite '4,75' m,
Bekleidung aus Gipsplatten DIN 18180 und DIN EN 520, 2-lagig, imprägnierte Bauplatten Typ H2, Dicke 12,5 mm, 2. Lage imprägnierte Bauplatten Typ H2, Dicke 2. Lage 12,5 mm, befestigen mit Schnellbauschrauben DIN EN 14566 und DIN 18182-2, Unterkonstruktion aus verzinkten Stahlblechprofilen DIN EN 14195 und DIN 18182-1, Tragprofil als CW 150/50-Profil DIN 18182-1, Dicke 0,6 mm, Rücken an Rücken, befestigen mit bauaufsichtlich zugelassenen Befestigungsmitteln, Befestigungsuntergrund Stahlbeton,
Achsabstand der Träger in m 'maximal 0,50'

Spachtelung Qualitätsstufe Q2, Arbeitshöhe der zu bearbeitenden oder zu bekleidenden Fläche bis 3,5 m über der Standfläche des hierfür erforderlichen Gerüstes, Ausführung gemäß Zeichnung,
Zeichnungs-Nr 'Zeichnungs-Nr Detail EBK_DE_200.004, dort Deckentyp DE.027 „Gerüste sind einzukalkulieren“'
Menge: 44,000 m2
Leistungsbereichkatalog: 039
DIN276-1_08: 353
DIN276_18: 354

**5.2.50 Unterdecke Spannweite 4,65 m Gipspl. einlagig Baupl.A D 12,5mm UK Stahlblechprofil verz Tragprofil Q2**
Unterdecke DIN 18168-1, freigespannt,
Spannweite 4,65 m,

Beplankung mit einlagigen, zellulosefaserfreien Zementbauplatten nach DIN EN 12467, Dicke 12,5 mm,  mit geschlossener Oberfläche, Verarbeitung gemäß DIN 18181.

befestigen mit Schnellbauschrauben DIN EN 14566 und DIN 18182-2, Unterkonstruktion aus verzinkten Stahlblechprofilen DIN EN 14195 und DIN 18182-1, Tragprofil als CW/UW 150-sowie UA 125-Profile DIN 18182-1, Dicke 0,6 mm, Rücken an Rücken, befestigen mit bauaufsichtlich zugelassenen Befestigungsmitteln, Befestigungsuntergrund Stahlbeton,
Achsabstand der Träger in m
'maximal 0,45'
Spachtelung Qualitätsstufe Q2, Arbeitshöhe der zu bearbeitenden oder zu bekleidenden Fläche bis 3,5 m über der Standfläche des hierfür erforderlichen Gerüstes, Ausführung gemäß Zeichnung,
Zeichnungs-Nr  Zeichnungs-Nr Detail EBK_DE_200.004, dort Deckentyp DE.029 „Gerüste sind einzukalkulieren“
Menge: 67,000 m2
Leistungsbereichkatalog: 039
DIN276-1_08: 353
DIN276_18: 354

**5.2.60 Unterdecke Spannweite 7,30 m Gipspl. einlagig Baupl.A D 12,5mm UK Stahlblechprofil verz Tragprofil Q2**
Unterdecke DIN 18168-1, freigespannt,
Spannweite 7,30 m, Bekleidung aus

Beplankung mit einlagigen, zellulosefaserfreien Zementbauplatten nach DIN EN 12467, mit geschlossener Oberfläche, Dicke 12,5 mm,

befestigen mit Schnellbauschrauben DIN EN 14566 und DIN 18182-2,

Tragprofile als Doppelprofile SL-C 250, Randbefestigung mit UW 150, Befestigung mit für den Untergrund geeignetem Befestigungsmittel, Befestigungsabstand: max. 500 mm,

Rücken an Rücken, befestigen mit bauaufsichtlich zugelassenen Befestigungsmitteln, Befestigungsuntergrund Stahlbeton, Spachtelung Qualitätsstufe Q2, Arbeitshöhe der zu bearbeitenden oder zu bekleidenden Fläche bis 3,5 m über der Standfläche des hierfür erforderlichen Gerüstes, Ausführung gemäß Zeichnung,
Zeichnungs-Nr  Zeichnungs-Nr Detail EBK_DE_200.004, dort Deckentyp DE.033 „Gerüste sind einzukalkulieren“
Menge: 57,000 m2
Leistungsbereichkatalog: 039
DIN276-1_08: 353
DIN276_18: 354

**5.2.70 Unterdecke 2lagig Baupl.DFHIR D 12,5mm 2.Lage Baupl.DFHIR D 2.Lage 12,5mm UK Stahlblechprofil verz Tragprofil Q2**
Weitspannträgerdecke
Unterdecke als freitragende Decke
Unterdecke DIN 18168-1, freigespannt,

Bekleidung mit zweilagigen Gipskartonplatten Typ DFHIR nach DIN EN 520, Dicke 12,5 mm, in Umkleiden,

befestigen mit Schnellbauschrauben DIN EN 14566 und DIN 18182-2,

Unterkonstruktion aus verzinkten Stahlblechprofilen DIN EN 14195 und DIN 18182-1, Tragprofil als Doppelprofile SL-C 250, Randbefestigung mit UW 150  Dicke 0,6 mm, Biegedrillknicksicherung aus UA-50 mm,
Hutprofile HP 98 x 15 x 06
Achsabstand der Träger in m
'maximal 1,0'

befestigen mit bauaufsichtlich zugelassenen Befestigungsmitteln, Befestigungsuntergrund Stahlbeton, Spachtelung Qualitätsstufe Q2, Arbeitshöhe der zu bearbeitenden oder zu bekleidenden Fläche bis 3,5 m über der Standfläche des hierfür erforderlichen Gerüstes, Ausführung gemäß Zeichnung,
Zeichnungs-Nr  Zeichnungs-Nr Detail EBK_DE_200.004, dort Deckentyp DE.040 „Gerüste sind einzukalkulieren“
Menge: 590,000 m2
Leistungsbereichkatalog: 039
DIN276-1_08: 353
DIN276_18: 354

**5.2.80 Unterdecke 3lagig 1. Lage Baupl DFHIR D 12,5mm 2. Lage Baupl.DFHIR D 12,5 cm 3. Lage Zementpl. D 12,5 cm UK Stahlblechprofil verz Tragprofil Q2**
Weitspannträgerdecke
Unterdecke als freitragende Decke
Unterdecke DIN 18168-1, freigespannt,

Bekleidung mit zweilagigen Gipskartonplatten Typ DFHIR nach DIN EN 520, Dicke 12,5 mm, im Duschbereich UG mit einlagigen, zellulosefaserfreien Zementbauplatten nach DIN EN 12467 als dritte Lage, Dicke 12,5 mm,

befestigen mit Schnellbauschrauben DIN EN 14566 und DIN 18182-2,

Unterkonstruktion aus verzinkten Stahlblechprofilen DIN EN 14195 und DIN 18182-1, Tragprofil als Doppelprofile SL-C 250, Randbefestigung mit UW 150  Dicke 0,6 mm, Biegedrillknicksicherung aus UA-50 mm,
Hutprofile HP 98 x 15 x 06
Achsabstand der Träger in m
'maximal 1,0'

befestigen mit bauaufsichtlich zugelassenen Befestigungsmitteln, Befestigungsuntergrund Stahlbeton, Spachtelung Qualitätsstufe Q2, Arbeitshöhe der zu bearbeitenden oder zu bekleidenden Fläche bis 3,5 m über der Standfläche des hierfür erforderlichen Gerüstes, Ausführung gemäß Zeichnung,
Zeichnungs-Nr  Zeichnungs-Nr Detail EBK_DE_200.004, dort Deckentyp DE.041 „Gerüste sind einzukalkulieren“
Menge: 71,000 m2
Leistungsbereichkatalog: 039
DIN276-1_08: 353
DIN276_18: 354

#### Abschnitt 5.3 Sonstige Leistungen Decken

**5.3.10 Durchdringung in doppelt beplankter Decke für Mobilfunkantenne**
Durchdringung in doppelt beplankter Decke für bauseitige Mobilfunkantenne gemäß Zeichnung
Runder Ausschnitt in der GK-Decke

Ausschnittsdurchmesser : produktabhängig ca. 76 mm
Antennendurchmesser : produktabhängig ca. 200 mm
Zeichnungs-Nr Detail EBK_DE_210.001, dort Detail DE_241.01
Menge: 100,000 St

**5.3.20 Durchdringung in doppelt beplankter Decke für Sicherheitsleuchte**
Durchdringung in doppelt beplankter Decke für bauseitige Sicherheitsleuchte gemäß Zeichnung

Bohrung für Kabelzuführung in KG-Decke: produktabhängig ca. 10 mm
Sicherheitsleuchtendurchmesser : produktabhängig ca. 90 mm

Zeichnungs-Nr Detail EBK_DE_210.001, dort Detail DE_241.02
Menge: 800,000 St

**5.3.30 Durchdringung in doppelt beplankter Decke für Lautsprecher**
Durchdringung in doppelt beplankter Decke für bauseitige Lautsprecher gemäß Zeichnung
Runder Ausschnitt in der GK-Decke

Ausschnittsdurchmesser: produktabhängig ca. 110 - 115 mm
Lautsprecherdurchmesser:  produktabhängig ca. 135 mm

Zeichnungs-Nr Detail EBK_DE_210.001, dort Detail DE_241.03
Menge: 600,000 St

**5.3.40 Durchdringung in doppelt beplankter Decke für Tellerventil**
Durchdringung in doppelt beplankter Decke für bauseitiges Tellerventil gemäß Zeichnung
Runder Ausschnitt in der GK-Decke

Ausschnittsdurchmesser: produktabhängig ca. 170 mm
Tellerventildurchmesser:  produktabhängig ca. 225 mm

Zeichnungs-Nr Detail EBK_DE_210.001, dort Detail DE_241.04
Menge: 800,000 St

**5.3.50 Durchdringung in doppelt beplankter Decke in Heiz- Kühldecke / Heiz- Kühlsegel Sprinkler**
Durchdringung in doppelt beplankter Decke in+ Heiz- Kühldecke / Heiz- Kühlsegel für bauseitigen Sprinklerköpfe gemäß Zeichnung

Runder Ausschnitt in der GK-Decke
einschl. Einbau-/Einputzring ca. 80 mm,
für den Einbau des Sprinklerkopfes

Ausschnittsdurchmesser: produktabhängig ca. 80 mm

Zeichnungs-Nr Detail EBK_DE_210.001, dort Detail DE_241.05
Menge: 5500,000 St

**5.3.60 Randausbildung an einlagig beplankter Decke für Heiz- Kühldecke / Heiz- Kühlsegel**
Am offenen Deckenrand der Heiz-/Kühlsegel, in einlagig beplankter Decke für Heiz- Kühldecke / Heiz- Kühlsegel, außen umlaufende Randausbildung:

unten mit Metall L-Profil 55 x 55 x 4 mm, RAL 9016, matt,
zur Befestigung des Lochblechs der nachfolgenden Position 5.3.70 und zur Aufnahme bauseitiger Linienbeleuchtung in Teilbereichen
inkl. Bohrungen für Kabelzuführung
zusätzliche Tragprofil für Befestigung der L-Profil
Ausführung gemäß Zeichnung,
Zeichnungs-Nr Detail EBK_DE_210.001, dort Detail DE_241.06
Menge: 20250,000 m

**5.3.70 Lochblech an Randausbildung an einlagig beplankter Decke für Heiz- Kühldecke / Heiz- Kühlsegel**
Eingriffschutz am offenen Deckenrand der Heiz-/Kühlsegel, in einlagig beplankter Decke für Heiz- Kühldecke / Heiz- Kühlsegel gemäß Vorposition 5.3.60:

als Eingriffschutz-  Lochblech, RAL 9016, matt lackiert,
bis zur Decke geschlossen,
Vertikales U-förmiges Lochblech,
Abwicklung ca. 192,7 mm (25,1+142,5+25,1 mm)
60% freier Querschnitt,
Lochung kleiner ø 5mm,
inkl. Verschraubung an  L-Profil und Rohdecke
Befestigungsmittel mit Agraffen (oben an Rohdecke)
unten an L-Profil 55 x 55 x 4 mm, RAL 9016, matt,
(siehe Vorposition) befestigt
Ausführung gemäß Zeichnung,
Zeichnungs-Nr Detail EBK_DE_210.001, dort Detail DE_241.06
Menge: 5060,000 m

**5.3.80 Gehrungsecken an Randausbildung an einlagig beplankter Decke für Heiz- Kühldecke / Heiz- Kühlsegel**
Alle Eckausbildungen an der außen umlaufende Randausbildung der Heiz-/Kühlsegel aus der Vorposition
5.3.60 sind auf Gehrung auszubilden:

Gehrung am Metall L-Profil 55 x 55 x 4 mm, RAL 9016, matt,
zur Befestigung des Lochblechs und zur Aufnahme bauseitiger Linienbeleuchtung in Teilbereichen
Gehrung an zusätzlichem Tragprofil für Befestigung der L-Profil
Ausführung gemäß Zeichnung,
Zeichnungs-Nr Detail EBK_DE_210.001, dort Detail DE_241.06,
sonst, wie in Vorposition beschrieben.
Menge: 8190,000 St

**5.3.90 Gehrungsecken an Lochblech Randausbildung an einlagig beplankter Decke für Heiz- Kühldecke / Heiz- Kühlsegel**
Alle Eckausbildungen am Lochblech der außen umlaufende Randausbildung der Heiz-/Kühlsegel aus der Vorposition
5.3.70 sind auf Gehrung auszubilden:

Gehrung an Eingriffschutz- Lochblech, RAL 9016, matt lackiert,
Ausführung gemäß Zeichnung,
Zeichnungs-Nr Detail EBK_DE_210.001, dort Detail DE_241.06,
sonst, wie in Vorposition beschrieben.
Menge: 2044,000 St

**5.3.100 Durchdringung in doppelt beplankter Decke für Lüftungs-Schlitzschiene**
Durchdringung in doppelt beplankter Decke für bauseitige Lüftungs-Schlitzschiene gemäß Zeichnung
Rechteckiger Ausschnitt in der GK-Decke
Schlitzbreite, produktabhängig, ca. 40mm,
(nach bauseitiger Montage der Schiene) umlaufend an die Luftungsschiene spachteln
Zeichnungs-Nr Detail EBK_DE_210.001, dort Detail DE_241.07
Menge: 2200,000 m

**5.3.110 Revisionsklappe in doppelt beplankter Decke 300x300 mm**
Revisionsklappe in doppelt beplankter Decke, einschl. Durchdringungsausbildung nach Herstellervorgaben.
Klappen mit eloxiertem Aluminiumrahmen mit herausschwenkbaren und komplett demontierbarem Innendeckel mit Dichtung, mit Verschluss- und Scharniersystem, Vierkant-Verriegelung und mit
flächenbündig eingeklebte Gipsplatte, Oberfläche Q2,
Klappen-Maße bis 300 mm x 300 mm
Wahlweise flächenbündig eingeklebter oder verschraubter Gipsplatte (nach Herstellersystem)
einschl. zusätzlich erforderliche Unterkonstruktion mit Profilen, Abhängern, Tragprofil/Wechsel, CD-Profil (Wechsel), Verbindern und allen Befestigungen

 Zeichnungs-Nr Detail EBK_DE_210.001, dort Detail DE_241.09
Menge: 23,000 St

**5.3.120 Revisionsklappe in doppelt beplankter Decke 400x400 mm**
Revisionsklappe in doppelt beplankter Decke, einschl. Durchdringungsausbildung nach Herstellervorgaben.
Klappen mit eloxiertem Aluminiumrahmen mit herausschwenkbaren und komplett demontierbarem Innendeckel mit Dichtung, mit Verschluss- und Scharniersystem, Vierkant-Verriegelung und mit
flächenbündig eingeklebte Gipsplatte, Oberfläche Q2,
Klappen-Maße bis 400 mm x 400 mm
Wahlweise flächenbündig eingeklebter oder verschraubter Gipsplatte (nach Herstellersystem)
einschl. zusätzlich erforderliche Unterkonstruktion mit Profilen, Abhängern, Tragprofil/Wechsel, CD-Profil (Wechsel), Verbindern und allen Befestigungen

 Zeichnungs-Nr Detail EBK_DE_210.001, dort Detail DE_241.09
Menge: 204,000 St

**5.3.130 Revisionsklappe in doppelt beplankter Decke 600x600 mm**
Revisionsklappe in doppelt beplankter Decke, einschl. Durchdringungsausbildung nach Herstellervorgaben.
Klappen mit eloxiertem Aluminiumrahmen mit herausschwenkbaren und komplett demontierbarem Innendeckel mit Dichtung, mit Verschluss- und Scharniersystem, Vierkant-Verriegelung und mit
flächenbündig eingeklebte Gipsplatte, Oberfläche Q2,
Klappen-Maße bis 600 mm x 600 mm
Wahlweise flächenbündig eingeklebter oder verschraubter Gipsplatte (nach Herstellersystem)
einschl. zusätzlich erforderliche Unterkonstruktion mit Profilen, Abhängern, Tragprofil/Wechsel, CD-Profil (Wechsel), Verbindern und allen Befestigungen

 Zeichnungs-Nr Detail EBK_DE_210.001, dort Detail DE_241.09
Menge: 1200,000 St

**5.3.140 Revisionsklappe in doppelt beplankter Decke 600x900 mm**
Revisionsklappe in doppelt beplankter Decke, einschl. Durchdringungsausbildung nach Herstellervorgaben.
Klappen mit eloxiertem Aluminiumrahmen mit herausschwenkbaren und komplett demontierbarem Innendeckel mit Dichtung, mit Verschluss- und Scharniersystem, Vierkant-Verriegelung und mit
flächenbündig eingeklebte Gipsplatte, Oberfläche Q2,
Klappen-Maße bis 600 mm x 900 mm
Wahlweise flächenbündig eingeklebter oder verschraubter Gipsplatte (nach Herstellersystem)
einschl. zusätzlich erforderliche Unterkonstruktion mit Profilen, Abhängern, Tragprofil/Wechsel, CD-Profil (Wechsel), Verbindern und allen Befestigungen

 Zeichnungs-Nr Detail EBK_DE_210.001, dort Detail DE_241.09
Menge: 1,000 St

**5.3.150 Revisionsklappe in doppelt beplankter Decke 750x1.200 mm**
Revisionsklappe in doppelt beplankter Decke, einschl. Durchdringungsausbildung nach Herstellervorgaben.
Klappen mit eloxiertem Aluminiumrahmen mit herausschwenkbaren und komplett demontierbarem Innendeckel mit Dichtung, mit Verschluss- und Scharniersystem, Vierkant-Verriegelung und mit
flächenbündig eingeklebte Gipsplatte, Oberfläche Q2,
Klappen-Maße bis 750 mm x 1.200 mm
Wahlweise flächenbündig eingeklebter oder verschraubter Gipsplatte (nach Herstellersystem)
einschl. zusätzlich erforderliche Unterkonstruktion mit Profilen, Abhängern, Tragprofil/Wechsel, CD-Profil (Wechsel), Verbindern und allen Befestigungen

 Zeichnungs-Nr Detail EBK_DE_210.001, dort Detail DE_241.09
Menge: 1,000 St

**5.3.160 Revisionsklappe in doppelt beplankter Decke 800x800 mm**
Revisionsklappe in doppelt beplankter Decke, einschl. Durchdringungsausbildung nach Herstellervorgaben.
Klappen mit eloxiertem Aluminiumrahmen mit herausschwenkbaren und komplett demontierbarem Innendeckel mit Dichtung, mit Verschluss- und Scharniersystem, Vierkant-Verriegelung und mit
flächenbündig eingeklebte Gipsplatte, Oberfläche Q2,
Klappen-Maße bis 800 mm x 800 mm
Wahlweise flächenbündig eingeklebter oder verschraubter Gipsplatte (nach Herstellersystem)
einschl. zusätzlich erforderliche Unterkonstruktion mit Profilen, Abhängern, Tragprofil/Wechsel, CD-Profil (Wechsel), Verbindern und allen Befestigungen

 Zeichnungs-Nr Detail EBK_DE_210.001, dort Detail DE_241.09
Menge: 54,000 St

**5.3.170 Revisionsklappe in doppelt beplankter Decke 900x900 mm**
Revisionsklappe in doppelt beplankter Decke, einschl. Durchdringungsausbildung nach Herstellervorgaben.
Klappen mit eloxiertem Aluminiumrahmen mit herausschwenkbaren und komplett demontierbarem Innendeckel mit Dichtung, mit Verschluss- und Scharniersystem, Vierkant-Verriegelung und mit
flächenbündig eingeklebte Gipsplatte, Oberfläche Q2,
Klappen-Maße bis 900 mm x 900 mm
Wahlweise flächenbündig eingeklebter oder verschraubter Gipsplatte (nach Herstellersystem)
einschl. zusätzlich erforderliche Unterkonstruktion mit Profilen, Abhängern, Tragprofil/Wechsel, CD-Profil (Wechsel), Verbindern und allen Befestigungen

 Zeichnungs-Nr Detail EBK_DE_210.001, dort Detail DE_241.09
Menge: 11,000 St

**5.3.180 Revisionsklappe in doppelt beplankter Decke 1.000x1.000 mm**
Revisionsklappe in doppelt beplankter Decke, einschl. Durchdringungsausbildung nach Herstellervorgaben.
Klappen mit eloxiertem Aluminiumrahmen mit herausschwenkbaren und komplett demontierbarem Innendeckel mit Dichtung, mit Verschluss- und Scharniersystem, Vierkant-Verriegelung und mit
flächenbündig eingeklebte Gipsplatte, Oberfläche Q2,
Klappen-Maße bis 1.000 mm x 1.000 mm
Wahlweise flächenbündig eingeklebter oder verschraubter Gipsplatte (nach Herstellersystem)
einschl. zusätzlich erforderliche Unterkonstruktion mit Profilen, Abhängern, Tragprofil/Wechsel, CD-Profil (Wechsel), Verbindern und allen Befestigungen

 Zeichnungs-Nr Detail EBK_DE_210.001, dort Detail DE_241.09
Menge: 13,000 St

**5.3.190 Revisionsklappe F90 für Abhangdecke 600x600 mm**
Zugelassene Revisionsklappe F90 in Decken mit
Brandschutzanforderung

(Decken Typ DE.008), einschl. Durchdringungsausbildung nach Herstellervorgaben, gemäß Zeichnung.
Klappen mit eloxiertem Aluminiumrahmen mit
herausschwenkbaren und komplett demontierbarem
Innendeckel mit Dichtung, mit Verschluss- und
Scharniersystem, Vierkant-Verriegelung und mit
werkseits flächenbündig verschraubten Gipsplatte DF
mit vierseitigem Plattenstreifen DF, umlaufend und
mit oberer DF-Abdeckung, revisionierbar, auf Plattenstreifen aufgelegt

Klappen-Maße 600 mm x 600 mm
Spachtel für BS F90 GK Decken, Q2

einschl. zusätzlich erforderliche Unterkonstruktion mit
Profilen, Abhängern, Tragprofil / Wechsel, CD-Profil
(Wechsel), Verbindern und allen Befestigungen

Zeichnungs-Nr Detail EBK_DE_210.001, dort Detail DE_241.10
Menge: 688,000 St

**5.3.200 Revisionsklappe F90 für Abhangdecke 600x800 mm**
Zugelassene Revisionsklappe F90 in Decken mit
Brandschutzanforderung

(Decken Typ DE.008), einschl. Durchdringungsausbildung nach Herstellervorgaben, gemäß Zeichnung.
Klappen mit eloxiertem Aluminiumrahmen mit
herausschwenkbaren und komplett demontierbarem
Innendeckel mit Dichtung, mit Verschluss- und
Scharniersystem, Vierkant-Verriegelung und mit
werkseits flächenbündig verschraubten Gipsplatte DF
mit vierseitigem Plattenstreifen DF, umlaufend und
mit oberer DF-Abdeckung, revisionierbar, auf Plattenstreifen aufgelegt

Klappen-Maße 600 mm x 800 mm
Spachtel für BS F90 GK Decken, Q2

einschl. zusätzlich erforderliche Unterkonstruktion mit
Profilen, Abhängern, Tragprofil / Wechsel, CD-Profil
(Wechsel), Verbindern und allen Befestigungen

Zeichnungs-Nr Detail EBK_DE_210.001, dort Detail DE_241.10
Menge: 11,000 St

**5.3.210 Durchdringung in doppelt beplankter Decke für Downlight mit reduzierter Höhe im Stichflur**
Durchdringung in doppelt beplankter Decke für Downlight mit reduzierter Höhe im Stichflur gemäß Zeichnung
Runder Ausschnitt in der GK-Decke
Einbauring zum bündigen Einbau für Leuchten ist einzuspachteln, Q2.

Ausschnittsdurchmesser : produktabhängig ca. 90 mm
Zeichnungs-Nr Detail EBK_DE_210.001, dort Detail DE_241.11
Menge: 2000,000 St

**5.3.220 Durchdringung in doppelt beplankter Decke in Sanitäranlagen**
Durchdringung in doppelt beplankter Decke in Sanitäranlagen gemäß Zeichnung
Runder Ausschnitt in der GK-Decke
Ausschnittsdurchmesser : produktabhängig ca. 215 mm
Zeichnungs-Nr Detail EBK_DE_210.001, dort Detail DE_241.12
Menge: 100,000 St

**5.3.230 Durchdringung in doppelt beplankter Decke für Downlight in Flurbereichen**
Durchdringung in doppelt beplankter Decke im Flurbereich gemäß Zeichnung
Runder Ausschnitt in der GK-Decke
Ausschnittsdurchmesser : produktabhängig ca. 130 mm
Zeichnungs-Nr Detail EBK_DE_210.001, dort Detail DE_241.13
Menge: 1000,000 St

**5.3.240 Durchdringung in doppelt beplankter Decke für Einbauelemente im F90 Decke DE.008**
Durchdringung in doppelt beplankter Decke für Einbauelemente in F90-Decke, Deckentyp DE.008, gemäß Zeichnung
Runder Ausschnitt in der F90-Decke
Ausschnittsdurchmesser : produktabhängig ca. 130 mm

mit oberem Abdeck-Kasten/Abkofferung
Maße im Lichten (LxBxH) bis maximal 625x625x100 mm,
zuzüglich jeweilige Plattenstärken (Außenmaß),

Kasten aus 2-lagigen, vierseitig umlaufenden vertikalen Plattenstreifen und oberer Abdeckplatte aus Gipsplatten Typ GM-FH2, DIN EN 15283-1, Kasten-Elemente geklammert mit Stahldrahtklammern und an zusätzlicher Unterkonstruktion verschraubt.

einschl. zusätzlich erforderliche Unterkonstruktion mit Profilen, Abhängern, Tragprofil/Wechsel, CD-Profil (Wechsel), Verbindern und allen Befestigungen.

Zeichnungs-Nr Detail EBK_DE_210.001,
dort Detail DE_241.14, DE_241.15, DE_241.16, DE_241.11,
DE_241.18 und DE_241.19
Menge: 320,000 St

**5.3.250 Bohrung in doppelt beplankter Decke Durchmesser bis 16 mm**
Bohrung als Durchdringung in doppelt beplankter Decke für Rauchmelder u.a. bauseitige technische Komponenten

Bohrung für Kabelführung: Durchmesser produktabhängig,
von ca. 10 bis 16 mm
Zeichnungs-Nr Detail EBK_DE_210.001,
dort Detail DE_241.16, DE_241.17, DE_241.18,und  DE_241.19
oder in vergleichbaren Situationen.
Menge: 15000,000 St

**5.3.260 Durchdringung in doppelt beplankter Decke für Rettungswegzeichen**
Durchdringung in doppelt beplankter Decke für Rettungswegweichen gemäß Zeichnung
Rechteckiger Ausschnitt in der GK-Decke

Länge: produktabhängig ca. 260 mm
Breite: produktabhängig ca. 55 mm
Zeichnungs-Nr Detail EBK_DE_210.001, dort Detail DE_241.20
Menge: 400,000 St

**5.3.270 Bewegungsfuge in Freitragenden Decken**
Herstellen der Bewegungsfugen in doppelt beplankten freitragenden Decken,

mit Fuge max. 20 mm in der unteren Lage
und mit Fuge max. 20 mm in der oberen Lage
mit GK-Streifen B=200 mm auf der obersten Lage
Überlappung beidseitig mind. 40 mm

Ausführung gemäß
Zeichnungs-Nr Detail EBK_DE_210.002, dort Detail DE_242.01
Menge: 220,000 m

**5.3.280 Wand-Decken-Anschluss Höhenversprung Büro/Flur Wintergarten**
Herstellen von Deckenanschlüssen mit Höhenversprung der
Decken DE.006 an DE.007 und DE.010
Bereich Musterzone Büro/Flur Wintergarten

mit horizontal verlaufendem Aluminiumwinkel ca. L 30 x 30 mm,
L an Unterzug gedübelt,

Deckenrand endet 5 mm vor dem Unterzug,
mit Spachtel und Trennfix ist der Anschluss zu verschließen

untere, angrenzende Decke mit Direktabhänger für CD60/27 am Rohbau verdübelt und am Deckentragprofil CD60/27 befestigt,

Deckenrand mit zusätzlichen Profilen UW60 und CW50 in Längsrichtung versehen,

mit vertikalen Plattenstreifen wie Deckenbekleidung, 2-lagig,
Höhe Plattenstreifen ca. 90 mm,
an der unteren Ecke zur unteren horizontalen Decke mit Eckschutzprofil, eingespachtelt, versehen.

Ausführung gemäß
Zeichnungs-Nr Detail EBK_DE_210.002, dort Detail DE_242.03
Menge: 300,000 m

**5.3.290 Decken-Anschluss Höhenversprung Büro/Flur Wintergarten**
Herstellen von Deckenanschlüssen mit Höhenversprung der
Decken DE.006
Bereich Musterzone Büro/Flur Wintergarten

als vertikaler Abschluss H ca. 350 mm zum Schließen der Deckenhohlraums,
Mit GK-Plattenstreifen Typ A 1 x 12,5 mm H 350 mm,
mit Akustikputz 2 mm wie Decken versehen,
Befestigung an vertikalem CW50-Profil,
CW50-Profil-Achsabstand ca. 625 mm,
Profil oben an Rohbaudecke über zusätzliches längslaufendes, horizontales CW50-Profil verdübelt
unten an horizontales UW50-Profil angeschlossen,

unten im Eckbereich mit zusätzlichem UW50-Profil in Längsrichtung verlaufend,

an der unteren Ecke zur Aufkantung mit Eckschutzprofil, eingespachtelt, versehen.

Ausführung gemäß
Zeichnungs-Nr Detail EBK_DE_210.002, dort Detail DE_242.04
Menge: 300,000 m

**5.3.300 Wand-Decken-Anschluss Weitspanndecke IW.040**
Herstellen von Deckenanschlüssen an Weitspannträger-Decke IW.040, Bereich Umkleide UG1

mit horizontal verlaufendem Randprofil U-250,

mit je 2 Stück Stahlwinkel 100x100175, t=2 mm
mit Langloch zu justieren der Verschraubung mit Weitspannträger mit Achsabstand von 1,0 m,,
Winkel mit SL-C-Doppelprofil verschraubt,
Winkel an Rohbauwand verdübelt,

Deckenrand endet 5 mm vor dem Unterzug,
mit Spachtel und Trennfix ist der Anschluss zu verschließen

Ausführung gemäß
Zeichnungs-Nr Detail EBK_DE_210.002, dort Detail DE_242.05
Menge: 120,000 m

**5.3.310 Wand-Decken-Anschluss GK-Wand an Abhangdecke senkrecht zum Tragprofil**
Herstellen von Deckenanschlüssen an GK-Wand
Decken DE.001
mit darunter liegender GK-Wand

Oberseite Wand mittels längslaufendem Stahlprofil UW der an Tragprofil (CD-Profil), stumpf an Deckenunterseite, angeschlossen, Tragprofilabstand max. 500 mm
Befestigung UW- an Tragprofil im Achsabstand von max. 500 mm.
beidseitig der Wand Anschlussfuge, ca. 5 mm verspachtelt.

Ausführung gemäß
Zeichnungs-Nr Detail EBK_DE_210.002, dort Detail DE_242.06
Menge: 300,000 m

**5.3.320 Wand-Decken-Anschluss Unterkonstruktion Tür aus SHP mit Anschluss an Rohdecke**
Herstellen von Deckenanschlüssen an GK-Wand
Decken DE.001
mit darunter liegender GK-Wand

Hinweis:
Zur Integration der UK für Türen aus Stahl-Hohlprofilen
50x50x4 mm oder 100x50x4 mm ist dieses Profil vor der GK-Deckenmontage zu positionieren und am Rohbau zu befestigen.
Der Anschluss Stahhohlprofin wird gesondert vergütet (siehe Titel 4.4)

Innerhalb dieser Position ist zu berücksichtigen:
Zur Integration der Tür-UK ist die GK-Decke entsprechend auszusparen, ein entsprechender Ausschnitt erforderlich,
Ausschnitt von ca. 60 x 60 mm (für SHP 50x50x4)
bis ca. 110 x 60 mm (für SHP 100x50x4)

Ausführung gemäß
Zeichnungs-Nr Detail EBK_DE_210.002, dort Detail DE_242.07
Menge: 1200,000 St

**5.3.330 GK-Wand-Anschluss an freitragende Decken**
Herstellen von Deckenanschlüssen an freitragenden Decken,
senkrecht zum Tragprofil,
Bereich Umkleide UG1

Für die Befestigung der Unterkonstruktion "WC-Tragständer"
und Tür sind an der Decke in diesen Bereichen zusätzliche
Teilstücke quer UA 125/UA 150 Einfachprofile erforderlich.
Tragprofil CW125/UA150 mit Achsabstand max. 500 mm

Oben anzuordnendes UW-Profil befestigt an Tragprofil der Decke in Abstandänden von max. 500 mm,
zum stumpfen Anschluss Wand an Decke,

Die Wand endet 5 mm unter der Decke, Anschlussfuge
mit Spachtel und Trennfix ist zu verschließen

Ausführung gemäß
Zeichnungs-Nr Detail EBK_DE_210.002, dort Detail DE_242.08
Menge: 80,000 m

**5.3.340 GK-Wand-Anschluss an Weitspannträger-Decke senkrecht Tragprofil**
Herstellen von Wand-/Deckenanschlüssen an Weitspanndecke Decken, senkrecht zum Tragprofil,
Bereich Umkleide UG1

Oben auf Wandende anzuordnendes UW-Profil befestigt an Hutprofil HP 98x15x6 der Decke in Abstandänden von max. 500 mm, zum stumpfen Anschluss Wand an Decke,

Die Wand endet 5 mm unter der Decke, Anschlussfuge
mit Spachtel und Trennfix ist zu verschließen

Ausführung gemäß
Zeichnungs-Nr Detail EBK_DE_210.002, dort Detail DE_242.09
Menge: 80,000 m

**5.3.350 GK-Wand-Anschluss an Weitspannträger-Decke entlang Tragprofil**
Herstellen von Wand-/Deckenanschlüssen an Weitspanndecke Decken, entlang zum Tragprofil,
GK-Wand mit WC-Vorwandelement oder Türen,
Bereich Umkleide UG1

Oben auf Wandenden anzuordnendes UW-Profil befestigt an Hutprofil HP 98x15x6 der Decke in Abstandänden von max. 500 mm, zum stumpfen Anschluss Wandelemente an Decke,

Die Wand endet 5 mm unter der Decke, Anschlussfuge
mit Spachtel und Trennfix ist zu verschließen

Ausführung gemäß
Zeichnungs-Nr Detail EBK_DE_210.002, dort Detail DE_242.10
Menge: 20,000 m

**5.3.360 Schallschutzabschottung Besprechung neben abhörgeschützten Räumen**
Herstellen von Schallschutzabschottung, vertikal,
im Bereich von Decken neben abhörgeschützten Besprechungsräumen aller Bereiche,
Decken DE.001 angrenzend an DE.002,

bestehend aus:

Mineralfaser wie DE.002 zwischen vertikale CW50, Höhe ca. 495 mm, mit oben und unten längs verlaufenden  UW50-Profilen,

vertikal einseitig (an Deckenbereich DE.001) 2-lagig mit 2 x DFR 12,5 mm beplankt

oberes UW50 an Rohdecke verdübelt,
unteres UW50 zur Befestigung der Deckenbeplanung,

Oberer Anschluss Schott unter der Decke, Anschlussfuge
mit Spachtel und Trennfix ist zu verschließen.

Ausführung gemäß
Zeichnungs-Nr Detail EBK_DE_210.002, dort Detail DE_242.11
Menge: 40,000 m

**5.3.370 Decken-Anschluss Abkofferung Heiz-/Kühldecken Heiz-/Kühl-Segel**
Herstellen von Deckenanschlüssen mit Höhenversprung als Abkofferung der
Decken DE.003/DE.006 im EG

als vertikaler Abschluss H ca. 1.250 mm zum Schließen der Deckenhohlraums,

Bekleidung aus Gipsplatten DIN 18180 und DIN EN 520, einlagig, Bauplatten Typ A, mit Lochung 12/25R versetzt, Lochanteil mind. 33%, einlagige Beplankung und werkseitiger Folienlage PE-Folie (ca.23µ) von oben mit 2 mm Akustikputzsystem, fugenlos, glatt

Befestigung an vertikalem CW50-Profil,
CW50-Profil-Achsabstand ca. 625 mm,
Profil oben an Rohbaudecke über zusätzliches längslaufendes, horizontales CW50-Profil verdübelt,
unteres horizontale CW50 zur Aufnahe der Unterdecke DE.003,
unten an horizontales UW50-Profil angeschlossen,

an der unteren Ecke zur Aufkantung mit Eckschutzprofil, eingespachtelt, versehen.

Ausführung gemäß
Zeichnungs-Nr Detail EBK_DE_210.002, dort Detail DE_242.12
Menge: 50,000 m

**5.3.380 Deckenschlitz an -Heiz-/Kühldecken Heiz-/Kühl-Segel mit Streifen-Blende oberhalb Decke - Veranstaltung**
Herstellen von Deckenschlitz mit darüber liegender, abgehängter GK-Blende
Decken DE.003 - Veranstaltungsraum

als horizontale höhenversetzte Schlitzkonstruktion
als Sichtschutz in Richtung  Deckenhohlraum,

Ankommende Decke DE.003:
Die Deckenkonstruktion Typ DE.003 endet 85 mm vor der Rohbauwand. Hier ist eine kleine, vertikale, einlagige Bekleidung mit GK-Platte wie Decke an zusätzlichem UK-Profil herzustellen. Höhe der vertikalen Bekleidung ca, 50 mm.
Die untere Kante zwischen Decke und vertikaler Bekleidung ist mit eingepsachteltem Eckschutzprofil auszubilden.

Höher liegender Sichtschutzstreifen:
(UK Streifen ca. 70 mm über OK Unterkonstruktion der Decke DE.003)
als separat abgehängter GK-Streifen an UK wie Decknekonstruktion,
Breite ca. 180 mm,
einlagig mit GK-Platten beplankt.
Deckenstreifen endet 5 mm vor der Stahlbetonwand,
Anschluss an mit horizontal verlaufendem Aluminiumwinkel ca. L 30 x 30 mm, L-Profil ist höhengerecht an Wand zu gübeln,
mit Spachtel und Trennfix ist die Anschlussfge zu verschließen.

Bekleidungen jeweils einlagig aus Gipsplatten DIN 18180 und DIN EN 520, einlagig, Bauplatten Typ A, 12,5 mm, mit Perforation 8/18 R, und mit 2-3 mm Akustikputzsystem, fugenlos, glatt

an der unteren Ecke zur Aufkantung mit Eckschutzprofil, eingespachtelt, versehen.

Ausführung gemäß
Zeichnungs-Nr Detail EBK_DE_210.002, dort Detail DE_242.13
Menge: 50,000 m

**5.3.390 Deckenschlitz für Anschluss Mobiltrennwand - Veranstaltung**
Herstellen von Deckenschlitz für Integration bauseitiger Mobiltrennwand
Decken DE.003 - Veranstaltungsraum

als horizontale Schlitzkonstruktion in der Decke,
Schlitz-Breite ca.120-150 mm,
zwei Trennunen n Decke, mit beidseitig zusätzlichen Unterkonstruktionen als Deckenprofile,
mit beidseitig angeordneten vertikalen, ein- und zweilagig,
erst nach Montage der UK der Mobilwand zu montieren,
als Einfass
ung Mobilwand-Tragschiene und deren Anschluss an Rohdecke.

Beidseitig mit dauerelastischem Anschluss/Versiegelung an bauseitige Tragschiene Mobilwand.

Ausführung gemäß
Zeichnungs-Nr Detail EBK_DE_210.002, dort Detail DE_242.14
Menge: 25,000 m

**5.3.400 Deckenschlitz für Anschluss Glastrennwand - Veranstaltung**
Herstellen von Deckenschlitz für Integration bauseitiger Glastrennwand
Decken DE.003/DE.001 - Veranstaltungsraum/Flur

Anschluss DE.003 Veranstaltung an Glaswand:
Mit Schitzausbildung Breite 85 mm,
an Glaswandbereich mit L-förmiger Verkleidung
Höhe L ca. 80 mm,
Breite L ca, 31,5 mm
Verkleidung an separater UK direkt befestigt
untere Ecke mit eingespachteltem Kantenschutzprofil versehen.

mit 85 mm breitem Schitz/Luftraum

danach zur Decke hin Deckenrand mit vertikaler Aufkantung aus GK-Streifen Höhe ca. 50 mm an zusätzlichem Decken-UK-Profil befestigt,
untere Ecke ebenfalls mit eingespachteltem Kantenschutzprofil versehen.

Anschluss DE.001 Flurbereich, Anschluss an Glaswand:
an Glaswandbereich mit Lvertikaler Verkleidung
Höhe L bis ca. 120 mm,
einlagig mit GK-Platte
Verkleidung an separater UK direkt befestigt

Deckenanschluss DE.001 über horizontal verlaufenden Aluminiumwinkel ca. L 30 x 30 mm,
L an Wand/Glaswand befestigt,
Deckenrand endet 5 mm vor Glaswand,,
mit Spachtel und Trennfix ist der Anschluss zu verschließen,

Ausführung gemäß
Zeichnungs-Nr Detail EBK_DE_210.002, dort Detail DE_242.15
Menge: 15,000 m

**5.3.410 Decken-Abkofferung für Beleuchtung B 300 x L 1.900 x H 145 mm**
Herstellen von Deckenkoffer für Integration bauseitiger Beleuchtung
Decken DE.003

Abkofferung in GK-Decke für Beluchtung,
Breite ca. 300 mm,
Länge: ca. 1.900 mm
Höhe ca. 145 mm.

Verkleidung an separater, zusätzlicher UK (Auswchselungen/Hänger) abgehängt und befestigt

Verkleidung aus:
vierseitig umlaufenden vertikalen Platten, H ca. 145 mm,
oberseitig abgedeckt mit Platte ca. 325 x 1.925 mm,
obere Platte mit einer Bohrung Durchmesser ca. 60 mm zur Durchführung der bauseitigen Beluchtung/UK Beleuchtung.

untere Ecke mit eingespachteltem Kantenschutzprofil vierseitig umlaufend versehen.

Ausführung gemäß
Zeichnungs-Nr Detail EBK_DE_210.002, dort Detail DE_242.16
Menge: 30,000 St

**5.3.420 Decken-Abschluss an UZ bei Materialwechsel**
Herstellen von Deckenkoffer für Integration bauseitiger Beleuchtung
Decken DE.003 an D.006

An- und Abschluss von Decken mit Materialwechsel
als vetikale Abschottung zum Unterzug/Decke

die horizontal ankommende Decke DE.003 endet in Flucht an Außenkante Unterzug(Deckenversprung
und wird vertikal mit Material der Decke DE.006
oberflächenbündig zur Unzetzugsflanke/Deckenversprung
angeschlossen.

Die UK sind entsprechend zu ergänzen (zusätzliche CD/UW/CW).

UK der vertikalen Verkleidung oben am Rohbau verdübelt,
unten zur Aufnahme der Beplankung gem. DE.003.

Horizontaler Abschluss mit aufgehender vertikalen Bekleidung,
Höhe vertikale Bekleidung bis 1.250 mm,
einseitig 2-lagig beplankt gem. Aufbau DE.006

Die zweite Lage endet mit ca. 10 mm unterhalb Rohdecke, sie bildet somt eine horizontale Schattenfuge aus,

untere Ecke (horizontal an veretikal) mit eingespachteltem Kantenschutzprofil versehen.

Ausführung gemäß
Zeichnungs-Nr Detail EBK_DE_210.002, dort Detail DE_242.17
Menge: 20,000 m

**5.3.430 Doppelter Deckenversprung Bereich Schwanenhals EG**
Herstellen von Deckenversprüngen in GK-Decken Typ DE.004, den Rohbaudeckensprüngen folgend.
Bereich Musterzone Büro EG (Schwanenhals)
in Richtung  Außenfassade.

Dem Verlauf der Rohbau-Decknsprünge sind die GK-Deckenbereich entsprechend anzupassen.

Hier sind in einer Gesamtbreite von ca. 600 mm zwei Versprünge vorzusehen.
Maximale Abhanghöhe bis ca. 1.680 mm.

Die raumseitige Deckenfläche endet ca. 600 mm vor der Fassadenfront.

Deckensprung 1:
Höhe 37,5 mm
Überbrückung mit aufgedoppelten horizontalen Plattenstreifen
aus 2 x GK 12,5 mm, Breite Streifen ca. 140 mm,
fassadenseitig mit vertikalem GK-Plattenstreifen H 37,5 mm abgedeckt.
obere Kante gespachtelt und mit Trenn Fix versehen,
untere Kante mit eingespachteltem Eckschutzprofil geschützt,

Oben aufliegend horizontaler Deckenstreifen, B ca. 310 mm,
mit separater UK an Rohdecke befestigt.

Deckensprung 2:
fassadenseitig mit vertikalem CW50 Profil, Achsabstand gem Decke DE.004, jeweils oben und unten mit UW50-Profilen,
oden über UW50 an UK des oberen Horizontalstreifens durch den Streifen befestigt,
unten wird der Horizontalstreifen von Deckensprung 1 angeschraubt.

einseitig 1-fach vertikal mit GK-beplankt, Höhe bis ca. 1.250 mm,
obere Kante gespachtelt und mit Trenn Fix versehen,
untere Kante mit eingespachteltem Eckschutzprofil geschützt,
Ausführung gemäß

Zeichnungs-Nr Detail EBK_DE_210.002, dort Detail DE_242.18
Menge: 20,000 m

**5.3.440 Vertikale Bekleidung Bereich an Deckenöffnung**
Herstellen von vertikalen Bekleidungen an Rohbauwänden/Unterzügen im Bereich von Deckenöffnungen.
i.d.R. vierseitig umlaufend um die jeweilige Deckenöffnung.

Höhe bis ca. 2.155 mm

1-lagige Bekleidung mit Gipsplatte 20 mm
Platten Typ GM-FH2 DIN EN 15283-1
mit vertikalen Trag-Profilen CD 60/27,
die über Direktabhängern für für CD 60/27
an den Rohbau zu verankern sind.

unterer Anschluss an die angrenzende horizontale Deckenkonstruktion über zusätzliche Tragprofile und Abhängern,
Abhanghöhe bis ca. 505 mm.

Abrechnung nach Fläche der vertikalen Bekleidung.

untere Kante mit eingespachteltem Eckschutzprofil geschützt,
Ausführung gemäß

Zeichnungs-Nr Detail EBK_DE_210.002, dort Detail DE_242.19
Menge: 100,000 m2

**5.3.450 Bohrung in Decken für Präsenzmelder**
Herstellen von Bohrungen Durchmesser ca. 70 mm
(produktabhängig) für in Decke einzubauenden Präsenzmelder,
inklusive Kabelzuführung

Ausführung z.B. gemäß
Zeichnungs-Nr Detail EBK_DE_210.006, dort Detail DE_241.27
Menge: 200,000 St

**5.3.460 Ausschnitt in doppelt beplankter Decke für lineare Einbauleuchten ca. 95x1.230 mm**
Ausschnitt in doppelt beplankter Decke für Einbauleuchten
Rechteckiger Ausschnitt in der GK-Decke

Länge: produktabhängig ca. 1.230 mm
Breite: produktabhängig ca. 95 mm
Zeichnungs-Nr Detail EBK_DE_210.006, dort Detail DE_241.29
Menge: 20,000 St

**5.3.470 Ausschnitt in doppelt beplankter Decke für Sicherheitsleuchten**
Ausschnitt in doppelt beplankter Decke für Einbauleuchten
Rechteckiger Ausschnitt in der GK-Decke,
einschl. Kabelzuführung

Länge: produktabhängig von ca. 920 bis ca. 1.280 mm
Breite: produktabhängig von ca. 470 bis ca. 920 mm
Zeichnungs-Nr Detail EBK_DE_210.006, dort Detail DE_241.30
Menge: 300,000 St

**5.3.480 Ausschnitt in doppelt beplankter Decke für Umluftkühler**
Ausschnitt in einlagig oder doppelt beplankter Decke für Umluftkühler Rechteckiger Ausschnitt in der GK-Decke,
einschl. Kabelzuführung und erforderlichen Auswechselungen und Anpassungen in der Unterkonstruktion.

Länge: produktabhängig von ca. 680 bis ca. 2.000 mm
Breite: produktabhängig von ca. 500 bis ca. 1.100 mm
Einzelgröße bis 2,20 m².
Zeichnungs-Nr Detail EBK_DE_210.006, dort Detail DE_241.37
Menge: 300,000 St

**5.3.490 Decken-Abkofferung Foyertreppe H 1.420 mm**
Herstellen von vertikalem Deckenkoffer
an Decken DE.001

Abkofferung in GK-Decke Foyertreppe EG,
Höhe ca. 1.420 mm.

Verkleidung vertikal aus 2 x GK-Platten Typ A je 12,5 mm,

Verkleidung an separater, zusätzlicher UK und befestigt
UK bestehend aus:
oben UW100 an Rohdecke verdübelt,
unten mit UW100 an Tragkonstruktion Decke DE.001 befestigt.

unten mit UA100 am unteren UW100 befestig,
UA100 mit Bohrung für M8 Gewindestange versehen,
Gewindestange M8 unten mit UA100 verschraubt und
oben in Rohdecke mit Injektionsmörtel verankert.
Länge Gweindestange ca. 1.350 mm,
einschl. aller Verschraubungen und Befestigungen.

untere Ecke mit eingespachteltem Kantenschutzprofil versehen.

Ausführung gemäß
Zeichnungs-Nr Detail EBK_DE_210.006, dort Detail DE_241.38
Menge: 30,000 St

**5.3.500 Deckenkoffer F90 NEA-Lüftungsraum**
Herstellen der F90-Abkofferung von Installationen der TGA,
2x dreiseitige Ausführung I90, "U-förmig", mit Stahltraversen,
aus zugelassenen Brandschutzplatten,
z.B. Promat Konstruktion 290.25, oder gleichwertig, bestehend aus:
- Brandschutzplatten, d = 3,5cm
- Brandschutzplatten, d = 1,0cm
  sowie Plattenstreifen aus diesen Platten
- zulässige lichte Kanalbreite ≤ 1,00m,
- lichte Kanalhöhe ≤ 0,50m
- Traverse mit Promatect LS-Streifen, d = 3,5cm als F90 gemantelt
- Gewindestange ≥ M12,
- Gewindestangen am Rohbau verdübelt,
- und F90 verkleidet wie Traverse
- Wandanschluss durch ≥ 7cm umlaufenden
  Promatect LS-Streifen, d = 3,5cm, kanalaußenseitig

Ausführung gemäß
Zeichnungs-Nr Detail EBK_211A300_DE001
Menge: 3,000 St

**5.3.510 Entrauchungskanal Treppe/Aufzug am Heliport**
Herstellen Entrauchungskanal F90

aus zugelassenem System eines Hersteller
mit außen liegender Stahltragkonstruktion,
aus Profilen 70x35 mm, über angeschweißte Fußplatten auf Rohdecke verdübelt,
Achsabstand Tragprofile gem. Zulassung, max 600 mm,
und dreiseitig umlaufender Bekleidung mit Brandschutzplatten,
Platten 2-lagig (2x3,5 cm)

Anschlüsse an die Massivbauten sind umlaufend mit Plattenstreifen 100 mm, t=35 mm, auszuführen

Kanal außen umlaufend mit 100 mm Mineralwolle gedämmt, Mineralwolle kaschiert, außenraumgeeignet, in Folie eingeschweißt und am Untergrund verklebt.
Mineralwoll mit Schmelzpunk mind. 1000 Grad Celsius,

Außerhalb des Kanals ist die Dämmung ebenfalls auf dem angrenzenden Boden ("1-Meter-Streifen") zu verlegen.

Ausführung gemäß
Zeichnungs-Nr Detail EHE_212A300_DE001
Menge: 1,000 St

### Bereich 6 Stundenlohnarbeiten

#### Abschnitt 6.1 Stundenlohnarbeiten

*Hinweis: Hinweis zu Stundenlohnarbeiten Titel 7.1*
Stundenlohnarbeiten werden nach Stundenverrechnungssätzen, in denen Lohn- und Gehaltskosten, Lohn- und Gehaltsnebenkosten, Sozialkassenbeiträge, Vermögenswirksame Leistungen und Gewinn enthalten sind, vergütet.

Zuschläge für Mehr-, Nacht-, Sonntags- und Feiertagsarbeit sowie Erschwerniszuschläge sind nicht in die Stundenverrechnungssätze mit einzubeziehen, sondern - sofern sie nicht schon als Teilleistungspositionen im
Leistungsverzeichnis enthalten sind - im Bedarfsfall zu
vereinbaren und gesondert nachzuweisen.

Der Bieter erklärt,  dass der Stundenverrechnungssatz
unter Beachtung der preisrechtlichen Vorschriften
ermittelt wurde und unabhängig von der Anzahl der
abgerechneten Stunden gilt.

Vergütung und Anordnung von Stundenlohnarbeiten

Vergütung und Anordnung  von Stundenlohnarbeiten
Stundenlohnarbeiten werden nur vergütet,  wenn deren
Ausführung von der Bauleitung angeordnet wurde (zu § 2 Nr. 10 VOB/B). Die Objektüberwachung ist jedoch nur berechtigt,
Ausführung von Stundenlohnarbeiten in der mit dem Vertrag
vereinbarten Menge anzuordnen.  Darüber hinaus bedarf es der ausdrücklichen Zustimmung durch den Auftraggeber
Dem Auftraggeber ist dann die Ausführung von Stundenlohnarbeiten vor Beginn anzuzeigen. Mit der Ausführung von
Stundenlohnarbeiten darf der Auftragnehmer erst bginnen,
wenn der Auftraggeber oder die von ihm beauftragte Objektüberwachung der Ausführung von Stundenlohnarbeiten
schriftlich zugestimmt hat.

**6.1.10 Bauvorarbeiter/-in Stundenlohnarbeiten sämtliche Kosten/Zuschläge**
Stundenlohnarbeiten durch Bauvorarbeiter/-in auf Anordnung des AG ausführen.
Menge: 20,000 h

**6.1.20 Facharbeiter/-in Stundenlohnarbeiten sämtliche Kosten/Zuschläge**
Stundenlohnarbeiten durch Facharbeiter/-in auf Anordnung des AG ausführen.
Menge: 50,000 h

**6.1.30 Helfer/-in Stundenlohnarbeiten sämtliche Kosten/Zuschläge**
Stundenlohnarbeiten durch Helfer/-in auf Anordnung des AG ausführen.
Menge: 50,000 h
